# Acondicionamiento de local para nuevo uso como sala de concierto

- Propiedad del archivo: SOFT S.A.
- Formato: FIEBDC-3/2002
- Programa: Presto 8.8
- Fecha de los precios: 14/02/2009
- Divisa: EUR
- Código: PROYECTO
Importe: 402839.91

## 01 DEMOLICIONES
Importe: 17427.46

**D01UM010** M2 RETIRADA MOBILIARIO Y TRANSPORTE
206.74 M2 × 3.45 = 713.25
Retirada de mobiliario, electrodomésticos y demás enseres existentes, por medios manuales, incluso traslado a pie de carga, sin transporte y con p.p. de costes indirectos.

| Código | Ud | Descripción | Rendimiento | Precio | Importe |
|---|---|---|---|---|---|
| U01AA011 | Hr | Peón ordinario construcción (mano de obra; 03/07/2012) | 0.25 | 13 | 3.25 |
| %MA | % | 3% Medios auxiliares (02/07/2012) | 3 % | 3.25 | 0.10 |
| %CI | % | 3% Costes indirectos..(s/total) | 3 % | 3.35 | 0.10 |
|  |  | Total |  |  | 3.45 |

| Medición | Uds. | Largo | Ancho | Parcial |
|---|---|---|---|---|
| Estanteria 120x85 cm | 147 | 1.2 | 0.85 | 149.94 |
| Caja registradora 400x122 cm | 5 | 4 | 1.22 | 24.40 |
| Taquilla 100x25 cm | 18 | 1 | 0.25 | 4.50 |
| Vitrina carnicería 300x120 cm | 3 | 3 | 1.2 | 10.80 |
| Cámara de varios |  |  |  |  |
| Cámara de carnes |  |  |  |  |
| Mueble congelador 380x150 cm | 3 | 3.8 | 1.5 | 17.10 |
| Total |  |  |  | 206.74 |

**D01CE010** M2 DEM. FÁBR. BLOQUE HUECO C/COMPR.
151.25 M2 × 5.34 = 807.68
M2. Demolición fábrica de bloques huecos prefabricados de hormigón, de hasta 35 cm. de espesor, con martillo compresor de 2000 l/min., i/retirada de escombros a pie de carga, maquinaria auxiliar de obra y p.p. de costes indirectos, según NTE/ADD-13.

| Código | Ud | Descripción | Rendimiento | Precio | Importe |
|---|---|---|---|---|---|
| U01AA011 | Hr | Peón ordinario construcción | 0.33 | 13 | 4.29 |
| U02AK001 | Hr | Martillo compresor 2.000 l/min (maquinaria) | 0.185 | 4 | 0.74 |
| %MA | % | 3% Medios auxiliares | 3 % | 5.03 | 0.15 |
| %CI | % | 3% Costes indirectos..(s/total) | 3 % | 5.18 | 0.16 |
|  |  | Total |  |  | 5.34 |

| Medición | Uds. | Largo | Alto | Parcial |
|---|---|---|---|---|
| Almacén-sala venta | 1 | 22.5 | 6.1 | 137.25 |
| Puerta cortafuegos | 2 | 1.3 | 2.8 | 7.28 |
|  | 1 | 2.4 | 2.8 | 6.72 |
| Total |  |  |  | 151.25 |

**D01KD010** M2 DEMOLICIÓN DE PAVIMENTO CERÁMICO
1128.08 M2 × 3.44 = 3880.60
Demolición de pavimento existente en el interior del edificio, de baldosas cerámicas, y picado del material de agarre, con martillo neumático compresor y carga manual de escombros sobre camión o contenedor.

| Código | Ud | Descripción | Rendimiento | Precio | Importe |
|---|---|---|---|---|---|
| U01AA011 | Hr | Peón ordinario construcción | 0.104 | 13 | 1.35 |
| mq05mai030 | Hr | Martillo neumático (maquinaria; 17/06/2012) | 0.172 | 4.08 | 0.70 |
| mq05pdm110 | Hr | Compresor portátil diesel media presión 10 m³/min (maquinaria; 17/06/2012) | 0.172 | 6.92 | 1.19 |
| %MA | % | 3% Medios auxiliares | 3 % | 3.24 | 0.10 |
| %CI | % | 3% Costes indirectos..(s/total) | 3 % | 3.34 | 0.10 |
|  |  | Total |  |  | 3.44 |

| Medición | Uds. | Largo | Parcial |
|---|---|---|---|
|  | 1 | 39.1 | 39.10 |
|  | 1 | 1088.98 | 1088.98 |
| Total |  |  | 1128.08 |

**D01GD010** M2 DEMOLICIÓN DE FALSO TECHO REGISTRABLE DE PLACAS
979.56 M2 × 3.8 = 3722.33
Demolición de falso techo registrable de placas de yeso laminado, con medios manuales y carga manual de escombros sobre camión o contenedor.

| Código | Ud | Descripción | Rendimiento | Precio | Importe |
|---|---|---|---|---|---|
| U01AA011 | Hr | Peón ordinario construcción | 0.275 | 13 | 3.58 |
| %MA | % | 3% Medios auxiliares | 3 % | 3.58 | 0.11 |
| %CI | % | 3% Costes indirectos..(s/total) | 3 % | 3.69 | 0.11 |
|  |  | Total |  |  | 3.8 |

| Medición | Uds. | Largo | Ancho | Parcial |
|---|---|---|---|---|
| Zona de acceso | 1 | 4.3 | 11.5 | 49.45 |
|  | 1 | 5.5 | 5 | 27.50 |
| Sala de ventas | 1 | 7.8 | 16.2 | 126.36 |
|  | 1 | 29.2 | 22.9 | 668.68 |
| Vestuarios | 1 | 4.2 | 4.7 | 19.74 |
| Pasillo | 1 | 1.2 | 4.9 | 5.88 |
|  | 1 | 0.95 | 1.8 | 1.71 |
| Oficina | 1 | 5.4 | 3.6 | 19.44 |
|  | 1 | 1.3 | 0.6 | 0.78 |
| Aseos (Pub. y Conc.) | 1 | 3.6 | 2.6 | 9.36 |
|  | 1 | 3 | 1.5 | 4.50 |
|  | 1 | 2.3 | 2.6 | 5.98 |
|  | 1 | 1.4 | 2 | 2.80 |
| Mostrador carnicería | 1 | 1.5 | 9 | 13.50 |
| Carnicería | 1 | 2.6 | 3.3 | 8.58 |
|  | 1 | 1 | 1.2 | 1.20 |
| Pescadería | 1 | 3 | 2 | 6.00 |
| Mostrador pescadería | 1 | 1.8 | 4.5 | 8.10 |
| Total |  |  |  | 979.56 |

**D01KD510** Ml LEVANTADO DE PELDAÑO
7.5 Ml × 4.5 = 33.75
Levantado de peldaño de baldosa de gres, terrazo o piedra artificial por medios manuales, i/retirada de escombros a pie de carga y y p.p. de costes indirectos, según NTE/ADD-10.

| Código | Ud | Descripción | Rendimiento | Precio | Importe |
|---|---|---|---|---|---|
| U01AA011 | Hr | Peón ordinario construcción | 0.326 | 13 | 4.24 |
| %MA | % | 3% Medios auxiliares | 3 % | 4.24 | 0.13 |
| %CI | % | 3% Costes indirectos..(s/total) | 3 % | 4.37 | 0.13 |
|  |  | Total |  |  | 4.5 |

| Medición | Uds. | Largo | Parcial |
|---|---|---|---|
|  | 5 | 1.5 | 7.50 |
| Total |  |  | 7.5 |

**DPP020** Ud DESMONTAJE DE HOJA DE PUERTA DE PASO
22 Ud × 3.04 = 66.88
Desmontaje de hoja de puerta interior de paso de carpintería metálica, con medios manuales y carga manual del material desmontado sobre camión o contenedor.

| Código | Ud | Descripción | Rendimiento | Precio | Importe |
|---|---|---|---|---|---|
| U01AA011 | Hr | Peón ordinario construcción | 0.22 | 13 | 2.86 |
| %MA | % | 3% Medios auxiliares | 3 % | 2.86 | 0.09 |
| %CI | % | 3% Costes indirectos..(s/total) | 3 % | 2.95 | 0.09 |
|  |  | Total |  |  | 3.04 |

**DPT020** M2 DEMOLICIÓN DE PARTICIÓN INTERIOR DE FÁBRICA REVESTIDA
490.82 M2 × 3.94 = 1933.83
Demolición de partición interior de fábrica revestida, formada por ladrillo cerámico, con medios manuales, y carga manual de escombros sobre camión o contenedor.

| Código | Ud | Descripción | Rendimiento | Precio | Importe |
|---|---|---|---|---|---|
| U01AA011 | Hr | Peón ordinario construcción | 0.286 | 13 | 3.72 |
| %MA | % | 3% Medios auxiliares | 3 % | 3.72 | 0.11 |
| %CI | % | 3% Costes indirectos..(s/total) | 3 % | 3.83 | 0.11 |
|  |  | Total |  |  | 3.94 |

| Medición | Uds. | Largo | Alto | Parcial |
|---|---|---|---|---|
| Oficina | 1 | 6.7 | 2.9 | 19.43 |
|  | 1 | 3.6 | 2.9 | 10.44 |
|  | 1 | 0.7 | 2.9 | 2.03 |
|  | 2 | 5.4 | 2.9 | 31.32 |
| Trasera carnicería | 1 | 9 | 2.9 | 26.10 |
| Carnicería | 1 | 2.7 | 3.9 | 10.53 |
|  | 1 | 2.7 | 4 | 10.80 |
|  | 1 | 2.1 | 3.9 | 8.19 |
|  | 1 | 1 | 3.9 | 3.90 |
|  | 1 | 3.8 | 3.9 | 14.82 |
|  | 1 | 3.5 | 3.9 | 13.65 |
|  | 1 | 2.9 | 4.1 | 11.89 |
| Salida emergencia | 2 | 0.4 | 3.7 | 2.96 |
|  | 1 | 2.5 | 3.7 | 9.25 |
| Vertedero | 1 | 1.05 | 1 | 1.05 |
| Sala maq. A/A | 1 | 8.6 | 5.6 | 48.16 |
| Terraza | 1 | 4.7 | 2.4 | 11.28 |
|  | 1 | 10.6 | 2.7 | 28.62 |
| Puerta acceso | 1 | 4.3 | 1.9 | 8.17 |
| Pescadería | 2 | 3 | 3.9 | 23.40 |
|  | 1 | 4.2 | 3.9 | 16.38 |
|  | 1 | 4.4 | 3.9 | 17.16 |
|  | 1 | 3.1 | 4.9 | 15.19 |
| Vestuarios | 2 | 1.9 | 2.6 | 9.88 |
|  | 2 | 1.4 | 2.6 | 7.28 |
|  | 1 | 4 | 2.6 | 10.40 |
|  | 1 | 3.3 | 2.6 | 8.58 |
|  | 1 | 4.6 | 2.6 | 11.96 |
|  | 1 | 4.6 | 2.8 | 12.88 |
| Aseos públicos | 3 | 1.5 | 2.8 | 12.60 |
|  | 2 | 2.65 | 2.8 | 14.84 |
|  | 1 | 3.1 | 2.8 | 8.68 |
|  | 2 | 2.1 | 2.8 | 11.76 |
|  | 1 | 10.5 | 2.8 | 29.40 |
|  | 1 | 2.8 | 2.8 | 7.84 |
| Total |  |  |  | 490.82 |

**DIC030** Ud DESMONTAJE DE UNIDAD DE BOMBA DE CALOR
1 Ud × 76.62 = 76.62
Desmontaje de unidad exterior en cubierta de sistema de bomba de calor de 700 kg de peso máximo, y soportes de fijación, con medios manuales y carga manual de escombros sobre camión o contenedor.

| Código | Ud | Descripción | Rendimiento | Precio | Importe |
|---|---|---|---|---|---|
| U01AA007 | Hr | Oficial 1ª construcción (mano de obra; 03/07/2012) | 2.579 | 15 | 38.69 |
| U01AA009 | Hr | Ayudante (mano de obra; 03/07/2012) | 2.579 | 13 | 33.53 |
| %MA | % | 3% Medios auxiliares | 3 % | 72.22 | 2.17 |
| %CI | % | 3% Costes indirectos..(s/total) | 3 % | 74.39 | 2.23 |
|  |  | Total |  |  | 76.62 |

**DIC101** Ud DESMONTAJE DE INSTALACIÓN DE CLIMATIZACION DE AIRE
1 Ud × 1944.32 = 1944.32
Desmontaje de instalación de climatización de aire con conductos, en local de uso pública concurrencia con una superficie construida mayor de 1000 m²; con medios manuales y carga manual del material desmontado sobre camión o contenedor.

| Código | Ud | Descripción | Rendimiento | Precio | Importe |
|---|---|---|---|---|---|
| U01AA007 | Hr | Oficial 1ª construcción | 48.188 | 15 | 722.82 |
| U01AA011 | Hr | Peón ordinario construcción | 85.376 | 13 | 1109.89 |
| %MA | % | 3% Medios auxiliares | 3 % | 1832.71 | 54.98 |
| %CI | % | 3% Costes indirectos..(s/total) | 3 % | 1887.69 | 56.63 |
|  |  | Total |  |  | 1944.32 |

**D01UC010** Ud DESMONTAJE DE APARATO SANITARIO
22 Ud × 12.9 = 283.80
Levantado de aparato sanitario, accesorios e instalación correspondiente, por medios manuales, i/traslado y carga manual de escombros sobre camión o contenedor y p.p. de costes indirectos.

| Código | Ud | Descripción | Rendimiento | Precio | Importe |
|---|---|---|---|---|---|
| U01AA008 | Hr | Oficial segunda (mano de obra; 03/07/2012) | 0.45 | 14 | 6.30 |
| U01AA011 | Hr | Peón ordinario construcción | 0.45 | 13 | 5.85 |
| %MA | % | 3% Medios auxiliares | 3 % | 12.15 | 0.36 |
| %CI | % | 3% Costes indirectos..(s/total) | 3 % | 12.51 | 0.38 |
|  |  | Total |  |  | 12.9 |

| Medición | Uds. | Parcial |
|---|---|---|
| Lavabo | 8 | 8.00 |
| Innodoro | 7 | 7.00 |
| Urinario | 3 | 3.00 |
| Fregadero | 2 | 2.00 |
| Plato de ducha | 2 | 2.00 |
| Total |  | 22 |

**DIE010** Ud DESMONTAJE DE CAJA GENERAL DE PROTECCIÓN Y MEDIDA
1 Ud × 43.51 = 43.51
Desmontaje de caja general de protección y medida, con medios manuales y carga manual del material desmontado sobre camión o contenedor.

| Código | Ud | Descripción | Rendimiento | Precio | Importe |
|---|---|---|---|---|---|
| O01OB200 | Hr | Oficial 1ª Electricista (mano de obra; 03/07/2012) | 1.907 | 15 | 28.61 |
| O01OB220 | Hr | Ayudante Electricista (mano de obra; 03/07/2012) | 0.954 | 13 | 12.40 |
| %MA | % | 3% Medios auxiliares | 3 % | 41.01 | 1.23 |
| %CI | % | 3% Costes indirectos..(s/total) | 3 % | 42.24 | 1.27 |
|  |  | Total |  |  | 43.51 |

**DIE060** Ud DESMONTAJE DE RED DE DISTRIBUCIÓN INTERIOR
1 Ud × 1957.76 = 1957.76
Desmontaje de red de instalación eléctrica interior bajo tubo protector, en local de uso de pública concurrencia con una superficie construida superior a 1000 m², incluidos mecanismos eléctricos y luminarias; con medios manuales y carga manual del material desmontado sobre camión o contenedor.

| Código | Ud | Descripción | Rendimiento | Precio | Importe |
|---|---|---|---|---|---|
| O01OB200 | Hr | Oficial 1ª Electricista | 48.18 | 15 | 722.70 |
| O01OB220 | Hr | Ayudante Electricista | 86.36 | 13 | 1122.68 |
| %MA | % | 3% Medios auxiliares | 3 % | 1845.38 | 55.36 |
| %CI | % | 3% Costes indirectos..(s/total) | 3 % | 1900.74 | 57.02 |
|  |  | Total |  |  | 1957.76 |

**DIE104** Ud DESMONTAJE DE CUADRO ELÉCTRICO
1 Ud × 38.59 = 38.59
Desmontaje de cuadro eléctrico de superficie para dispositivos generales e individuales de mando y protección, con medios manuales y carga manual del material desmontado sobre camión o contenedor.

| Código | Ud | Descripción | Rendimiento | Precio | Importe |
|---|---|---|---|---|---|
| O01OB200 | Hr | Oficial 1ª Electricista | 1.602 | 15 | 24.03 |
| O01OB220 | Hr | Ayudante Electricista | 0.949 | 13 | 12.34 |
| %MA | % | 3% Medios auxiliares | 3 % | 36.37 | 1.09 |
| %CI | % | 3% Costes indirectos..(s/total) | 3 % | 37.46 | 1.12 |
|  |  | Total |  |  | 38.59 |

**DIF105** Ud DESMONTAJE DE RED DE INSTALACIÓN INTERIOR DE AGUA
1 Ud × 1188.21 = 1188.21
Desmontaje de red de instalación interior de agua con medios manuales y carga manual del material desmontado sobre camión o contenedor.

| Código | Ud | Descripción | Rendimiento | Precio | Importe |
|---|---|---|---|---|---|
| U01AA007 | Hr | Oficial 1ª construcción | 40 | 15 | 600.00 |
| U01AA011 | Hr | Peón ordinario construcción | 40 | 13 | 520.00 |
| %MA | % | 3% Medios auxiliares | 3 % | 1120.00 | 33.60 |
| %CI | % | 3% Costes indirectos..(s/total) | 3 % | 1153.60 | 34.61 |
|  |  | Total |  |  | 1188.21 |

**DIO010** Ud DESMONTAJE DE EXTINTOR
15 Ud × 2.63 = 39.45
Desmontaje de extintor portátil, fijaciones y accesorios, con medios manuales y carga manual del material desmontado sobre camión o contenedor.

| Código | Ud | Descripción | Rendimiento | Precio | Importe |
|---|---|---|---|---|---|
| U01AA011 | Hr | Peón ordinario construcción | 0.19 | 13 | 2.47 |
| %MA | % | 3% Medios auxiliares | 3 % | 2.47 | 0.07 |
| %CI | % | 3% Costes indirectos..(s/total) | 3 % | 2.54 | 0.08 |
|  |  | Total |  |  | 2.63 |

**DIO103** Ud DESMONTAJE DE BOCA DE INCENDIO EQUIPADA
4 Ud × 8.75 = 35.00
Desmontaje de boca de incendio equipada (BIE) fijada en la superficie del paramento, con medios manuales y carga manual del material desmontado sobre camión o contenedor.

| Código | Ud | Descripción | Rendimiento | Precio | Importe |
|---|---|---|---|---|---|
| U01AA011 | Hr | Peón ordinario construcción | 0.634 | 13 | 8.24 |
| %MA | % | 3% Medios auxiliares | 3 % | 8.24 | 0.25 |
| %CI | % | 3% Costes indirectos..(s/total) | 3 % | 8.49 | 0.25 |
|  |  | Total |  |  | 8.75 |

**DRS080** M2 DEMOLICIÓN DE BASE DE PAVIMENTACIÓN
31.92 M2 × 7.74 = 247.06
Incluidos agujeros en
Demolición de base para pavimento de mortero existente en el interior del edificio, de hasta 8 cm de espesor, con martillo neumático compresor, incluidos agujeros para pasar instalaciones de saneamientos. Incluso p/p de limpieza, acopio, retirada y carga manual de escombros sobre camión o contenedor.

| Código | Ud | Descripción | Rendimiento | Precio | Importe |
|---|---|---|---|---|---|
| U01AA011 | Hr | Peón ordinario construcción | 0.41 | 13 | 5.33 |
| mq05mai030 | Hr | Martillo neumático | 0.26 | 4.08 | 1.06 |
| mq05pdm110 | Hr | Compresor portátil diesel media presión 10 m³/min | 0.13 | 6.92 | 0.90 |
| %MA | % | 3% Medios auxiliares | 3 % | 7.29 | 0.22 |
| %CI | % | 3% Costes indirectos..(s/total) | 3 % | 7.51 | 0.23 |
|  |  | Total |  |  | 7.74 |

| Medición | Uds. | Largo | Ancho | Parcial |
|---|---|---|---|---|
|  | 4 | 1.68 | 0.44 | 2.96 |
|  | 4 | 1.03 | 0.44 | 1.81 |
|  | 2 | 0.35 | 0.48 | 0.34 |
| D=11cm | 24 | 0.82 |  | 19.68 |
|  | 8 | 0.77 | 0.44 | 2.71 |
|  | 2 | 0.53 | 0.48 | 0.51 |
| D=5cm | 3 | 0.64 |  | 1.92 |
| D=4cm | 2 | 0.61 |  | 1.22 |
|  | 2 | 0.88 | 0.44 | 0.77 |
| Total |  |  |  | 31.92 |

**DFF021** M2 APERTURA DE HUECO EN HOJA EXTERIOR DE FACHADA
4.26 M2 × 8.74 = 37.23
Apertura de hueco en hoja exterior de cerramiento de fachada, de fábrica revestida, formada por bloque de termoarcilla de 24 cm de espesor, con medios manuales, sin incluir montaje y desmontaje del apeo del hueco ni la colocación de dinteles, ni afectar a la estabilidad de la hoja o de los elementos constructivos contiguos. Incluso p/p de corte previo con amoladora angular equipada con disco de corte, demolición de sus revestimientos (yeso, mortero, etc.), limpieza, acopio, retirada y carga manual de escombros sobre camión o contenedor.

| Código | Ud | Descripción | Rendimiento | Precio | Importe |
|---|---|---|---|---|---|
| U01AA011 | Hr | Peón ordinario construcción | 0.633 | 13 | 8.23 |
| %MA | % | 3% Medios auxiliares | 3 % | 8.23 | 0.25 |
| %CI | % | 3% Costes indirectos..(s/total) | 3 % | 8.48 | 0.25 |
|  |  | Total |  |  | 8.74 |

| Medición | Uds. | Ancho | Alto | Parcial |
|---|---|---|---|---|
|  | 1 | 2.02 | 2.11 | 4.26 |
| Total |  |  |  | 4.26 |

**EAC010** Ml CARGADERO DE PERFIL LAMINADO SIMPLE
3.02 Ml × 125.03 = 377.59
Suministro y montaje de cargadero de perfil de acero UNE-EN 10025 S275JR, laminado en caliente, compuesto por pieza simple de la serie IPN 280, acabado con capa de imprimación anticorrosiva mediante aplicación de dos manos con un espesor mínimo de película seca de 30 micras por mano, cortado a medida y colocado en obra sobre pletinas de apoyo fijadas a la fábrica de bloque cerámico mediante resina epoxi, para formación de dintel. Para asegurar que el dintel entra en carga la holgura superior se rellenará con mortero expansivo. Incluso p/p de preparación en taller de superficies en grado SA 2 1/2 según UNE-EN ISO 8501-1, preparación de bordes, pletinas con capa de imprimación anticorrosiva, colocadas sobre las jambas del hueco para apoyo del cargadero y reparación en obra de cuantos retoques y/o desperfectos se originen por razones de transporte, manipulación o montaje, con el mismo grado de preparación de superficies y acabado, y montaje y desmontaje del apeo del hueco.

| Código | Ud | Descripción | Rendimiento | Precio | Importe |
|---|---|---|---|---|---|
| U01AA007 | Hr | Oficial 1ª construcción | 0.806 | 15 | 12.09 |
| U01AA011 | Hr | Peón ordinario construcción | 0.806 | 13 | 10.48 |
| mt07ala110aaa | Ml | Perfil de acero IPN 280, laminado en caliente (material; 22/06/2012) | 2 | 43.68 | 87.36 |
| mt07ala011b | Kg | Pletina de acero laminado (material; 22/06/2012) | 0.4 | 1.37 | 0.55 |
| mt27pfi010 | Ltr | Imprimación de secado rápido (material; 22/06/2012) | 0.48 | 8 | 3.84 |
| mt09pye010b | Kg | Mortero fluido a base de cemento, ligeramente expansivo (material; 22/06/2012) | 1 | 0.61 | 0.61 |
| mt09rec030 | Kg | Masilla de sellado, de resina epoxi (material; 22/06/2012) | 0.3 | 9.72 | 2.92 |
| %MA | % | 3% Medios auxiliares | 3 % | 117.85 | 3.54 |
| %CI | % | 3% Costes indirectos..(s/total) | 3 % | 121.39 | 3.64 |
|  |  | Total |  |  | 125.03 |

## 02 TABIQUERIA INTERIOR
Importe: 32490.44

**D10AA101** M2 HOJA DE LADRILLO H/D 24X11,5X9 CM.
1468.46 M2 × 17.06 = 25051.93
Formación de hoja de partición interior de 9 cm de espesor de fábrica, de ladrillo cerámico hueco doble, para revestir, 24x11,5x9 cm, recibida con mortero de cemento M-40. Incluso p/p de replanteo, nivelación y aplomado, recibido de cercos y precercos, mermas, roturas, limpieza, yeso de enfalcado y p.p. de medios auxiliares. Medido deduciendo huecos.

| Código | Ud | Descripción | Rendimiento | Precio | Importe |
|---|---|---|---|---|---|
| U01AA007 | Hr | Oficial 1ª construcción | 0.4 | 15 | 6.00 |
| U01AA011 | Hr | Peón ordinario construcción | 0.4 | 13 | 5.20 |
| U10DG003 | Ud | Ladrillo hueco doble 24x11,5x9cm (5%) (material; 03/07/2012) | 34.65 | 0.09 | 3.12 |
| A01JF006 | M3 | Mortero cemento m-40 (material; 19/04/2012) | 0.025 | 66.95 | 1.67 |
| A01EA001 | M3 | Pasta de yeso negro (material; 19/04/2012) | 0.001 | 90.45 | 0.09 |
| %MA | % | 3% Medios auxiliares | 3 % | 16.08 | 0.48 |
| %CI | % | 3% Costes indirectos..(s/total) | 3 % | 16.56 | 0.50 |
|  |  | Total |  |  | 17.06 |

| Medición | Uds. | Largo | Ancho | Alto | Parcial |
|---|---|---|---|---|---|
| Tabique simple | 1 | 2.15 |  | 3.5 | 7.53 |
|  | 1 | 4.19 |  | 3.5 | 14.67 |
|  | 1 | 1.65 |  | 3.5 | 5.78 |
|  | 1 | 6.99 |  | 3.5 | 24.47 |
|  | 1 | 4.54 |  | 3 | 13.62 |
|  | 2 | 1.2 |  | 3 | 7.20 |
|  | 1 | 6.26 |  | 3 | 18.78 |
|  | 1 | 1.65 |  | 3.5 | 5.78 |
|  | 1 | 1.05 |  | 3 | 3.15 |
|  | 1 | 17.92 |  | 3 | 53.76 |
|  | 1 | 1.27 |  | 3.5 | 4.45 |
|  | 1 | 8.9 |  | 3.5 | 31.15 |
|  | 1 | 2.76 |  | 3.5 | 9.66 |
|  | 1 | 4.26 |  | 3.5 | 14.91 |
|  | 1 | 2.46 |  | 3.5 | 8.61 |
|  | 1 | 7.52 |  | 3.5 | 26.32 |
|  | 1 | 3.37 |  | 3.5 | 11.80 |
|  | 1 | 2.09 |  | 3.5 | 7.32 |
|  | 1 | 4.32 |  | 3.5 | 15.12 |
|  | 1 | 2.15 |  | 3.5 | 7.53 |
|  | 1 | 1.85 |  | 3.5 | 6.48 |
|  | 1 | 1.77 |  | 3.5 | 6.20 |
|  | 1 | 8.91 |  | 3.5 | 31.19 |
|  | 1 | 5.84 |  | 3.5 | 20.44 |
|  | 1 | 3.77 |  | 3.5 | 13.20 |
|  | 1 | 1.35 |  | 3.5 | 4.73 |
|  | 1 | 7.25 |  | 4 | 29.00 |
|  | 1 | 7.76 |  | 4 | 31.04 |
|  | 2 | 3.48 |  | 4 | 27.84 |
|  | 2 | 2.64 |  | 4 | 21.12 |
|  | 1 | 7.1 |  | 4 | 28.40 |
|  | 1 | 0.6 |  | 2 | 1.20 |
| Tabique doble | 2 | 19.7 |  | 4.72 | 185.97 |
|  | 2 | 18.24 |  | 4.72 | 172.19 |
|  | 2 | 1.92 |  | 4.72 | 18.12 |
|  | 2 | 8.98 |  | 4.72 | 84.77 |
|  | 2 | 2.91 |  | 4.72 | 27.47 |
|  | 2 | 1.49 |  | 4.72 | 14.07 |
|  | 2 | 1.49 |  | 4.72 | 14.07 |
|  | 2 | 1.5 |  | 4.72 | 14.16 |
|  | 2 | 21.78 |  | 4.72 | 205.60 |
|  | 2 | 3.06 |  | 4.72 | 28.89 |
|  | 2 | 4.35 |  | 4.72 | 41.06 |
|  | 2 | 1.4 |  | 4.72 | 13.22 |
|  | 2 | 4.08 |  | 4.72 | 38.52 |
|  | 2 | 8.92 |  | 4.72 | 84.20 |
| Puerta una hoja | -13 |  | 0.9 | 2.1 | -24.57 |
| Puerta doble hoja | -13 |  | 1.77 | 2.11 | -48.55 |
|  | 2 | 43.41 |  |  | 86.82 |
| Total |  |  |  |  | 1468.46 |

**D16AK109** M2 AISLAM. TABIQUE ISOVER ACUSTILAINE-70
526.15 M2 × 13.16 = 6924.13
M2. Aislamiento termoacústico de ISOVER tipo ACUSTILAINE-70 de 50 mm de espesor, con panel rígido de lana de roca aglomerada con ligante sintético, para particiones interiores verticales y fachadas y medianerías mediante trasdosado o en cámara.

| Código | Ud | Descripción | Rendimiento | Precio | Importe |
|---|---|---|---|---|---|
| U01AA007 | Hr | Oficial 1ª construcción | 0.15 | 15 | 2.25 |
| U01AA009 | Hr | Ayudante | 0.15 | 13 | 1.95 |
| U15AD033 | M2 | Pan. semi-r. lana roca ACUSTILAINE 50 mm. (material; 13/01/2012) | 1.1 | 6.55 | 7.21 |
| U15ND515 | M2 | Fijación mecánica (material; 13/01/2012) | 1 | 1 | 1.00 |
| %MA | % | 3% Medios auxiliares | 3 % | 12.41 | 0.37 |
| %CI | % | 3% Costes indirectos..(s/total) | 3 % | 12.78 | 0.38 |
|  |  | Total |  |  | 13.16 |

| Medición | Uds. | Largo | Ancho | Alto | Parcial |
|---|---|---|---|---|---|
| Tabique doble | 1 | 19.7 |  | 4.72 | 92.98 |
|  | 1 | 18.24 |  | 4.72 | 86.09 |
|  | 1 | 1.92 |  | 4.72 | 9.06 |
|  | 1 | 8.98 |  | 4.72 | 42.39 |
|  | 1 | 2.91 |  | 4.72 | 13.74 |
|  | 1 | 1.49 |  | 4.72 | 7.03 |
|  | 1 | 1.49 |  | 4.72 | 7.03 |
|  | 1 | 1.5 |  | 4.72 | 7.08 |
|  | 1 | 21.78 |  | 4.72 | 102.80 |
|  | 1 | 3.06 |  | 4.72 | 14.44 |
|  | 1 | 4.35 |  | 4.72 | 20.53 |
|  | 1 | 1.4 |  | 4.72 | 6.61 |
|  | 1 | 4.08 |  | 4.72 | 19.26 |
|  | 1 | 8.92 |  | 4.72 | 42.10 |
|  | 2 | 43.41 |  |  | 86.82 |
| Puerta una hoja | -3 |  | 0.9 | 2.1 | -5.67 |
| Puerta doble hoja | -7 |  | 1.77 | 2.11 | -26.14 |
| Total |  |  |  |  | 526.15 |

**FFZ030** M2 FÁBRICA DE BLOQUE DE TERMOARCILLA
15.08 M2 × 34.11 = 514.38
Ejecución de hoja exterior de 24 cm de espesor de fábrica, en cerramiento de fachada, de bloque aligerado de termoarcilla, 30x19x24 cm, para revestir, recibida con mortero de cemento M-40. Incluso p/p de enjarjes, mermas, roturas, formación de esquinas, ejecución de encuentros y puntos singulares.

| Código | Ud | Descripción | Rendimiento | Precio | Importe |
|---|---|---|---|---|---|
| U01AA007 | Hr | Oficial 1ª construcción | 0.472 | 15 | 7.080 |
| U01AA011 | Hr | Peón ordinario construcción | 0.472 | 13 | 6.136 |
| mt02btr020ccb | Ud | Bloque aligerado de termoarcilla, 30x19x24 cm (material; 22/06/2012) | 17.85 | 0.96 | 17.136 |
| A01JF006 | M3 | Mortero cemento m-40 | 0.025 | 66.95 | 1.674 |
| mt08adt010 | Kg | Aditivo hidrófugo para impermeabilización de morteros (material; 22/06/2012) | 0.12 | 1.03 | 0.124 |
| %MA | % | 3% Medios auxiliares | 3 % | 32.150 | 0.965 |
| %CI | % | 3% Costes indirectos..(s/total) | 3 % | 33.115 | 0.993 |
|  |  | Total |  |  | 34.11 |

| Medición | Uds. | Largo | Ancho | Alto | Parcial |
|---|---|---|---|---|---|
|  | 1 |  | 2.07 | 2.5 | 5.18 |
|  | 1 |  | 1.07 | 2.26 | 2.42 |
|  | 2 |  | 0.3 | 0.3 | 0.18 |
|  | 1 |  | 1 | 1 | 1.00 |
|  | 1 |  | 0.5 | 0.5 | 0.25 |
|  | 2 | 0.55 |  | 2.5 | 2.75 |
|  | 2 | 0.66 |  | 2.5 | 3.30 |
| Total |  |  |  |  | 15.08 |

## 03 INSTALACIONES
Importe: 93806.54

### 0301 FONTANERIA
Importe: 4243.73

**IFI008** Ud LLAVE DE PASO 17 mm.
43 Ud × 12.78 = 549.54
Válvula de asiento de latón, de 18 mm de diámetro, con maneta y embellecedor de acero inoxidable.

| Código | Ud | Descripción | Rendimiento | Precio | Importe |
|---|---|---|---|---|---|
| U01FY105 | Hr | Oficial 1ª fontanero (mano de obra; 03/07/2012) | 0.064 | 15 | 0.96 |
| U01FY110 | Hr | Ayudante fontanero (mano de obra; 03/07/2012) | 0.064 | 13 | 0.83 |
| mt37sva020d | Ud | Válvula de asiento de latón, de 17 mm de diámetro, con maneta y embellecedor de acero inoxidable (material; 14/05/2012) | 1 | 8.86 | 8.86 |
| mt37www010 | Ud | Material auxiliar para instalaciones de fontanería. (material; 14/05/2012) | 1 | 1.4 | 1.40 |
| %MA | % | 3% Medios auxiliares | 3 % | 12.05 | 0.36 |
| %CI | % | 3% Costes indirectos..(s/total) | 3 % | 12.41 | 0.37 |
|  |  | Total |  |  | 12.78 |

**IFI009** Ud LLAVE DE PASO 22 mm.
13 Ud × 13.84 = 179.92
Válvula de asiento de latón, de 22 mm de diámetro, con maneta y embellecedor de acero inoxidable.

| Código | Ud | Descripción | Rendimiento | Precio | Importe |
|---|---|---|---|---|---|
| U01FY105 | Hr | Oficial 1ª fontanero | 0.064 | 15 | 0.96 |
| U01FY110 | Hr | Ayudante fontanero | 0.064 | 13 | 0.83 |
| MT37SVA020C | Ud | Válvula de asiento de latón, de 22 mm de diámetro, con maneta y embellecedor de acero inoxidable (material; 14/05/2012) | 1 | 9.86 | 9.86 |
| mt37www010 | Ud | Material auxiliar para instalaciones de fontanería. | 1 | 1.4 | 1.40 |
| %MA | % | 3% Medios auxiliares | 3 % | 13.05 | 0.39 |
| %CI | % | 3% Costes indirectos..(s/total) | 3 % | 13.44 | 0.40 |
|  |  | Total |  |  | 13.84 |

**IFI010** Ud LLAVE DE PASO 32 mm.
6 Ud × 14.91 = 89.46
Válvula de asiento de latón, de 32 mm de diámetro, con maneta y embellecedor de acero inoxidable.

| Código | Ud | Descripción | Rendimiento | Precio | Importe |
|---|---|---|---|---|---|
| U01FY105 | Hr | Oficial 1ª fontanero | 0.064 | 15 | 0.960 |
| U01FY110 | Hr | Ayudante fontanero | 0.064 | 13 | 0.832 |
| MT37SVA020A | Ud | Válvula de asiento de latón, de 32 mm de diámetro, con maneta y embellecedor de acero inoxidable (material; 14/05/2012) | 1 | 10.86 | 10.860 |
| mt37www010 | Ud | Material auxiliar para instalaciones de fontanería. | 1 | 1.4 | 1.400 |
| %MA | % | 3% Medios auxiliares | 3 % | 14.052 | 0.422 |
| %CI | % | 3% Costes indirectos..(s/total) | 3 % | 14.474 | 0.434 |
|  |  | Total |  |  | 14.91 |

**IFI005** Ml TUBERÍA DE COBRE 16/18 MM EMPOTRADA
56.7 Ml × 8.66 = 491.02
Tubería para instalación interior de fontanería, empotrada en paramento, formada por tubo de cobre rígido, de 16/18 mm de diámetro, protegido contra la corrosión por agentes externos.

| Código | Ud | Descripción | Rendimiento | Precio | Importe |
|---|---|---|---|---|---|
| U01FY105 | Hr | Oficial 1ª fontanero | 0.163 | 15 | 2.45 |
| U01FY110 | Hr | Ayudante fontanero | 0.163 | 13 | 2.12 |
| mt37tca010cc | Ml | Tubo de cobre rígido de 16/18 mm de diametro (material; 03/07/2012) | 1.05 | 3 | 3.15 |
| mt37tca400c | Ud | Material auxiliar para montaje y sujeción a la obra (material; 15/05/2012) | 0.4 | 0.3 | 0.12 |
| mt37wwt010d | Ml | Tubo flexible corrugado de polipropileno, de 19 mm de diámetro, para señalización y protección mecánica y contra los agentes externos como yeso, cemento, cal, etc., de las tuberías de conducción para agua fría y A.C.S., resistente hasta temperaturas de 100°C. (material; 15/05/2012) | 1.05 | 0.3 | 0.32 |
| %MA | % | 3% Medios auxiliares | 3 % | 8.16 | 0.24 |
| %CI | % | 3% Costes indirectos..(s/total) | 3 % | 8.40 | 0.25 |
|  |  | Total |  |  | 8.66 |

| Medición | Uds. | Largo | Parcial |
|---|---|---|---|
| T10 | 1 | 6.5 | 6.50 |
| Urinario | 8 | 0.7 | 5.60 |
| Inodoro | 20 | 1.35 | 27.00 |
| Ducha | 2 | 0.7 | 1.40 |
| Lavabo | 12 | 1.35 | 16.20 |
| Total |  |  | 56.7 |

**IFI006** Ml TUBERÍA DE COBRE 20/22 MM EMPOTRADA
76.17 Ml × 10.18 = 775.41
Tubería para instalación interior de fontanería, empotrada en paramento, formada por tubo de cobre rígido, de 20/22 mm de diámetro, protegido contra la corrosión por agentes externos.

| Código | Ud | Descripción | Rendimiento | Precio | Importe |
|---|---|---|---|---|---|
| U01FY105 | Hr | Oficial 1ª fontanero | 0.173 | 15 | 2.60 |
| U01FY110 | Hr | Ayudante fontanero | 0.173 | 13 | 2.25 |
| mt37tca010dc | Ml | Tubo de cobre rígido de 20/22 mm de diametro (material; 03/07/2012) | 1.05 | 4 | 4.20 |
| mt37tca400d | Ud | Material auxiliar para montaje y sujeción (material; 15/05/2012) | 0.4 | 0.36 | 0.14 |
| mt37wwt010e | Ml | Tubo flexible corrugado de polipropileno, de 23 mm de diámetro, para señalización y protección mecánica y contra los agentes externos como yeso, cemento, cal, etc., de las tuberías de conducción para agua fría y A.C.S., resistente hasta temperaturas de 100°C. (material; 15/05/2012) | 1.05 | 0.38 | 0.40 |
| %MA | % | 3% Medios auxiliares | 3 % | 9.59 | 0.29 |
| %CI | % | 3% Costes indirectos..(s/total) | 3 % | 9.88 | 0.30 |
|  |  | Total |  |  | 10.18 |

| Medición | Uds. | Largo | Parcial |
|---|---|---|---|
| T11 | 1 | 0.85 | 0.85 |
| T12 | 1 | 0.85 | 0.85 |
| T13 | 1 | 3.35 | 3.35 |
| T3 | 1 | 7.66 | 7.66 |
| T4 | 1 | 14.86 | 14.86 |
| T5 | 1 | 2 | 2.00 |
| T5C | 1 | 2.89 | 2.89 |
| T6 | 1 | 19.26 | 19.26 |
| T7 | 1 | 22.45 | 22.45 |
| Fregadero | 2 | 0.4 | 0.80 |
| Lavavajillas | 3 | 0.4 | 1.20 |
| Total |  |  | 76.17 |

**IFI007** Ml TUBERÍA DE COBRE 33/35 MM EMPOTRADA
122.29 Ml × 12.25 = 1498.05
Tubería para instalación interior de fontanería, empotrada en paramento, formada por tubo de cobre rígido, de 33/35 mm de diámetro, protegido contra la corrosión por agentes externos.

| Código | Ud | Descripción | Rendimiento | Precio | Importe |
|---|---|---|---|---|---|
| U01FY105 | Hr | Oficial 1ª fontanero | 0.201 | 15 | 3.02 |
| U01FY110 | Hr | Ayudante fontanero | 0.201 | 13 | 2.61 |
| mt37tca010fc | Ml | Tubo de cobre rígido de 33/35 mm de diámetro (material; 03/07/2012) | 1.05 | 5 | 5.25 |
| mt37tca400f | Ud | Material auxiliar para montaje y sujeción (material; 15/05/2012) | 0.4 | 0.64 | 0.26 |
| mt37wwt010g | Ml | Tubo flexible corrugado de polipropileno, de 36 mm de diámetro, para señalización y protección mecánica y contra los agentes externos como yeso, cemento, cal, etc., de las tuberías de conducción para agua fría y A.C.S., resistente hasta temperaturas de 100°C. (material; 04/06/2012) | 1.05 | 0.38 | 0.40 |
| %MA | % | 3% Medios auxiliares | 3 % | 11.54 | 0.35 |
| %CI | % | 3% Costes indirectos..(s/total) | 3 % | 11.89 | 0.36 |
|  |  | Total |  |  | 12.25 |

| Medición | Uds. | Largo | Parcial |
|---|---|---|---|
| T1 | 1 | 3 | 3.00 |
| T2 | 1 | 8.15 | 8.15 |
| T8 | 1 | 8.1 | 8.10 |
| T9 | 1 | 15.45 | 15.45 |
| BIE | 1 | 87.59 | 87.59 |
| Total |  |  | 122.29 |

**IFI012** Ml TUBERÍA DE COBRE 20/22 MM SUPERFICIAL
21 Ml × 9.12 = 191.52
Tubería para instalación interior de fontanería, colocada superficialmente, formada por tubo de cobre rígido, de 20/22 mm de diámetro.

| Código | Ud | Descripción | Rendimiento | Precio | Importe |
|---|---|---|---|---|---|
| U01FY105 | Hr | Oficial 1ª fontanero | 0.144 | 15 | 2.16 |
| U01FY110 | Hr | Ayudante fontanero | 0.144 | 13 | 1.87 |
| mt37tca010dc | Ml | Tubo de cobre rígido de 20/22 mm de diametro | 1.05 | 4 | 4.20 |
| mt37tca400d | Ud | Material auxiliar para montaje y sujeción | 1 | 0.36 | 0.36 |
| %MA | % | 3% Medios auxiliares | 3 % | 8.59 | 0.26 |
| %CI | % | 3% Costes indirectos..(s/total) | 3 % | 8.85 | 0.27 |
|  |  | Total |  |  | 9.12 |

| Medición | Uds. | Largo | Parcial |
|---|---|---|---|
| T4 | 1 | 21 | 21.00 |
| Total |  |  | 21 |

**IFI013** Ml TUBERÍA DE COBRE 33/35 MM SUPERFICIAL
41.16 Ml × 11.39 = 468.81
Tubería para instalación interior de fontanería, colocada superficialmente, formada por tubo de cobre rígido, de 33/35 mm de diámetro.

| Código | Ud | Descripción | Rendimiento | Precio | Importe |
|---|---|---|---|---|---|
| U01FY105 | Hr | Oficial 1ª fontanero | 0.173 | 15 | 2.60 |
| U01FY110 | Hr | Ayudante fontanero | 0.173 | 13 | 2.25 |
| mt37tca010fc | Ml | Tubo de cobre rígido de 33/35 mm de diámetro | 1.05 | 5 | 5.25 |
| mt37tca400f | Ud | Material auxiliar para montaje y sujeción | 1 | 0.64 | 0.64 |
| %MA | % | 3% Medios auxiliares | 3 % | 10.74 | 0.32 |
| %CI | % | 3% Costes indirectos..(s/total) | 3 % | 11.06 | 0.33 |
|  |  | Total |  |  | 11.39 |

| Medición | Uds. | Largo | Parcial |
|---|---|---|---|
| T1 | 1 | 10.97 | 10.97 |
| T2 | 1 | 16.5 | 16.50 |
| T8 | 1 | 6.8 | 6.80 |
| BIE | 1 | 6.89 | 6.89 |
| Total |  |  | 41.16 |

### 0302 ELECTRICIDAD
Importe: 27135.54

**D27CK001** Ud CAJA GRAL. PROTECCIÓN 250A(TRIF.)
1 Ud × 304.94 = 304.94
Ud. Caja general de protección de 200A incluído bases cortacircuitos y fusibles calibrados de 200A para protección de la línea general de alimentacion situada en fachada o nicho mural. ITC-BT-13 cumpliran con las UNE-EN 60.439-1, UNE-EN 60.439-3, y grado de proteccion de IP43 e IK08. Incluirá contador.

| Código | Ud | Descripción | Rendimiento | Precio | Importe |
|---|---|---|---|---|---|
| U01FY630 | Hr | Oficial 1ª electricista (mano de obra; 03/07/2012) | 2 | 15 | 30.00 |
| U01FY635 | Hr | Ayudante electricista (mano de obra) | 2 | 13 | 26.00 |
| U30CK001 | Ud | Caja protecci.250A(III+N)+F (material) | 1 | 231.44 | 231.44 |
| %MA | % | 3% Medios auxiliares | 3 % | 287.44 | 8.62 |
| %CI | % | 3% Costes indirectos..(s/total) | 3 % | 296.06 | 8.88 |
|  |  | Total |  |  | 304.94 |

**D27OA211** Ud BASE ENCHUFE
16 Ud × 23.92 = 382.72
Base enchufe con toma de tierra desplazada realizado en tubo XLPE y conductor de cobre unipolar, aislados para una tensión nominal de 750 V. y sección 1,5 mm2. (activo, neutro y protección), incluído caja de registro, caja mecanismo universal con tornillo, base enchufe 10/16 A blanco, así como marco respectivo, totalmente montado e instalado.

| Código | Ud | Descripción | Rendimiento | Precio | Importe |
|---|---|---|---|---|---|
| O01OB200 | Hr | Oficial 1ª Electricista | 0.35 | 15 | 5.25 |
| U30JW120 | Ml | Tubo XLPE (material) | 6 | 0.56 | 3.36 |
| U30JW900 | Ud | p.p. cajas, regletas y peq. material (material) | 1 | 0.38 | 0.38 |
| U30JW001 | Ml | Conductor rígido 750V;1,5(Cu) (material) | 24 | 0.3 | 7.20 |
| U30OA211 | Ud | Base ench.desplaz. (material) | 1 | 6.35 | 6.35 |
| %MA | % | 3% Medios auxiliares | 3 % | 22.54 | 0.68 |
| %CI | % | 3% Costes indirectos..(s/total) | 3 % | 23.22 | 0.70 |
|  |  | Total |  |  | 23.92 |

**D27OC001** Ud BASE ENCHUFE "SCHUKO"
6 Ud × 28.55 = 171.30
Ud. Base enchufe con toma de tierra lateral realizado en tubo XLPE y conductor de cobre unipolar, aislados para una tensión nominal de 750 V. y sección 2,5 mm2., (activo, neutro y protección), incluído caja de registro, caja mecanismo universal con tornillo, base enchufe 10/16 A (II+T.T.), sistema "Schuko", así como marco respectivo, totalmente montado e instalado.

| Código | Ud | Descripción | Rendimiento | Precio | Importe |
|---|---|---|---|---|---|
| O01OB200 | Hr | Oficial 1ª Electricista | 0.35 | 15 | 5.25 |
| U30JW120 | Ml | Tubo XLPE | 6 | 0.56 | 3.36 |
| U30JW900 | Ud | p.p. cajas, regletas y peq. material | 1 | 0.38 | 0.38 |
| U30JW002 | Ml | Conductor rígido 750V;2,5(Cu) (material) | 24 | 0.51 | 12.24 |
| U30OC003 | Ud | Base enchufe "Schuko" (material) | 1 | 4.54 | 4.54 |
| U30KA062 | Ud | Marco simple JUNG-AS 581 (material) | 1 | 1.14 | 1.14 |
| %MA | % | 3% Medios auxiliares | 3 % | 26.91 | 0.81 |
| %CI | % | 3% Costes indirectos..(s/total) | 3 % | 27.72 | 0.83 |
|  |  | Total |  |  | 28.55 |

**D27HX001** Ud CAJA PARA I.C.P. (2p)
1 Ud × 11.1 = 11.10
Caja I.C.P. (2 p), doble aislamiento de empotrar, precintable y homologada por la Compañía. ITC-BT 17

| Código | Ud | Descripción | Rendimiento | Precio | Importe |
|---|---|---|---|---|---|
| U01FY630 | Hr | Oficial 1ª electricista | 0.1 | 15 | 1.500 |
| U01FY635 | Hr | Ayudante electricista | 0.1 | 13 | 1.300 |
| U30HX001 | Ud | Caja precintable ICP (2p) (material) | 1 | 7.66 | 7.660 |
| %MA | % | 3% Medios auxiliares | 3 % | 10.460 | 0.314 |
| %CI | % | 3% Costes indirectos..(s/total) | 3 % | 10.774 | 0.323 |
|  |  | Total |  |  | 11.1 |

**D27HE02** Ml CABLE 1,5 mm2. Cu XLPE 450/750 V
1503.3 Ml × 5.06 = 7606.70
Circuito eléctrico para el interior del edificio, realizado con tubo XLPE y conductores de cobre unipolares aislados pública concurrencia ES07Z1-K 1,5 mm2., incluído p./p. de cajas de registro y regletas de conexión.

| Código | Ud | Descripción | Rendimiento | Precio | Importe |
|---|---|---|---|---|---|
| O01OB200 | Hr | Oficial 1ª Electricista | 0.13 | 15 | 1.95 |
| O01OB220 | Hr | Ayudante Electricista | 0.13 | 13 | 1.69 |
| U30JW120 | Ml | Tubo XLPE | 1 | 0.56 | 0.56 |
| U30JW001 | Ml | Conductor rígido 750V;1,5(Cu) | 1 | 0.3 | 0.30 |
| U30JW900 | Ud | p.p. cajas, regletas y peq. material | 0.7 | 0.38 | 0.27 |
| %MA | % | 3% Medios auxiliares | 3 % | 4.77 | 0.14 |
| %CI | % | 3% Costes indirectos..(s/total) | 3 % | 4.91 | 0.15 |
|  |  | Total |  |  | 5.06 |

| Medición | Uds. | Largo | Parcial |
|---|---|---|---|
|  | 1 | 1002.6 | 1002.60 |
| TT | 1 | 500.7 | 500.70 |
| Total |  |  | 1503.3 |

**D27HE04** Ml CABLE 2,5 mm2. Cu XLPE 450/750 V
1425.9 Ml × 5.28 = 7528.75
Circuito eléctrico para el interior del edificio, realizado con tubo XLPE y conductores de cobre unipolares aislados pública concurrencia ES07Z1-K 2,5 mm2., incluído p./p. de cajas de registro y regletas de conexión.

| Código | Ud | Descripción | Rendimiento | Precio | Importe |
|---|---|---|---|---|---|
| O01OB200 | Hr | Oficial 1ª Electricista | 0.13 | 15 | 1.95 |
| O01OB220 | Hr | Ayudante Electricista | 0.13 | 13 | 1.69 |
| U30JW120 | Ml | Tubo XLPE | 1 | 0.56 | 0.56 |
| U30JW900 | Ud | p.p. cajas, regletas y peq. material | 0.7 | 0.38 | 0.27 |
| U30JW002 | Ml | Conductor rígido 750V;2,5(Cu) | 1 | 0.51 | 0.51 |
| %MA | % | 3% Medios auxiliares | 3 % | 4.98 | 0.15 |
| %CI | % | 3% Costes indirectos..(s/total) | 3 % | 5.13 | 0.15 |
|  |  | Total |  |  | 5.28 |

| Medición | Uds. | Largo | Parcial |
|---|---|---|---|
|  | 1 | 966.2 | 966.20 |
| TT | 1 | 459.7 | 459.70 |
| Total |  |  | 1425.9 |

**D27HE06** Ml CABLE 4 mm2. Cu XLPE 450/750 V
283.2 Ml × 5.69 = 1611.41
Circuito eléctrico para el interior del edificio, realizado con tubo XLPE y conductores de cobre unipolares aislados pública concurrencia ES07Z1-K 4 mm2., incluído p./p. de cajas de registro y regletas de conexión.

| Código | Ud | Descripción | Rendimiento | Precio | Importe |
|---|---|---|---|---|---|
| O01OB200 | Hr | Oficial 1ª Electricista | 0.13 | 15 | 1.95 |
| O01OB220 | Hr | Ayudante Electricista | 0.13 | 13 | 1.69 |
| U30JW120 | Ml | Tubo XLPE | 1 | 0.56 | 0.56 |
| U30JW900 | Ud | p.p. cajas, regletas y peq. material | 0.7 | 0.38 | 0.27 |
| U30JW003 | Ml | Conductor rígido 750V; 4 (Cu) (material) | 1 | 0.89 | 0.89 |
| %MA | % | 3% Medios auxiliares | 3 % | 5.36 | 0.16 |
| %CI | % | 3% Costes indirectos..(s/total) | 3 % | 5.52 | 0.17 |
|  |  | Total |  |  | 5.69 |

| Medición | Uds. | Largo | Parcial |
|---|---|---|---|
|  | 1 | 189.2 | 189.20 |
| TT | 1 | 94 | 94.00 |
| Total |  |  | 283.2 |

**D27HE08** Ml CABLE 6 mm2. Cu XLPE 450/750 V
403 Ml × 6.15 = 2478.45
Circuito eléctrico para el interior del edificio, realizado con tubo XLPE y conductores de cobre unipolares aislados pública concurrencia ES07Z1-K 6 mm2., incluído p./p. de cajas de registro y regletas de conexión.

| Código | Ud | Descripción | Rendimiento | Precio | Importe |
|---|---|---|---|---|---|
| O01OB200 | Hr | Oficial 1ª Electricista | 0.13 | 15 | 1.95 |
| O01OB220 | Hr | Ayudante Electricista | 0.13 | 13 | 1.69 |
| U30JW900 | Ud | p.p. cajas, regletas y peq. material | 0.7 | 0.38 | 0.27 |
| U30JW120 | Ml | Tubo XLPE | 1 | 0.56 | 0.56 |
| U30JW004 | Ml | Conductor rígido 750V; 6 (Cu) (material) | 1 | 1.33 | 1.33 |
| %MA | % | 3% Medios auxiliares | 3 % | 5.80 | 0.17 |
| %CI | % | 3% Costes indirectos..(s/total) | 3 % | 5.97 | 0.18 |
|  |  | Total |  |  | 6.15 |

| Medición | Uds. | Largo | Parcial |
|---|---|---|---|
|  | 1 | 280 | 280.00 |
| TT | 1 | 123 | 123.00 |
| Total |  |  | 403 |

**D27HE10** Ml CABLE 10 mm2. Cu XLPE 450/750 V
405.9 Ml × 8.54 = 3466.39
Circuito eléctrico para el interior del edificio, realizado con tubo XLPE y conductores de cobre unipolares aislados pública concurrencia ES07Z1-K 10 mm2., incluído p./p. de cajas de registro y regletas de conexión.

| Código | Ud | Descripción | Rendimiento | Precio | Importe |
|---|---|---|---|---|---|
| O01OB200 | Hr | Oficial 1ª Electricista | 0.13 | 15 | 1.95 |
| O01OB220 | Hr | Ayudante Electricista | 0.13 | 13 | 1.69 |
| U30JW120 | Ml | Tubo XLPE | 1 | 0.56 | 0.56 |
| U30JW900 | Ud | p.p. cajas, regletas y peq. material | 0.7 | 0.38 | 0.27 |
| U30JA020 | Ml | Conductor 750V 10 (Cu) (material) | 1 | 3.58 | 3.58 |
| %MA | % | 3% Medios auxiliares | 3 % | 8.05 | 0.24 |
| %CI | % | 3% Costes indirectos..(s/total) | 3 % | 8.29 | 0.25 |
|  |  | Total |  |  | 8.54 |

| Medición | Uds. | Largo | Parcial |
|---|---|---|---|
|  | 1 | 271.2 | 271.20 |
| TT | 1 | 134.7 | 134.70 |
| Total |  |  | 405.9 |

**D27HE12** Ml CABLE 16 mm2. Cu XLPE 450/750 V
0.6 Ml × 9.29 = 5.57
Circuito eléctrico para el interior del edificio, realizado con tubo XLPE y conductores de cobre unipolares aislados pública concurrencia ES07Z1-K 16 mm2., incluído p./p. de cajas de registro y regletas de conexión.

| Código | Ud | Descripción | Rendimiento | Precio | Importe |
|---|---|---|---|---|---|
| O01OB200 | Hr | Oficial 1ª Electricista | 0.13 | 15 | 1.95 |
| O01OB220 | Hr | Ayudante Electricista | 0.13 | 13 | 1.69 |
| U30JW120 | Ml | Tubo XLPE | 1 | 0.56 | 0.56 |
| U30JW900 | Ud | p.p. cajas, regletas y peq. material | 0.7 | 0.38 | 0.27 |
| U30JA025 | Ml | Conductor 750V 16 (Cu) (material; 29/06/2012) | 1 | 4.29 | 4.29 |
| %MA | % | 3% Medios auxiliares | 3 % | 8.76 | 0.26 |
| %CI | % | 3% Costes indirectos..(s/total) | 3 % | 9.02 | 0.27 |
|  |  | Total |  |  | 9.29 |

**D27HE13** Ml CABLE 35 mm2. Cu XLPE 450/750 V
1.6 Ml × 10.72 = 17.15
Circuito eléctrico para el interior del edificio, realizado con tubo XLPE y conductores de cobre unipolares aislados pública concurrencia ES07Z1-K 35 mm2., incluído p./p. de cajas de registro y regletas de conexión.

| Código | Ud | Descripción | Rendimiento | Precio | Importe |
|---|---|---|---|---|---|
| O01OB200 | Hr | Oficial 1ª Electricista | 0.13 | 15 | 1.95 |
| O01OB220 | Hr | Ayudante Electricista | 0.13 | 13 | 1.69 |
| U30JW120 | Ml | Tubo XLPE | 1 | 0.56 | 0.56 |
| U30JW900 | Ud | p.p. cajas, regletas y peq. material | 0.7 | 0.38 | 0.27 |
| U30JA023 | Ml | Conductor 750 V 25 (Cu) (material; 29/06/2012) | 1 | 5.64 | 5.64 |
| %MA | % | 3% Medios auxiliares | 3 % | 10.11 | 0.30 |
| %CI | % | 3% Costes indirectos..(s/total) | 3 % | 10.41 | 0.31 |
|  |  | Total |  |  | 10.72 |

| Medición | Uds. | Largo | Parcial |
|---|---|---|---|
|  | 1 | 0.6 | 0.60 |
| TT | 1 | 1 | 1.00 |
| Total |  |  | 1.6 |

**D27HE15** Ml CABLE 50 mm2. Cu XLPE 450/750 V
5 Ml × 11.04 = 55.20
Circuito eléctrico para el interior del edificio, realizado con tubo XLPE y conductores de cobre unipolares aislados pública concurrencia ES07Z1-K 50 mm2., incluído p./p. de cajas de registro y regletas de conexión.

| Código | Ud | Descripción | Rendimiento | Precio | Importe |
|---|---|---|---|---|---|
| O01OB200 | Hr | Oficial 1ª Electricista | 0.13 | 15 | 1.95 |
| O01OB220 | Hr | Ayudante Electricista | 0.13 | 13 | 1.69 |
| U30JW120 | Ml | Tubo XLPE | 1 | 0.56 | 0.56 |
| U30JW900 | Ud | p.p. cajas, regletas y peq. material | 0.7 | 0.38 | 0.27 |
| U30JA022 | Ml | Conductor 750 V 25 (Cu) (material; 29/06/2012) | 1 | 5.94 | 5.94 |
| %MA | % | 3% Medios auxiliares | 3 % | 10.41 | 0.31 |
| %CI | % | 3% Costes indirectos..(s/total) | 3 % | 10.72 | 0.32 |
|  |  | Total |  |  | 11.04 |

**D27HE16** Ml CABLE 70 mm2. Cu RZ1-K(AS)
1 Ml × 5.07 = 5.07

| Código | Ud | Descripción | Rendimiento | Precio | Importe |
|---|---|---|---|---|---|
| O01OB200 | Hr | Oficial 1ª Electricista | 0.13 | 15 | 1.95 |
| O01OB220 | Hr | Ayudante Electricista | 0.13 | 13 | 1.69 |
| U30JW120 | Ml | Tubo XLPE | 1 | 0.56 | 0.56 |
| U30JW900 | Ud | p.p. cajas, regletas y peq. material | 0.7 | 0.38 | 0.27 |
| U30JW055 | Ml | Conductor ES07Z1-K 1,5(Cu) (material; 29/06/2012) | 1 | 0.31 | 0.31 |
| %MA | % | 3% Medios auxiliares | 3 % | 4.78 | 0.14 |
| %CI | % | 3% Costes indirectos..(s/total) | 3 % | 4.92 | 0.15 |
|  |  | Total |  |  | 5.07 |

**D27HE17** Ml CABLE 95 mm2. Cu RZ1-K(AS)
20 Ml × 5.07 = 101.40

| Código | Ud | Descripción | Rendimiento | Precio | Importe |
|---|---|---|---|---|---|
| O01OB200 | Hr | Oficial 1ª Electricista | 0.13 | 15 | 1.95 |
| O01OB220 | Hr | Ayudante Electricista | 0.13 | 13 | 1.69 |
| U30JW120 | Ml | Tubo XLPE | 1 | 0.56 | 0.56 |
| U30JW900 | Ud | p.p. cajas, regletas y peq. material | 0.7 | 0.38 | 0.27 |
| U30JW055 | Ml | Conductor ES07Z1-K 1,5(Cu) | 1 | 0.31 | 0.31 |
| %MA | % | 3% Medios auxiliares | 3 % | 4.78 | 0.14 |
| %CI | % | 3% Costes indirectos..(s/total) | 3 % | 4.92 | 0.15 |
|  |  | Total |  |  | 5.07 |

**D27HE18** Ud INT. MAGNETOTÉRMICO OMNIPOLAR 10A
17 Ud × 17.01 = 289.17
Suministro e instalación de interruptor automático magnetotérmico, con 6 kA de poder de corte, de 10 A de intensidad nominal, curva C, de corte omnipolar (2P), de 2 módulos, incluso p/p de accesorios de montaje. Totalmente montado, conexionado y probado.

| Código | Ud | Descripción | Rendimiento | Precio | Importe |
|---|---|---|---|---|---|
| O01OB200 | Hr | Oficial 1ª Electricista | 0.24 | 15 | 3.60 |
| mt35cgm021abb | Ud | Interruptor automático magnetotérmico 10A (material; 29/06/2012) | 1 | 12.43 | 12.43 |
| %MA | % | 3% Medios auxiliares | 3 % | 16.03 | 0.48 |
| %CI | % | 3% Costes indirectos..(s/total) | 3 % | 16.51 | 0.50 |
|  |  | Total |  |  | 17.01 |

**D27HE19** Ud INT. MAGNETOTÉRMICO OMNIPOLAR 16A
6 Ud × 17.25 = 103.50
Suministro e instalación de interruptor automático magnetotérmico, con 6 kA de poder de corte, de 16 A de intensidad nominal, curva C, de corte omnipolar (2P), de 2 módulos, incluso p/p de accesorios de montaje. Totalmente montado, conexionado y probado.

| Código | Ud | Descripción | Rendimiento | Precio | Importe |
|---|---|---|---|---|---|
| O01OB200 | Hr | Oficial 1ª Electricista | 0.24 | 15 | 3.60 |
| MT35CGM021AAB | Ud | Interruptor automático magnetotérmico 16A (material; 29/06/2012) | 1 | 12.66 | 12.66 |
| %MA | % | 3% Medios auxiliares | 3 % | 16.26 | 0.49 |
| %CI | % | 3% Costes indirectos..(s/total) | 3 % | 16.75 | 0.50 |
|  |  | Total |  |  | 17.25 |

**D27HE20** Ud INT. MAGNETOTÉRMICO OMNIPOLAR 20A
4 Ud × 18.24 = 72.96
Suministro e instalación de interruptor automático magnetotérmico, con 6 kA de poder de corte, de 20 A de intensidad nominal, curva C, de corte omnipolar (2P), de 2 módulos, incluso p/p de accesorios de montaje. Totalmente montado, conexionado y probado.

| Código | Ud | Descripción | Rendimiento | Precio | Importe |
|---|---|---|---|---|---|
| O01OB200 | Hr | Oficial 1ª Electricista | 0.24 | 15 | 3.60 |
| MT35CGM021AFF | Ud | Interruptor automático magnetotérmico 20A (material; 29/06/2012) | 1 | 13.59 | 13.59 |
| %MA | % | 3% Medios auxiliares | 3 % | 17.19 | 0.52 |
| %CI | % | 3% Costes indirectos..(s/total) | 3 % | 17.71 | 0.53 |
|  |  | Total |  |  | 18.24 |

**D27HE21** Ud INT. MAGNETOTÉRMICO TETRAPOLAR 20A
1 Ud × 87.27 = 87.27
Suministro e instalación de interruptor automático magnetotérmico, con 6 kA de poder de corte, de 20 A de intensidad nominal, curva C, tetrapolar (4P), de 4 módulos, incluso p/p de accesorios de montaje. Totalmente montado, conexionado y probado.

| Código | Ud | Descripción | Rendimiento | Precio | Importe |
|---|---|---|---|---|---|
| O01OB200 | Hr | Oficial 1ª Electricista | 0.24 | 15 | 3.60 |
| MT35CHM021ATR | Ud | Interruptor automático magnetotérmico tr. 20A (material; 29/06/2012) | 1 | 78.66 | 78.66 |
| %MA | % | 3% Medios auxiliares | 3 % | 82.26 | 2.47 |
| %CI | % | 3% Costes indirectos..(s/total) | 3 % | 84.73 | 2.54 |
|  |  | Total |  |  | 87.27 |

**D27HE22** Ud INT. MAGNETOTÉRMICO OMNIPOLAR 38A
6 Ud × 48.45 = 290.70
Suministro e instalación de interruptor automático magnetotérmico, con 6 kA de poder de corte, de 38 A de intensidad nominal, curva C, de corte omnipolar (2P), de 2 módulos, incluso p/p de accesorios de montaje. Totalmente montado, conexionado y probado.

| Código | Ud | Descripción | Rendimiento | Precio | Importe |
|---|---|---|---|---|---|
| O01OB200 | Hr | Oficial 1ª Electricista | 0.24 | 15 | 3.60 |
| MT35CGM021AFG | Ud | Interruptor automático magnetotérmico 38A (material; 29/06/2012) | 1 | 42.07 | 42.07 |
| %MA | % | 3% Medios auxiliares | 3 % | 45.67 | 1.37 |
| %CI | % | 3% Costes indirectos..(s/total) | 3 % | 47.04 | 1.41 |
|  |  | Total |  |  | 48.45 |

**D27HE23** Ud INT. MAGNETOTÉRMICO TETRAPOLAR 38A
1 Ud × 100.42 = 100.42
Suministro e instalación de interruptor automático magnetotérmico, con 6 kA de poder de corte, de 38 A de intensidad nominal, curva C, tetrapolar (4P), de 4 módulos, incluso p/p de accesorios de montaje. Totalmente montado, conexionado y probado.

| Código | Ud | Descripción | Rendimiento | Precio | Importe |
|---|---|---|---|---|---|
| O01OB200 | Hr | Oficial 1ª Electricista | 0.24 | 15 | 3.600 |
| MT35CGM021AGA | Ud | Interruptor automático magnetotérmico tr. 38A (material; 29/06/2012) | 1 | 91.05 | 91.050 |
| %MA | % | 3% Medios auxiliares | 3 % | 94.650 | 2.840 |
| %CI | % | 3% Costes indirectos..(s/total) | 3 % | 97.490 | 2.925 |
|  |  | Total |  |  | 100.42 |

**D27HE24** Ud INT. MAGNETOTÉRMICO OMNIPOLAR 63A
1 Ud × 78.77 = 78.77
Suministro e instalación de interruptor automático magnetotérmico, con 6 kA de poder de corte, de 63 A de intensidad nominal, curva C, de corte omnipolar (2P), de 2 módulos, incluso p/p de accesorios de montaje. Totalmente montado, conexionado y probado.

| Código | Ud | Descripción | Rendimiento | Precio | Importe |
|---|---|---|---|---|---|
| O01OB200 | Hr | Oficial 1ª Electricista | 0.24 | 15 | 3.60 |
| MT35CGM021AXC | Ud | Interruptor automático magnetotérmico 63A (material; 29/06/2012) | 1 | 70.64 | 70.64 |
| %MA | % | 3% Medios auxiliares | 3 % | 74.24 | 2.23 |
| %CI | % | 3% Costes indirectos..(s/total) | 3 % | 76.47 | 2.29 |
|  |  | Total |  |  | 78.77 |

**D27HE25** Ud INT. AUTOMÁTICO BIPOLAR 100A
1 Ud × 88.69 = 88.69
Suministro e instalación de interruptor automático bipolar, de 100 A de intensidad nominal, incluso p/p de accesorios de montaje. Totalmente montado, conexionado y probado.

| Código | Ud | Descripción | Rendimiento | Precio | Importe |
|---|---|---|---|---|---|
| O01OB200 | Hr | Oficial 1ª Electricista | 0.24 | 15 | 3.60 |
| MT35CGM021ART | Ud | Interruptor automático bipolar 100A (material; 29/06/2012) | 1 | 80 | 80.00 |
| %MA | % | 3% Medios auxiliares | 3 % | 83.60 | 2.51 |
| %CI | % | 3% Costes indirectos..(s/total) | 3 % | 86.11 | 2.58 |
|  |  | Total |  |  | 88.69 |

**D27HE26** Ud INT. AUTOMÁTICO BIPOLAR 160A
1 Ud × 99.3 = 99.30
Suministro e instalación de interruptor automático bipolar, de 160 A de intensidad nominal, incluso p/p de accesorios de montaje. Totalmente montado, conexionado y probado.

| Código | Ud | Descripción | Rendimiento | Precio | Importe |
|---|---|---|---|---|---|
| O01OB200 | Hr | Oficial 1ª Electricista | 0.24 | 15 | 3.60 |
| MT35CGM022AVT | Ud | Interruptor automático magnetotérmico 63A (material; 29/06/2012) | 1 | 90 | 90.00 |
| %MA | % | 3% Medios auxiliares | 3 % | 93.60 | 2.81 |
| %CI | % | 3% Costes indirectos..(s/total) | 3 % | 96.41 | 2.89 |
|  |  | Total |  |  | 99.3 |

**D27HE37** Ud INT. AUTOMÁTICO TETR.
1 Ud × 78.08 = 78.08
Suministro e instalación de interruptor automático tetrapolar, incluso p/p de accesorios de montaje. Totalmente montado, conexionado y probado.

| Código | Ud | Descripción | Rendimiento | Precio | Importe |
|---|---|---|---|---|---|
| O01OB200 | Hr | Oficial 1ª Electricista | 0.24 | 15 | 3.60 |
| MT35CGM022ATT | Ud | Interruptor automático tetrapolar (material; 29/06/2012) | 1 | 70 | 70.00 |
| %MA | % | 3% Medios auxiliares | 3 % | 73.60 | 2.21 |
| %CI | % | 3% Costes indirectos..(s/total) | 3 % | 75.81 | 2.27 |
|  |  | Total |  |  | 78.08 |

**D27HE27** Ud INT. DIFERENCIAL INSTANTÁNEO, 2P/ 25A/30mA
2 Ud × 100.35 = 200.70
Suministro e instalación de interruptor diferencial instantáneo, 2P/25A/30mA, de 2 módulos. Incluso accesorios y fijaciones. Totalmente montado, conexionado y probado.

| Código | Ud | Descripción | Rendimiento | Precio | Importe |
|---|---|---|---|---|---|
| O01OB200 | Hr | Oficial 1ª Electricista | 0.24 | 15 | 3.60 |
| mt35cgm029aaa | Ud | Interruptor diferencial instantáneo, 2P/25A/30mA (material; 29/06/2012) | 1 | 90.99 | 90.99 |
| %MA | % | 3% Medios auxiliares | 3 % | 94.59 | 2.84 |
| %CI | % | 3% Costes indirectos..(s/total) | 3 % | 97.43 | 2.92 |
|  |  | Total |  |  | 100.35 |

**D27HE28** Ud INT. DIFERENCIAL INSTANTÁNEO, 2P/ 25A/300mA
3 Ud × 100.58 = 301.74
Suministro e instalación de interruptor diferencial instantáneo, 2P/25A/300mA, de 2 módulos. Incluso accesorios y fijaciones. Totalmente montado, conexionado y probado.

| Código | Ud | Descripción | Rendimiento | Precio | Importe |
|---|---|---|---|---|---|
| O01OB200 | Hr | Oficial 1ª Electricista | 0.24 | 15 | 3.60 |
| mt35cgm029aag | Ud | Interruptor diferencial instantáneo, 2P/25A/300mA (material; 29/06/2012) | 1 | 91.21 | 91.21 |
| %MA | % | 3% Medios auxiliares | 3 % | 94.81 | 2.84 |
| %CI | % | 3% Costes indirectos..(s/total) | 3 % | 97.65 | 2.93 |
|  |  | Total |  |  | 100.58 |

**D27HE29** Ud INT. DIFERENCIAL INSTANTÁNEO, 4P/ 25A/300mA
1 Ud × 154.08 = 154.08
Suministro e instalación de interruptor diferencial instantáneo, 4P/25A/300mA, de 4 módulos. Incluso accesorios y fijaciones. Totalmente montado, conexionado y probado.

| Código | Ud | Descripción | Rendimiento | Precio | Importe |
|---|---|---|---|---|---|
| O01OB200 | Hr | Oficial 1ª Electricista | 0.24 | 15 | 3.60 |
| mt35cgm031aag | Ud | Interruptor diferencial instantáneo, 4P/25A/300mA (material; 29/06/2012) | 1 | 141.63 | 141.63 |
| %MA | % | 3% Medios auxiliares | 3 % | 145.23 | 4.36 |
| %CI | % | 3% Costes indirectos..(s/total) | 3 % | 149.59 | 4.49 |
|  |  | Total |  |  | 154.08 |

**D27HE30** Ud INT. DIFERENCIAL INSTANTÁNEO, 2P/ 40A/ 30mA
3 Ud × 103.26 = 309.78
Suministro e instalación de interruptor diferencial instantáneo, 2P/40A/30mA, de 2 módulos. Incluso accesorios y fijaciones. Totalmente montado, conexionado y probado.

| Código | Ud | Descripción | Rendimiento | Precio | Importe |
|---|---|---|---|---|---|
| O01OB200 | Hr | Oficial 1ª Electricista | 0.24 | 15 | 3.60 |
| mt35cgm029aab | Ud | Interruptor diferencial instantáneo, 2P/40A/30mA (material; 29/06/2012) | 1 | 93.73 | 93.73 |
| %MA | % | 3% Medios auxiliares | 3 % | 97.33 | 2.92 |
| %CI | % | 3% Costes indirectos..(s/total) | 3 % | 100.25 | 3.01 |
|  |  | Total |  |  | 103.26 |

**D27HE31** Ud INT. DIFERENCIAL INSTANTÁNEO, 2P/ 40A/ 300mA
1 Ud × 100.65 = 100.65
Suministro e instalación de interruptor diferencial instantáneo, 2P/40A/300mA, de 2 módulos. Incluso accesorios y fijaciones. Totalmente montado, conexionado y probado.

| Código | Ud | Descripción | Rendimiento | Precio | Importe |
|---|---|---|---|---|---|
| O01OB200 | Hr | Oficial 1ª Electricista | 0.24 | 15 | 3.60 |
| mt35cgm029aah | Ud | Interruptor diferencial instantáneo, 2P/40A/300mA (material; 29/06/2012) | 1 | 91.27 | 91.27 |
| %MA | % | 3% Medios auxiliares | 3 % | 94.87 | 2.85 |
| %CI | % | 3% Costes indirectos..(s/total) | 3 % | 97.72 | 2.93 |
|  |  | Total |  |  | 100.65 |

**D27HE32** Ud INT. DIFERENCIAL INSTANTÁNEO, 2P/ 63A/ 30mA
1 Ud × 250 = 250.00
Suministro e instalación de interruptor diferencial instantáneo, 2P/63A/30mA, de 2 módulos. Incluso accesorios y fijaciones. Totalmente montado, conexionado y probado.

| Código | Ud | Descripción | Rendimiento | Precio | Importe |
|---|---|---|---|---|---|
| O01OB200 | Hr | Oficial 1ª Electricista | 0.24 | 15 | 3.60 |
| mt35cgm029aac | Ud | Interruptor diferencial instantáneo, 2P/63A/30mA (material; 29/06/2012) | 1 | 232.05 | 232.05 |
| %MA | % | 3% Medios auxiliares | 3 % | 235.65 | 7.07 |
| %CI | % | 3% Costes indirectos..(s/total) | 3 % | 242.72 | 7.28 |
|  |  | Total |  |  | 250 |

**D27HE33** Ud INT. DIFERENCIAL INSTANTÁNEO, 2P/ 63A/ 300mA
1 Ud × 175.67 = 175.67
Suministro e instalación de interruptor diferencial instantáneo, 2P/63A/300mA, de 2 módulos. Incluso accesorios y fijaciones. Totalmente montado, conexionado y probado.

| Código | Ud | Descripción | Rendimiento | Precio | Importe |
|---|---|---|---|---|---|
| O01OB200 | Hr | Oficial 1ª Electricista | 0.24 | 15 | 3.60 |
| mt35cgm029aaj | Ud | Interruptor diferencial instantáneo, 2P/63A/300mA (material; 29/06/2012) | 1 | 161.98 | 161.98 |
| %MA | % | 3% Medios auxiliares | 3 % | 165.58 | 4.97 |
| %CI | % | 3% Costes indirectos..(s/total) | 3 % | 170.55 | 5.12 |
|  |  | Total |  |  | 175.67 |

**D27HE34** Ud RELÉ 100A 30mA
1 Ud × 173.57 = 173.57
Suministro e instalación de Relé 100A 30mA. Incluso accesorios y fijaciones. Totalmente montado, conexionado y probado.

| Código | Ud | Descripción | Rendimiento | Precio | Importe |
|---|---|---|---|---|---|
| O01OB200 | Hr | Oficial 1ª Electricista | 0.24 | 15 | 3.60 |
| MT35CGM024AJJ | Ud | Relé 100A/ 30mA (material; 29/06/2012) | 1 | 160 | 160.00 |
| %MA | % | 3% Medios auxiliares | 3 % | 163.60 | 4.91 |
| %CI | % | 3% Costes indirectos..(s/total) | 3 % | 168.51 | 5.06 |
|  |  | Total |  |  | 173.57 |

**D27HE35** Ud RELÉ 160A 30mA
1 Ud × 184.17 = 184.17
Suministro e instalación de Relé 160A 30mA. Incluso accesorios y fijaciones. Totalmente montado, conexionado y probado.

| Código | Ud | Descripción | Rendimiento | Precio | Importe |
|---|---|---|---|---|---|
| O01OB200 | Hr | Oficial 1ª Electricista | 0.24 | 15 | 3.60 |
| MT35CGM024AGG | Ud | Relé 160A/ 30mA (material; 29/06/2012) | 1 | 170 | 170.00 |
| %MA | % | 3% Medios auxiliares | 3 % | 173.60 | 5.21 |
| %CI | % | 3% Costes indirectos..(s/total) | 3 % | 178.81 | 5.36 |
|  |  | Total |  |  | 184.17 |

**D27HE36** Ud FUSIBLE 200A
3 Ud × 83.39 = 250.17
Suministro e instalación de Fusible de 200A. Incluso accesorios y fijaciones. Totalmente montado, conexionado y probado.

| Código | Ud | Descripción | Rendimiento | Precio | Importe |
|---|---|---|---|---|---|
| O01OB200 | Hr | Oficial 1ª Electricista | 0.24 | 15 | 3.60 |
| MT35CGM024ASS | Ud | Fusible 200A (material; 29/06/2012) | 1 | 75 | 75.00 |
| %MA | % | 3% Medios auxiliares | 3 % | 78.60 | 2.36 |
| %CI | % | 3% Costes indirectos..(s/total) | 3 % | 80.96 | 2.43 |
|  |  | Total |  |  | 83.39 |

### 0303 CLIMATIZACIÓN
Importe: 14085.04

**D31FE515** Ud COMPUERTA CORTAF. 300x500 RF-120
2 Ud × 218.29 = 436.58
Compuerta cortafuego destinada a aislar los sectores de incendio en instalaciones de climatización de 300x500 mm. con carcasa y elementos de accionamiento de acero galvanizado, con disparo automático, electroimán, totalmente instalada con marco de anclaje, i/fijación y recibido.

| Código | Ud | Descripción | Rendimiento | Precio | Importe |
|---|---|---|---|---|---|
| U01FY310 | Hr | Oficial 1ª climatización (mano de obra; 03/07/2012) | 0.75 | 15 | 11.25 |
| U01FY313 | Hr | Ayudante climatización (mano de obra; 03/07/2012) | 0.75 | 13 | 9.75 |
| U32FE005 | Ud | Compuerta cortaf.300x500 RF-120 (material; 01/07/2012) | 1 | 184.76 | 184.76 |
| %MA | % | 3% Medios auxiliares | 3 % | 205.76 | 6.17 |
| %CI | % | 3% Costes indirectos..(s/total) | 3 % | 211.93 | 6.36 |
|  |  | Total |  |  | 218.29 |

**D31ID015** Ud MUELLE/CAUCHO PARA 200 Kg
6 Ud × 30.01 = 180.06
Ud. Muelle de apoyo antivibratorio terminado en caucho para puntos de apoyo de maquinaria a suelo, base inferior antideslizante, para una carga máxima de 200 Kg por unidad, totalmente colocado, i/ medios y material de montaje.

| Código | Ud | Descripción | Rendimiento | Precio | Importe |
|---|---|---|---|---|---|
| U01FY310 | Hr | Oficial 1ª climatización | 0.2 | 15 | 3.00 |
| U32ID020 | Ud | Muelle/caucho para 200 Kg (material) | 1 | 23.64 | 23.64 |
| U32ID030 | Ud | Base antideslizante (material) | 1 | 1.65 | 1.65 |
| %MA | % | 3% Medios auxiliares | 3 % | 28.29 | 0.85 |
| %CI | % | 3% Costes indirectos..(s/total) | 3 % | 29.14 | 0.87 |
|  |  | Total |  |  | 30.01 |

**D30RD101** Ud GENER. AIRE C+F JOHNSON (22,5 MKc)
1 Ud × 3846.82 = 3846.82
Generador aire caliente y frío "Johnson" modelo TI-18CF/CEJ-150 (22500 Kc/h/14000 Fg/h) para gas y electricidad, construído en mueble de chapa (64x67x140 cm. y 136x87x51 cm.), boca superior para salida de aire, aspiración inferior con filtro, encendido electrónico, termostato, totalmente montado, i/acometida de chimenea tipo Nova de acero de D=150 mm. (sin incluir conductos de distribución de aire), acometida eléctrica y red de desagües.

| Código | Ud | Descripción | Rendimiento | Precio | Importe |
|---|---|---|---|---|---|
| U01FY205 | Hr | Oficial 1ª calefactor (mano de obra; 03/07/2012) | 7 | 15 | 105.00 |
| U01FY208 | Hr | Ayudante calefacción (mano de obra; 03/07/2012) | 7 | 13 | 91.00 |
| U29RD101 | Ud | Gener./Refri.Johnson 18CF/150 (material) | 1 | 3430 | 3430.00 |
| %MA | % | 3% Medios auxiliares | 3 % | 3626.00 | 108.78 |
| %CI | % | 3% Costes indirectos..(s/total) | 3 % | 3734.78 | 112.04 |
|  |  | Total |  |  | 3846.82 |

**ICR018** Ml CONDUCTO RECTANGULAR 1500X500 mm
13.41 Ml × 48.2 = 646.36
Conducto rectangular de pared simple de acero galvanizado, de 1500x500 mm y 1 mm de espesor, suministrado en tramos de 3 m i/p.p. de codos, derivaciones, manguitos y demás accesorios, con aislamiento de fibra de vidrio, tipo Isoair, totalmente instalada.

| Código | Ud | Descripción | Rendimiento | Precio | Importe |
|---|---|---|---|---|---|
| U01FY310 | Hr | Oficial 1ª climatización | 0.3 | 15 | 4.50 |
| U01FY313 | Hr | Ayudante climatización | 0.3 | 13 | 3.90 |
| mt42coa100ayc | Ml | Conducto rectangular 1500x500 mm (material; 06/06/2012) | 1.05 | 12 | 12.60 |
| mt42coa190ay | Ud | Repercusión por m de material auxiliar para fijación de conducto (material; 06/06/2012) | 1 | 6 | 6.00 |
| U32AA110 | M2 | Manta fibra de vidrio Isoair (material) | 4 | 4.61 | 18.44 |
| %MA | % | 3% Medios auxiliares | 3 % | 45.44 | 1.36 |
| %CI | % | 3% Costes indirectos..(s/total) | 3 % | 46.80 | 1.40 |
|  |  | Total |  |  | 48.2 |

| Medición | Uds. | Largo | Parcial |
|---|---|---|---|
|  | 1 | 1.88 | 1.88 |
|  | 1 | 10 | 10.00 |
|  | 1 | 1.53 | 1.53 |
| Total |  |  | 13.41 |

**ICR023** Ml CONDUCTO RECTANGULAR 1100X500 mm
28.53 Ml × 43.18 = 1231.93
Conducto rectangular de pared simple de acero galvanizado, de 1100x500 mm y 1 mm de espesor, suministrado en tramos de 3 m i/p.p. de codos, derivaciones, manguitos y demás accesorios, con aislamiento de fibra de vidrio, tipo Isoair, totalmente instalada.

| Código | Ud | Descripción | Rendimiento | Precio | Importe |
|---|---|---|---|---|---|
| U01FY310 | Hr | Oficial 1ª climatización | 0.3 | 15 | 4.50 |
| U01FY313 | Hr | Ayudante climatización | 0.3 | 13 | 3.90 |
| mt42coa100axc | Ml | Conducto rectangular 1100x500 mm (material; 06/06/2012) | 1.05 | 11 | 11.55 |
| mt42coa190ay | Ud | Repercusión por m de material auxiliar para fijación de conducto | 1 | 6 | 6.00 |
| U32AA110 | M2 | Manta fibra de vidrio Isoair | 3.2 | 4.61 | 14.75 |
| %MA | % | 3% Medios auxiliares | 3 % | 40.70 | 1.22 |
| %CI | % | 3% Costes indirectos..(s/total) | 3 % | 41.92 | 1.26 |
|  |  | Total |  |  | 43.18 |

| Medición | Uds. | Largo | Parcial |
|---|---|---|---|
|  | 1 | 4.35 | 4.35 |
|  | 1 | 1.18 | 1.18 |
|  | 1 | 14.83 | 14.83 |
|  | 1 | 1.11 | 1.11 |
|  | 1 | 4.05 | 4.05 |
|  | 1 | 1.88 | 1.88 |
|  | 1 | 1.13 | 1.13 |
| Total |  |  | 28.53 |

**ICR022** Ml CONDUCTO RECTANGULAR 800X500 mm
43.46 Ml × 39.03 = 1696.24
Conducto rectangular de pared simple de acero galvanizado, de 800x500 mm y 0,8 mm de espesor, suministrado en tramos de 3 m i/p.p. de codos, derivaciones, manguitos y demás accesorios, con aislamiento de fibra de vidrio, tipo Isoair, totalmente instalada.

| Código | Ud | Descripción | Rendimiento | Precio | Importe |
|---|---|---|---|---|---|
| U01FY310 | Hr | Oficial 1ª climatización | 0.3 | 15 | 4.50 |
| U01FY313 | Hr | Ayudante climatización | 0.3 | 13 | 3.90 |
| mt42coa100aub | Ml | Conducto rectangular 800x500 mm (material; 06/06/2012) | 1.05 | 9.9 | 10.40 |
| mt42coa190ay | Ud | Repercusión por m de material auxiliar para fijación de conducto | 1 | 6 | 6.00 |
| U32AA110 | M2 | Manta fibra de vidrio Isoair | 2.6 | 4.61 | 11.99 |
| %MA | % | 3% Medios auxiliares | 3 % | 36.79 | 1.10 |
| %CI | % | 3% Costes indirectos..(s/total) | 3 % | 37.89 | 1.14 |
|  |  | Total |  |  | 39.03 |

| Medición | Uds. | Largo | Parcial |
|---|---|---|---|
|  | 1 | 31.98 | 31.98 |
|  | 1 | 11.48 | 11.48 |
| Total |  |  | 43.46 |

**ICR019** Ml CONDUCTO RECTANGULAR 600X300 mm
14.11 Ml × 32.91 = 464.36
Conducto rectangular de pared simple de acero galvanizado, de 600x300 mm y 0,8 mm de espesor, suministrado en tramos de 3 m i/p.p. de codos, derivaciones, manguitos y demás accesorios, con aislamiento de fibra de vidrio, tipo Isoair, totalmente instalada.

| Código | Ud | Descripción | Rendimiento | Precio | Importe |
|---|---|---|---|---|---|
| U01FY310 | Hr | Oficial 1ª climatización | 0.3 | 15 | 4.50 |
| U01FY313 | Hr | Ayudante climatización | 0.3 | 13 | 3.90 |
| MT42COA100AKK | Ml | Conducto rectangular 600x300 mm (material; 06/06/2012) | 1.05 | 7.92 | 8.32 |
| mt42coa190ay | Ud | Repercusión por m de material auxiliar para fijación de conducto | 1 | 6 | 6.00 |
| U32AA110 | M2 | Manta fibra de vidrio Isoair | 1.8 | 4.61 | 8.30 |
| %MA | % | 3% Medios auxiliares | 3 % | 31.02 | 0.93 |
| %CI | % | 3% Costes indirectos..(s/total) | 3 % | 31.95 | 0.96 |
|  |  | Total |  |  | 32.91 |

| Medición | Uds. | Largo | Parcial |
|---|---|---|---|
|  | 1 | 4.38 | 4.38 |
|  | 1 | 1.81 | 1.81 |
|  | 6 | 1.32 | 7.92 |
| Total |  |  | 14.11 |

**ICR020** Ml CONDUCTO RECTANGULAR 400X300 mm
40.15 Ml × 28.72 = 1153.11
Conducto rectangular de pared simple de acero galvanizado, de 400x300 mm y 0,8 mm de espesor, suministrado en tramos de 3 m i/p.p. de codos, derivaciones, manguitos y demás accesorios, con aislamiento de fibra de vidrio, tipo Isoair, totalmente instalada.

| Código | Ud | Descripción | Rendimiento | Precio | Importe |
|---|---|---|---|---|---|
| U01FY310 | Hr | Oficial 1ª climatización | 0.3 | 15 | 4.50 |
| U01FY313 | Hr | Ayudante climatización | 0.3 | 13 | 3.90 |
| mt42coa100akb | Ml | Conducto rectangular 400x300 mm (material; 06/06/2012) | 1.05 | 5.92 | 6.22 |
| mt42coa190ay | Ud | Repercusión por m de material auxiliar para fijación de conducto | 1 | 6 | 6.00 |
| U32AA110 | M2 | Manta fibra de vidrio Isoair | 1.4 | 4.61 | 6.45 |
| %MA | % | 3% Medios auxiliares | 3 % | 27.07 | 0.81 |
| %CI | % | 3% Costes indirectos..(s/total) | 3 % | 27.88 | 0.84 |
|  |  | Total |  |  | 28.72 |

| Medición | Uds. | Largo | Parcial |
|---|---|---|---|
|  | 1 | 4.42 | 4.42 |
|  | 14 | 0.51 | 7.14 |
|  | 1 | 5.08 | 5.08 |
|  | 3 | 0.57 | 1.71 |
|  | 1 | 5.51 | 5.51 |
|  | 1 | 0.47 | 0.47 |
|  | 1 | 1.88 | 1.88 |
|  | 1 | 11.98 | 11.98 |
|  | 1 | 0.17 | 0.17 |
|  | 1 | 0.65 | 0.65 |
|  | 2 | 0.57 | 1.14 |
| Total |  |  | 40.15 |

**ICR021** Ml CONDUCTO RECTANGULAR 300X200 mm
88.35 Ml × 25.19 = 2225.54
Conducto rectangular de pared simple de acero galvanizado, de 300x200 mm y 0,6 mm de espesor, suministrado en tramos de 3 m i/p.p. de codos, derivaciones, manguitos y demás accesorios, con aislamiento de fibra de vidrio, tipo Isoair, totalmente instalada.

| Código | Ud | Descripción | Rendimiento | Precio | Importe |
|---|---|---|---|---|---|
| U01FY310 | Hr | Oficial 1ª climatización | 0.3 | 15 | 4.50 |
| U01FY313 | Hr | Ayudante climatización | 0.3 | 13 | 3.90 |
| mt42coa100afa | Ml | Conducto rectangular 300x200 mm (material; 06/06/2012) | 1.05 | 4.5 | 4.73 |
| mt42coa190ay | Ud | Repercusión por m de material auxiliar para fijación de conducto | 1 | 6 | 6.00 |
| U32AA110 | M2 | Manta fibra de vidrio Isoair | 1 | 4.61 | 4.61 |
| %MA | % | 3% Medios auxiliares | 3 % | 23.74 | 0.71 |
| %CI | % | 3% Costes indirectos..(s/total) | 3 % | 24.45 | 0.73 |
|  |  | Total |  |  | 25.19 |

| Medición | Uds. | Largo | Parcial |
|---|---|---|---|
|  | 1 | 11.48 | 11.48 |
|  | 1 | 3.61 | 3.61 |
|  | 1 | 5.81 | 5.81 |
|  | 1 | 4.62 | 4.62 |
|  | 1 | 7.47 | 7.47 |
|  | 2 | 0.56 | 1.12 |
|  | 1 | 1.9 | 1.90 |
|  | 3 | 0.68 | 2.04 |
|  | 1 | 1.22 | 1.22 |
|  | 1 | 0.42 | 0.42 |
|  | 1 | 15.12 | 15.12 |
|  | 1 | 0.95 | 0.95 |
|  | 1 | 0.42 | 0.42 |
|  | 1 | 3.16 | 3.16 |
|  | 1 | 12.12 | 12.12 |
|  | 1 | 3.5 | 3.50 |
|  | 1 | 1.67 | 1.67 |
|  | 2 | 0.42 | 0.84 |
|  | 1 | 1.85 | 1.85 |
|  | 1 | 2.77 | 2.77 |
|  | 1 | 0.77 | 0.77 |
|  | 1 | 5.49 | 5.49 |
| Total |  |  | 88.35 |

**D31CA005** Ud DIFUSOR CIRCULAR D=250 mm.
16 Ud × 31.1 = 497.60
Ud. Difusor circular de aire en chapa de aluminio extruído de 248 mm. de diámetro, sin dispositivo de regulación, totalmente instalado en techo, con puente de montaje.

| Código | Ud | Descripción | Rendimiento | Precio | Importe |
|---|---|---|---|---|---|
| U01FY310 | Hr | Oficial 1ª climatización | 0.287 | 15 | 4.31 |
| U01FY313 | Hr | Ayudante climatización | 0.287 | 13 | 3.73 |
| U32CA005 | Ud | Difusor circ.D=248 mm.s/regul (material; 03/07/2012) | 1 | 21.27 | 21.27 |
| %MA | % | 3% Medios auxiliares | 3 % | 29.31 | 0.88 |
| %CI | % | 3% Costes indirectos..(s/total) | 3 % | 30.19 | 0.91 |
|  |  | Total |  |  | 31.1 |

**ICR024** Ud REJILLA DE RETORNO 300X300 mm
15 Ud × 32.66 = 489.90
Rejilla de retorno, con retícula fija de aluminio extruido y marco perimetral de chapa galvanizada, anodizado color natural E6-C-0, de 300x300 mm, preparada para montaje directo sobre los perfiles soporte del falso techo.

| Código | Ud | Descripción | Rendimiento | Precio | Importe |
|---|---|---|---|---|---|
| U01FY310 | Hr | Oficial 1ª climatización | 0.287 | 15 | 4.31 |
| U01FY313 | Hr | Ayudante climatización | 0.287 | 13 | 3.73 |
| mt42trx037aaa | Ud | Rejilla de retorno 300x300 mm (material; 03/07/2012) | 1 | 22.75 | 22.75 |
| %MA | % | 3% Medios auxiliares | 3 % | 30.79 | 0.92 |
| %CI | % | 3% Costes indirectos..(s/total) | 3 % | 31.71 | 0.95 |
|  |  | Total |  |  | 32.66 |

**ICR025** Ud REJILLA DE RETORNO 600X600 mm
10 Ud × 40.72 = 407.20
Rejilla de retorno, con retícula fija de aluminio extruido y marco perimetral de chapa galvanizada, anodizado color natural E6-C-0, de 600x600 mm, preparada para montaje directo sobre los perfiles soporte del falso techo.

| Código | Ud | Descripción | Rendimiento | Precio | Importe |
|---|---|---|---|---|---|
| U01FY310 | Hr | Oficial 1ª climatización | 0.287 | 15 | 4.31 |
| U01FY313 | Hr | Ayudante climatización | 0.287 | 13 | 3.73 |
| MT42TRX037AAB | Ud | Rejilla de retorno 600x600 mm (material; 03/07/2012) | 1 | 30.34 | 30.34 |
| %MA | % | 3% Medios auxiliares | 3 % | 38.38 | 1.15 |
| %CI | % | 3% Costes indirectos..(s/total) | 3 % | 39.53 | 1.19 |
|  |  | Total |  |  | 40.72 |

**ICR 26** Ud TOBERA DIÁMETRO NOMINAL 200 mm
14 Ud × 57.81 = 809.34
Tobera de aluminio para impulsión de aire, de largo alcance, diámetro nominal 200 mm, orientable con ángulo de +/- 30° (hacia arriba o hacia abajo), pintada en color blanco, montada sobre pared.

| Código | Ud | Descripción | Rendimiento | Precio | Importe |
|---|---|---|---|---|---|
| U01FY310 | Hr | Oficial 1ª climatización | 0.235 | 15 | 3.53 |
| U01FY313 | Hr | Ayudante climatización | 0.235 | 13 | 3.06 |
| mt42trx600aaa | Ud | Tobera diámetro nominal 200 mm (material; 03/07/2012) | 1 | 47.9 | 47.90 |
| %MA | % | 3% Medios auxiliares | 3 % | 54.49 | 1.63 |
| %CI | % | 3% Costes indirectos..(s/total) | 3 % | 56.12 | 1.68 |
|  |  | Total |  |  | 57.81 |

### 0304 SANEAMIENTO
Importe: 7949

**D25NA520** Ml TUBERÍA EVAC. PVC 40 mm. SERIE B
36.12 Ml × 7.49 = 270.54
Ml. Tubería de PVC de 40 mm de diámetro serie B color gris, de conformidad con UNE EN 1329 para evacuación interior de aguas residuales, i/codos, tes y demás accesorios, totalmente instalada, según CTE/ DB-HS 5 evacuación de aguas.

| Código | Ud | Descripción | Rendimiento | Precio | Importe |
|---|---|---|---|---|---|
| U01FY105 | Hr | Oficial 1ª fontanero | 0.1 | 15 | 1.50 |
| U01FY110 | Hr | Ayudante fontanero | 0.2 | 13 | 2.60 |
| U25AA002 | Ml | Tub. PVC evac. 40 mm. UNE EN 1329 (material; 03/06/2012) | 1.05 | 2.1 | 2.21 |
| U25DA002 | Ud | Material auxiliar para montaje y sujeción de las tuberías (material; 03/06/2012) | 1 | 0.59 | 0.59 |
| U25XP001 | Kg | Adhesivo para PVC Tangit (material; 04/06/2012) | 0.01 | 16.3 | 0.16 |
| %MA | % | 3% Medios auxiliares | 3 % | 7.06 | 0.21 |
| %CI | % | 3% Costes indirectos..(s/total) | 3 % | 7.27 | 0.22 |
|  |  | Total |  |  | 7.49 |

| Medición | Uds. | Largo | Parcial |
|---|---|---|---|
|  | 2 | 2.28 | 4.56 |
|  | 2 | 1.63 | 3.26 |
|  | 2 | 1.63 | 3.26 |
|  | 2 | 2.3 | 4.60 |
|  | 8 | 1.37 | 10.96 |
|  | 2 | 1.53 | 3.06 |
|  | 2 | 3.21 | 6.42 |
| Total |  |  | 36.12 |

**D25NA530** Ml TUBERÍA EVAC. PVC 50 mm. SERIE B
3.94 Ml × 7.72 = 30.42
Ml. Tubería de PVC de 50 mm de diámetro serie B color gris, de conformidad con UNE EN 1329 para evacuación interior de aguas residuales, i/codos, tes y demás accesorios, totalmente instalada, según CTE/ DB-HS 5 evacuación de aguas.

| Código | Ud | Descripción | Rendimiento | Precio | Importe |
|---|---|---|---|---|---|
| U01FY105 | Hr | Oficial 1ª fontanero | 0.1 | 15 | 1.500 |
| U01FY110 | Hr | Ayudante fontanero | 0.2 | 13 | 2.600 |
| U25AA003 | Ml | Tub. PVC evac. 50 mm. UNE EN 1329 (material; 03/06/2012) | 1.05 | 2.2 | 2.310 |
| U25DA003 | Ud | Material auxiliar para montaje y sujeción de las tuberías (material; 03/06/2012) | 1 | 0.7 | 0.700 |
| U25XP001 | Kg | Adhesivo para PVC Tangit | 0.01 | 16.3 | 0.163 |
| %MA | % | 3% Medios auxiliares | 3 % | 7.273 | 0.218 |
| %CI | % | 3% Costes indirectos..(s/total) | 3 % | 7.491 | 0.225 |
|  |  | Total |  |  | 7.72 |

| Medición | Uds. | Largo | Parcial |
|---|---|---|---|
|  | 2 | 0.54 | 1.08 |
|  | 2 | 0.19 | 0.38 |
|  | 2 | 1.24 | 2.48 |
| Total |  |  | 3.94 |

**D25NA610** Ml TUBERÍA EVAC. PVC 110 mm. SERIE B
3.4 Ml × 10.34 = 35.16
Ml. Tubería de PVC de 110 mm de diámetro serie B color gris, de conformidad con UNE EN 1329 para evacuación interior de aguas residuales, i/codos, tes y demás accesorios, totalmente instalada, según CTE/ DB-HS 5 evacuación de aguas.

| Código | Ud | Descripción | Rendimiento | Precio | Importe |
|---|---|---|---|---|---|
| U01FY105 | Hr | Oficial 1ª fontanero | 0.1 | 15 | 1.50 |
| U01FY110 | Hr | Ayudante fontanero | 0.2 | 13 | 2.60 |
| U25AA006 | Ml | Tub. PVC evac. 110 mm. UNE EN 1329 (material; 03/06/2012) | 1.05 | 4.3 | 4.52 |
| U25DA006 | Ud | Material auxiliar para montaje y sujeción de las tuberías (material) | 0.25 | 3.19 | 0.80 |
| U25XP001 | Kg | Adhesivo para PVC Tangit | 0.02 | 16.3 | 0.33 |
| %MA | % | 3% Medios auxiliares | 3 % | 9.75 | 0.29 |
| %CI | % | 3% Costes indirectos..(s/total) | 3 % | 10.04 | 0.30 |
|  |  | Total |  |  | 10.34 |

**D25ND210** Ud BOTE SIFÓNICO PVC 110 mm.
6 Ud × 15.84 = 95.04
Ud. Bote sifónico de 110 mm. 32/40 y 40/50 de PVC, totalmente instalado según CTE/ DB-HS 5 evacuación de aguas.

| Código | Ud | Descripción | Rendimiento | Precio | Importe |
|---|---|---|---|---|---|
| U01FY105 | Hr | Oficial 1ª fontanero | 0.35 | 15 | 5.25 |
| U25XF025 | Ud | Bote sifónico PVC 110-40/50 (material) | 1 | 9.35 | 9.35 |
| U25XP001 | Kg | Adhesivo para PVC Tangit | 0.02 | 16.3 | 0.33 |
| %MA | % | 3% Medios auxiliares | 3 % | 14.93 | 0.45 |
| %CI | % | 3% Costes indirectos..(s/total) | 3 % | 15.38 | 0.46 |
|  |  | Total |  |  | 15.84 |

**IOJ011** Ud MANGUITO CORTAFUEGO 125 mm
10 Ud × 88.68 = 886.80
Sistema de sellado de penetraciones para protección pasiva contra incendios con manguito intumescente cortafuego, colocado alrededor de la tubería combustible de 125 mm de diámetro, en paso de forjado.

| Código | Ud | Descripción | Rendimiento | Precio | Importe |
|---|---|---|---|---|---|
| U01FY105 | Hr | Oficial 1ª fontanero | 0.24 | 15 | 3.60 |
| mt41mcf010be | Ud | Manguito intumescente cortafuego con resistencia al fuego de 120 minutos, para tubería combustible de 125 mm de diámetro, incluso tornillos de fijación. (material; 03/06/2012) | 1 | 79.99 | 79.99 |
| %MA | % | 3% Medios auxiliares | 3 % | 83.59 | 2.51 |
| %CI | % | 3% Costes indirectos..(s/total) | 3 % | 86.10 | 2.58 |
|  |  | Total |  |  | 88.68 |

**IOJ010** Ud MANGUITO CORTAFUEGO 110 mm
24 Ud × 74.66 = 1791.84
Sistema de sellado de penetraciones para protección pasiva contra incendios con manguito intumescente cortafuego, colocado alrededor de la tubería combustible de 110 mm de diámetro, en paso de forjado.

| Código | Ud | Descripción | Rendimiento | Precio | Importe |
|---|---|---|---|---|---|
| U01FY105 | Hr | Oficial 1ª fontanero | 0.24 | 15 | 3.600 |
| mt41mcf010bd | Ud | Manguito intumescente cortafuego con resistencia al fuego de 120 minutos, para tubería combustible de 110 mm de diámetro, incluso tornillos de fijación. (material; 03/06/2012) | 1 | 66.77 | 66.770 |
| %MA | % | 3% Medios auxiliares | 3 % | 70.370 | 2.111 |
| %CI | % | 3% Costes indirectos..(s/total) | 3 % | 72.481 | 2.174 |
|  |  | Total |  |  | 74.66 |

**IOJ012** Ud MANGUITO CORTAFUEGO 50 mm
3 Ud × 61.34 = 184.02
Sistema de sellado de penetraciones para protección pasiva contra incendios con manguito intumescente cortafuego, colocado alrededor de la tubería combustible de 50 mm de diámetro, en paso de forjado.

| Código | Ud | Descripción | Rendimiento | Precio | Importe |
|---|---|---|---|---|---|
| U01FY105 | Hr | Oficial 1ª fontanero | 0.24 | 15 | 3.60 |
| mt41mcf010bb | Ud | Manguito intumescente cortafuego con resistencia al fuego de 120 minutos, para tubería combustible de 50 mm de diámetro, incluso tornillos de fijación. (material; 03/06/2012) | 1 | 54.22 | 54.22 |
| %MA | % | 3% Medios auxiliares | 3 % | 57.82 | 1.73 |
| %CI | % | 3% Costes indirectos..(s/total) | 3 % | 59.55 | 1.79 |
|  |  | Total |  |  | 61.34 |

**IOJ013** Ud MANGUITO CORTAFUEGO 40 mm
2 Ud × 49.53 = 99.06
Sistema de sellado de penetraciones para protección pasiva contra incendios con manguito intumescente cortafuego, colocado alrededor de la tubería combustible de 40 mm de diámetro, en paso de forjado.

| Código | Ud | Descripción | Rendimiento | Precio | Importe |
|---|---|---|---|---|---|
| U01FY105 | Hr | Oficial 1ª fontanero | 0.24 | 15 | 3.60 |
| mt41mcf010ba | Ud | Manguito intumescente cortafuego con resistencia al fuego de 120 minutos, para tubería combustible de 40 mm de diámetro, incluso tornillos de fijación. (material; 03/06/2012) | 1 | 43.09 | 43.09 |
| %MA | % | 3% Medios auxiliares | 3 % | 46.69 | 1.40 |
| %CI | % | 3% Costes indirectos..(s/total) | 3 % | 48.09 | 1.44 |
|  |  | Total |  |  | 49.53 |

**D25NC150** Ml COLECTOR COLGADO 160 mm.
36.14 Ml × 16.66 = 602.09
Colector suspendido de PVC, serie B, de 160 mm de diámetro x 5,3 mm de espesor, en instalaciones de evacuación de aguas residuales y pluviales, para unir con piezas de igual material, mediante adhesivo, i/ p.p. de piezas especiales de idénticas características con junta elástica incorporada, totalmente instalada, según CTE/ DB-HS 5 evacuación de aguas.

| Código | Ud | Descripción | Rendimiento | Precio | Importe |
|---|---|---|---|---|---|
| U01FY105 | Hr | Oficial 1ª fontanero | 0.15 | 15 | 2.25 |
| U01FY110 | Hr | Ayudante fontanero | 0.25 | 13 | 3.25 |
| U25FA150 | Ml | Tubo PVC 160X5,3 mm (material; 04/06/2012) | 1.05 | 8.45 | 8.87 |
| U25XP001 | Kg | Adhesivo para PVC Tangit | 0.06 | 16.3 | 0.98 |
| mt36tiq011ah | Ud | Material auxiliar para montaje y sujeción de las tuberías (material; 04/06/2012) | 1 | 0.35 | 0.35 |
| %MA | % | 3% Medios auxiliares | 3 % | 15.70 | 0.47 |
| %CI | % | 3% Costes indirectos..(s/total) | 3 % | 16.17 | 0.49 |
|  |  | Total |  |  | 16.66 |

| Medición | Uds. | Largo | Parcial |
|---|---|---|---|
|  | 1 | 23.37 | 23.37 |
|  | 1 | 12.77 | 12.77 |
| Total |  |  | 36.14 |

**D25NC125** Ml COLECTOR COLGADO 125 mm.
199.05 Ml × 14.14 = 2814.57
Colector suspendido de PVC, serie B, de 125 mm de diámetro x 5,3 mm de espesor, en instalaciones de evacuación de aguas residuales y pluviales, para unir con piezas de igual material, mediante adhesivo, i/ p.p. de piezas especiales de idénticas características con junta elástica incorporada, totalmente instalada, según CTE/ DB-HS 5 evacuación de aguas.

| Código | Ud | Descripción | Rendimiento | Precio | Importe |
|---|---|---|---|---|---|
| U01FY105 | Hr | Oficial 1ª fontanero | 0.15 | 15 | 2.25 |
| U01FY110 | Hr | Ayudante fontanero | 0.25 | 13 | 3.25 |
| U25FA125 | Ml | Tubo PVC 125X5,3 mm (material; 04/06/2012) | 1.05 | 6.49 | 6.81 |
| mt36tiq011ag | Ud | Material auxiliar para montaje y sujeción de las tuberías (material; 04/06/2012) | 1 | 0.27 | 0.27 |
| U25XP001 | Kg | Adhesivo para PVC Tangit | 0.046 | 16.3 | 0.75 |
| %MA | % | 3% Medios auxiliares | 3 % | 13.33 | 0.40 |
| %CI | % | 3% Costes indirectos..(s/total) | 3 % | 13.73 | 0.41 |
|  |  | Total |  |  | 14.14 |

| Medición | Uds. | Largo | Parcial |
|---|---|---|---|
|  | 1 | 3.44 | 3.44 |
|  | 1 | 17.37 | 17.37 |
|  | 1 | 1.42 | 1.42 |
|  | 1 | 23.37 | 23.37 |
|  | 1 | 10.59 | 10.59 |
|  | 2 | 23.43 | 46.86 |
|  | 1 | 30.53 | 30.53 |
|  | 1 | 20.7 | 20.70 |
|  | 1 | 44.77 | 44.77 |
| Total |  |  | 199.05 |

**D25NC200** Ml COLECTOR COLGADO 110 mm.
80.84 Ml × 12.78 = 1033.14
Colector suspendido de PVC, serie B, de 110 mm de diámetro x 3,2 mm de espesor, en instalaciones de evacuación de aguas residuales y pluviales, para unir con piezas de igual material, mediante adhesivo, i/ p.p. de piezas especiales de idénticas características con junta elástica incorporada, totalmente instalada, según CTE/ DB-HS 5 evacuación de aguas.

| Código | Ud | Descripción | Rendimiento | Precio | Importe |
|---|---|---|---|---|---|
| U01FY105 | Hr | Oficial 1ª fontanero | 0.15 | 15 | 2.25 |
| U01FY110 | Hr | Ayudante fontanero | 0.25 | 13 | 3.25 |
| mt36tiq010afe | Ml | Tubo PVC 110X3,2 mm (material; 04/06/2012) | 1.05 | 5.52 | 5.80 |
| mt36tiq011af | Ud | Material auxiliar para montaje y sujeción de las tuberías (material; 04/06/2012) | 1 | 0.23 | 0.23 |
| U25XP001 | Kg | Adhesivo para PVC Tangit | 0.032 | 16.3 | 0.52 |
| %MA | % | 3% Medios auxiliares | 3 % | 12.05 | 0.36 |
| %CI | % | 3% Costes indirectos..(s/total) | 3 % | 12.41 | 0.37 |
|  |  | Total |  |  | 12.78 |

| Medición | Uds. | Largo | Parcial |
|---|---|---|---|
|  | 1 | 1.5 | 1.50 |
|  | 1 | 1.73 | 1.73 |
|  | 2 | 1.18 | 2.36 |
|  | 2 | 1.48 | 2.96 |
|  | 4 | 2.81 | 11.24 |
|  | 1 | 5.15 | 5.15 |
|  | 1 | 10.45 | 10.45 |
|  | 9 | 3.17 | 28.53 |
|  | 1 | 4.36 | 4.36 |
|  | 2 | 6.28 | 12.56 |
| Total |  |  | 80.84 |

**D25NC300** Ml COLECTOR COLGADO 50 mm.
10.01 Ml × 9.01 = 90.19
Colector suspendido de PVC, serie B, de 50 mm de diámetro x 3 mm de espesor, en instalaciones de evacuación de aguas residuales y pluviales, para unir con piezas de igual material, mediante adhesivo, i/ p.p. de piezas especiales de idénticas características con junta elástica incorporada, totalmente instalada, según CTE/ DB-HS 5 evacuación de aguas.

| Código | Ud | Descripción | Rendimiento | Precio | Importe |
|---|---|---|---|---|---|
| U01FY105 | Hr | Oficial 1ª fontanero | 0.15 | 15 | 2.250 |
| U01FY110 | Hr | Ayudante fontanero | 0.25 | 13 | 3.250 |
| mt36tiq010ace | Ml | Tubo PVC 50X3 mm (material; 04/06/2012) | 1.05 | 2.44 | 2.562 |
| mt36tiq011ac | Ud | Material auxiliar para montaje y sujeción de las tuberías (material; 04/06/2012) | 1 | 0.1 | 0.100 |
| U25XP001 | Kg | Adhesivo para PVC Tangit | 0.02 | 16.3 | 0.326 |
| %MA | % | 3% Medios auxiliares | 3 % | 8.488 | 0.255 |
| %CI | % | 3% Costes indirectos..(s/total) | 3 % | 8.743 | 0.262 |
|  |  | Total |  |  | 9.01 |

| Medición | Uds. | Largo | Parcial |
|---|---|---|---|
|  | 1 | 3.23 | 3.23 |
|  | 1 | 2.2 | 2.20 |
|  | 1 | 4.58 | 4.58 |
| Total |  |  | 10.01 |

**D25NC250** Ml COLECTOR COLGADO 40 mm.
1.9 Ml × 8.49 = 16.13
Colector suspendido de PVC, serie B, de 40 mm de diámetro x 3 mm de espesor, en instalaciones de evacuación de aguas residuales y pluviales, para unir con piezas de igual material, mediante adhesivo, i/ p.p. de piezas especiales de idénticas características con junta elástica incorporada, totalmente instalada, según CTE/ DB-HS 5 evacuación de aguas.

| Código | Ud | Descripción | Rendimiento | Precio | Importe |
|---|---|---|---|---|---|
| U01FY105 | Hr | Oficial 1ª fontanero | 0.15 | 15 | 2.25 |
| U01FY110 | Hr | Ayudante fontanero | 0.25 | 13 | 3.25 |
| mt36tiq010abe | Ml | Tubo PVC 40X3 mm (material; 04/06/2012) | 1.05 | 1.91 | 2.01 |
| mt36tiq011ab | Ud | Material auxiliar para montaje y sujeción de las tuberías (material; 04/06/2012) | 1 | 0.2 | 0.20 |
| U25XP001 | Kg | Adhesivo para PVC Tangit | 0.018 | 16.3 | 0.29 |
| %MA | % | 3% Medios auxiliares | 3 % | 8.00 | 0.24 |
| %CI | % | 3% Costes indirectos..(s/total) | 3 % | 8.24 | 0.25 |
|  |  | Total |  |  | 8.49 |

| Medición | Uds. | Largo | Parcial |
|---|---|---|---|
|  | 1 | 1.25 | 1.25 |
|  | 1 | 0.65 | 0.65 |
| Total |  |  | 1.9 |

### 0305 PROTEC. CONTRA INCENDIOS
Importe: 20306.66

**D34AA006** Ud EXTINT. POLVO ABC 6 Kg. EF 21A-113B
21 Ud × 47.29 = 993.09
Ud. Extintor de polvo ABC con eficacia 21A-113B para extinción de fuego de materias sólidas, líquidas, productos gaseosos e incendios de equipos eléctricos, de 6 Kg. de agente extintor con soporte, manómetro y boquilla con difusor según norma UNE-23110, totalmente instalado según CTE/DB-SI 4. Certificado por AENOR.

| Código | Ud | Descripción | Rendimiento | Precio | Importe |
|---|---|---|---|---|---|
| U01AA011 | Hr | Peón ordinario construcción | 0.1 | 13 | 1.30 |
| U35AA006 | Ud | Extintor polvo ABC 6 Kg. (material) | 1 | 43.27 | 43.27 |
| %MA | % | 3% Medios auxiliares | 3 % | 44.57 | 1.34 |
| %CI | % | 3% Costes indirectos..(s/total) | 3 % | 45.91 | 1.38 |
|  |  | Total |  |  | 47.29 |

**D34AI020** Ud BOCA INCEN. EQUIPADA 25 mm./20m.
5 Ud × 477.92 = 2389.60
Ud. Boca de incendios para viviendas residenciales, equipada BIE formada por cabina en chapa de acero 700x700x250 mm, pintada en rojo, marco en acero cromado con cerradura de cuadradillo de 8 mm. y cristal, rótulo romper en caso de incendios, devanadera con toma axial abatible, válvula de 1", 20 m de manguera semirígida y manómetro de 0 a 16 kg/cm2 según CTE/DB-SI 4, certificado por AENOR, totalmente instalada.

| Código | Ud | Descripción | Rendimiento | Precio | Importe |
|---|---|---|---|---|---|
| U01FY105 | Hr | Oficial 1ª fontanero | 2.8 | 15 | 42.00 |
| U01FY110 | Hr | Ayudante fontanero | 2.8 | 13 | 36.40 |
| U35AI020 | Ud | Armar.completo-mang.semir 20 m (material) | 1 | 367.51 | 367.51 |
| U23AA010 | M2 | Vidrio incoloro PLANILUX 5 mm. (material) | 0.32 | 14.27 | 4.57 |
| %MA | % | 3% Medios auxiliares | 3 % | 450.48 | 13.51 |
| %CI | % | 3% Costes indirectos..(s/total) | 3 % | 463.99 | 13.92 |
|  |  | Total |  |  | 477.92 |

**D34AL030** Ud HIDRANTE ARQUETA
1 Ud × 1124.32 = 1124.32
Hidrante subterraneo en hierro fundido con una boca de 2 1/2" DN 70 mm, racores y tapones, según CTE/DB-SI 4, certificado AENOR, i/tapa, cerco y llave totalmente instalado.

| Código | Ud | Descripción | Rendimiento | Precio | Importe |
|---|---|---|---|---|---|
| U01FY105 | Hr | Oficial 1ª fontanero | 20 | 15 | 300.00 |
| U01FY110 | Hr | Ayudante fontanero | 30 | 13 | 390.00 |
| U35AL030 | Ud | Hidrante-Arqueta (material) | 1 | 369.78 | 369.78 |
| %MA | % | 3% Medios auxiliares | 3 % | 1059.78 | 31.79 |
| %CI | % | 3% Costes indirectos..(s/total) | 3 % | 1091.57 | 32.75 |
|  |  | Total |  |  | 1124.32 |

**D34FA005** Ud DETECTOR IÓNICO DE HUMOS
86 Ud × 73.1 = 6286.60
Ud. Detector iónico de humos estandar, con zócalo intercambiable, indicador de funcionamiento y alarma, con un radio de acción de 60 m2, según CTE/DB-SI 4, certificado AENOR, totalmente instalado i/p.p. de tubos y cableado, totalmente instalado.

| Código | Ud | Descripción | Rendimiento | Precio | Importe |
|---|---|---|---|---|---|
| U01FY630 | Hr | Oficial 1ª electricista | 0.4 | 15 | 6.00 |
| U01FY635 | Hr | Ayudante electricista | 0.4 | 13 | 5.20 |
| U35FA005 | Ud | Detector iónico humos (material; 02/07/2012) | 1 | 28.15 | 28.15 |
| U30JW001 | Ml | Conductor rígido 750V;1,5(Cu) | 32 | 0.3 | 9.60 |
| U30JW125 | Ml | Tubo PVC rígido M 20/gp5 (material) | 15 | 1.33 | 19.95 |
| %MA | % | 3% Medios auxiliares | 3 % | 68.90 | 2.07 |
| %CI | % | 3% Costes indirectos..(s/total) | 3 % | 70.97 | 2.13 |
|  |  | Total |  |  | 73.1 |

**D34FG205** Ud SIRENA ELECTRÓNICA BITONAL 24 V.
3 Ud × 188.38 = 565.14
Ud. Sirena de alarma de incendios bitonal, para montaje interior con señal óptica y acústica a 24v, totalmente instalada, i/p.p. tubo y cableado, conexionado y probado, según CTE/DB-SI 4.

| Código | Ud | Descripción | Rendimiento | Precio | Importe |
|---|---|---|---|---|---|
| U01FY630 | Hr | Oficial 1ª electricista | 3 | 15 | 45.00 |
| U01FY635 | Hr | Ayudante electricista | 3 | 13 | 39.00 |
| U35FG205 | Ud | Sirena electrón.bitonal 24v (material) | 1 | 54.36 | 54.36 |
| U30JW001 | Ml | Conductor rígido 750V;1,5(Cu) | 42 | 0.3 | 12.60 |
| U30JW125 | Ml | Tubo PVC rígido M 20/gp5 | 20 | 1.33 | 26.60 |
| %MA | % | 3% Medios auxiliares | 3 % | 177.56 | 5.33 |
| %CI | % | 3% Costes indirectos..(s/total) | 3 % | 182.89 | 5.49 |
|  |  | Total |  |  | 188.38 |

**D34FK020** Ud CENTRAL DETECCIÓN INCENDIOS 6 Z.
1 Ud × 553.07 = 553.07
Ud. Central de detección de incendios 6 zonas convencional para la señalización, control y alarma de las instalaciones de incendios, con fuente de alimentación, conexión y desconexión de zonas independientes, indicadores de SERVICIO-AVERIA-ALARMA, i/juego de baterias (2X12v), totalmente instalada, según CTE/DB-SI 4.

| Código | Ud | Descripción | Rendimiento | Precio | Importe |
|---|---|---|---|---|---|
| U01FY630 | Hr | Oficial 1ª electricista | 3 | 15 | 45.00 |
| U01FY635 | Hr | Ayudante electricista | 3 | 13 | 39.00 |
| U35FK020 | Ud | Central detección 6 zonas (material) | 1 | 371.66 | 371.66 |
| U35FG710 | Ud | Batería 12V/6A (material) | 2 | 32.83 | 65.66 |
| %MA | % | 3% Medios auxiliares | 3 % | 521.32 | 15.64 |
| %CI | % | 3% Costes indirectos..(s/total) | 3 % | 536.96 | 16.11 |
|  |  | Total |  |  | 553.07 |

**D34MA005** Ud SEÑAL LUMINISCENTE
80 Ud × 5.25 = 420.00
Ud. Señal luminiscente para elementos de extinción de incendios y evacuación (extintores, bies, salidas de emergencia....) de 420x158 por una cara en pvc rígido de 2 mm de espesor, totalmente instalada, según norma UNE 23033 y CTE/DB-SI 4.

| Código | Ud | Descripción | Rendimiento | Precio | Importe |
|---|---|---|---|---|---|
| U01AA009 | Hr | Ayudante | 0.15 | 13 | 1.95 |
| U35MA005 | Ud | Placa señaliz.plástic.420x148 (material; 16/06/2012) | 1 | 3 | 3.00 |
| %MA | % | 3% Medios auxiliares | 3 % | 4.95 | 0.15 |
| %CI | % | 3% Costes indirectos..(s/total) | 3 % | 5.10 | 0.15 |
|  |  | Total |  |  | 5.25 |

**IOA020** Ud ALUMBRADO DE EMERGENCIA
51 Ud × 28.76 = 1466.76
Luminaria de emergencia, con tubo lineal fluorescente, 6 W - G5, flujo luminoso 155 lúmenes, carcasa de 245x110x58 mm, clase II, IP 42, con baterías de Ni-Cd de alta temperatura, autonomía de 1 h, alimentación a 230 V, tiempo de carga 24 h.

| Código | Ud | Descripción | Rendimiento | Precio | Importe |
|---|---|---|---|---|---|
| O01OB200 | Hr | Oficial 1ª Electricista | 0.192 | 15 | 2.88 |
| O01OB220 | Hr | Ayudante Electricista | 0.192 | 13 | 2.50 |
| mt34aem010ad | Ud | Luminaria de emergencia (material; 16/06/2012) | 1 | 21.73 | 21.73 |
| %MA | % | 3% Medios auxiliares | 3 % | 27.11 | 0.81 |
| %CI | % | 3% Costes indirectos..(s/total) | 3 % | 27.92 | 0.84 |
|  |  | Total |  |  | 28.76 |

**D34FG405** Ud SIRENA ALARMA EXTERIOR
1 Ud × 263.08 = 263.08
Ud. Cuadro de alarma exterior óptico/acustico con sirena y piloto a 24v, autoprotegible, autoalimentada y juego de baterías (2x12v), i/p.p. tubos y cableado, conexionada y probada, según CTE/DB-SI 4.

| Código | Ud | Descripción | Rendimiento | Precio | Importe |
|---|---|---|---|---|---|
| U01FY630 | Hr | Oficial 1ª electricista | 3 | 15 | 45.00 |
| U01FY635 | Hr | Ayudante electricista | 3 | 13 | 39.00 |
| U35FG405 | Ud | Sirena alarma exterior (material) | 1 | 86.41 | 86.41 |
| U35FG700 | Ud | Batería 12v/1,90A (material) | 2 | 24.31 | 48.62 |
| U30JW001 | Ml | Conductor rígido 750V;1,5(Cu) | 30 | 0.3 | 9.00 |
| U30JW125 | Ml | Tubo PVC rígido M 20/gp5 | 15 | 1.33 | 19.95 |
| %MA | % | 3% Medios auxiliares | 3 % | 247.98 | 7.44 |
| %CI | % | 3% Costes indirectos..(s/total) | 3 % | 255.42 | 7.66 |
|  |  | Total |  |  | 263.08 |

**D34FX225** Ml CIRCUITO 1,5 MM2 + TUBO ACERO
500 Ml × 12.49 = 6245.00
Ml. Circuito para instalaciones de detección automática de incendios, realizado con tubo ACERO rígido de presión de D=16 mm y conductores de cobre bicolor rojo/negro aislados para una tensión nominal de 750 V. y sección 1,5 mm2., incluído p./p. de cajas de registro y regletas de conexión.

| Código | Ud | Descripción | Rendimiento | Precio | Importe |
|---|---|---|---|---|---|
| U01FY630 | Hr | Oficial 1ª electricista | 0.3 | 15 | 4.50 |
| U01FY635 | Hr | Ayudante electricista | 0.3 | 13 | 3.90 |
| U35FA720 | Ml | Circuito 1,5 mm2 + Tubo acero (material; 02/07/2012) | 1 | 3.38 | 3.38 |
| %MA | % | 3% Medios auxiliares | 3 % | 11.78 | 0.35 |
| %CI | % | 3% Costes indirectos..(s/total) | 3 % | 12.13 | 0.36 |
|  |  | Total |  |  | 12.49 |

### 0306 ILUMINACIÓN
Importe: 20086.57

**III100** Ud LUMINARIA EMPOTRADA CIRCULAR
120 Ud × 70.6 = 8472.00
Suministro e instalación de luminaria circular de empotrar modular, de 250 mm de diámetro, para 1 lámpara fluorescentes compacta FSQ de 13 W, con cuerpo de luminaria de chapa de acero lacado en color blanco; reflector de aluminio brillante; balasto magnético; protección IP 20 y aislamiento clase F. Incluso lámparas, accesorios, sujeciones y material auxiliar. Totalmente montada, conexionada y comprobada.

| Código | Ud | Descripción | Rendimiento | Precio | Importe |
|---|---|---|---|---|---|
| O01OB200 | Hr | Oficial 1ª Electricista | 0.383 | 15 | 5.75 |
| O01OB220 | Hr | Ayudante Electricista | 0.383 | 13 | 4.98 |
| mt34lam030aca | Ud | Luminaria circular de techo empotrada (material; 03/07/2012) | 1 | 50.44 | 50.44 |
| mt34tuf020o | Ud | Lámpara fluorescente compacta FSQ de 13 W (material; 08/05/2012) | 1 | 4.47 | 4.47 |
| mt34www011 | Ud | Material auxiliar para instalación de aparatos de iluminación (material; 08/05/2012) | 1 | 0.9 | 0.90 |
| %MA | % | 3% Medios auxiliares | 3 % | 66.54 | 2.00 |
| %CI | % | 3% Costes indirectos..(s/total) | 3 % | 68.54 | 2.06 |
|  |  | Total |  |  | 70.6 |

| Medición | Uds. | Parcial |
|---|---|---|
| Vestíbulo | 13 | 13.00 |
| Baño caballeros | 36 | 36.00 |
| Baño señoras | 50 | 50.00 |
| Cuadro eléctrico | 2 | 2.00 |
| Vestuario 1 | 2 | 2.00 |
| Vestuario 2 | 2 | 2.00 |
| Camerino 1 | 5 | 5.00 |
| Camerino 2 | 5 | 5.00 |
| Sala espectadores | 5 | 5.00 |
| Total |  | 120 |

**III200** Ud LUMINARIA DE SUPERFICIE
54 Ud × 92.74 = 5007.96
Suministro e instalación de luminaria de superficie, de 1486x250x85 mm, para 2 lámparas fluorescentes FD de 36 W, con cuerpo de luminaria de chapa de acero lacado en color blanco, cantoneras de ABS y lamas transversales estriadas; reflector de aluminio brillante; balasto magnético; protección IP 20 y aislamiento clase F. Incluso lámparas, accesorios, sujeciones y material auxiliar. Totalmente montada, conexionada y comprobada.

| Código | Ud | Descripción | Rendimiento | Precio | Importe |
|---|---|---|---|---|---|
| O01OB200 | Hr | Oficial 1ª Electricista | 0.144 | 15 | 2.16 |
| O01OB220 | Hr | Ayudante Electricista | 0.144 | 13 | 1.87 |
| mt34ode470adb | Ud | Luminaria lineal, de 1486x250x85 mm (material; 03/07/2012) | 1 | 70.07 | 70.07 |
| mt34tuf010f | Ud | Tubo fluorescente de 36 W (material; 08/05/2012) | 2 | 6.21 | 12.42 |
| mt34www011 | Ud | Material auxiliar para instalación de aparatos de iluminación | 1 | 0.9 | 0.90 |
| %MA | % | 3% Medios auxiliares | 3 % | 87.42 | 2.62 |
| %CI | % | 3% Costes indirectos..(s/total) | 3 % | 90.04 | 2.70 |
|  |  | Total |  |  | 92.74 |

| Medición | Uds. | Parcial |
|---|---|---|
| Vestíbulo | 12 | 12.00 |
| Despensa | 2 | 2.00 |
| Taquillas | 1 | 1.00 |
| Cuadro eléctrico | 1 | 1.00 |
| Vestuario 1 | 2 | 2.00 |
| Vestuario 2 | 2 | 2.00 |
| Pasillo 1 | 10 | 10.00 |
| Pasillo 2 | 9 | 9.00 |
| Almacén | 2 | 2.00 |
| Camerino 1 | 4 | 4.00 |
| Camerino 2 | 4 | 4.00 |
| Almacén 2 | 4 | 4.00 |
| Vestibulo protegido | 1 | 1.00 |
| Total |  | 54 |

**III300** Ud LUMINARIA COLGADA PEQUEÑA
12 Ud × 68.58 = 822.96
Suministro e instalación de luminaria suspendida, de 250 mm de diámetro, para 1 lámpara halógena PAR30 de 75 W y 30º de alcance, con cuerpo de luminaria de acero inoxidable, cable de suspensión flexible de 2 m de longitud, difusor de vidrio soplado opal liso mate, balasto electrónico y aislamiento clase F. Incluso lámparas, accesorios, sujeciones y material auxiliar. Totalmente montada, conexionada y comprobada.

| Código | Ud | Descripción | Rendimiento | Precio | Importe |
|---|---|---|---|---|---|
| O01OB200 | Hr | Oficial 1ª Electricista | 0.191 | 15 | 2.87 |
| O01OB220 | Hr | Ayudante Electricista | 0.191 | 13 | 2.48 |
| MT34LIM050ABB | Ud | Luminaria suspendida de 250 mm de diámetro (material; 03/07/2012) | 1 | 50.05 | 50.05 |
| MT34LIM050ZA | Ud | Lámpara halógena PAR30 30º de 75 W (material; 19/06/2012) | 1 | 8.34 | 8.34 |
| mt34www011 | Ud | Material auxiliar para instalación de aparatos de iluminación | 1 | 0.9 | 0.90 |
| %MA | % | 3% Medios auxiliares | 3 % | 64.64 | 1.94 |
| %CI | % | 3% Costes indirectos..(s/total) | 3 % | 66.58 | 2.00 |
|  |  | Total |  |  | 68.58 |

| Medición | Uds. | Parcial |
|---|---|---|
| Sala espectadores | 12 | 12.00 |
| Total |  | 12 |

**III400** Ud LUMINARIA COLGADA GRANDE
50 Ud × 99.66 = 4983.00
Suministro e instalación de luminaria suspendida, de 500 mm de diámetro, para 1 lámpara fluorescente TC-TEL de 28 W, con cuerpo de luminaria de acero inoxidable, cable de suspensión flexible de 2 m de longitud, difusor de vidrio soplado opal liso mate, balasto electrónico y aislamiento clase F. Incluso lámparas, accesorios, sujeciones y material auxiliar. Totalmente montada, conexionada y comprobada.

| Código | Ud | Descripción | Rendimiento | Precio | Importe |
|---|---|---|---|---|---|
| O01OB200 | Hr | Oficial 1ª Electricista | 0.191 | 15 | 2.87 |
| O01OB220 | Hr | Ayudante Electricista | 0.191 | 13 | 2.48 |
| mt34lim050aaa | Ud | Luminaria suspendida de 500 mm de diámetro (material; 03/07/2012) | 1 | 80.05 | 80.05 |
| mt34tuf020z | Ud | Lámpara fluorescente compacta TC-TEL de 28 W (material; 19/06/2012) | 1 | 7.64 | 7.64 |
| mt34www011 | Ud | Material auxiliar para instalación de aparatos de iluminación | 1 | 0.9 | 0.90 |
| %MA | % | 3% Medios auxiliares | 3 % | 93.94 | 2.82 |
| %CI | % | 3% Costes indirectos..(s/total) | 3 % | 96.76 | 2.90 |
|  |  | Total |  |  | 99.66 |

| Medición | Uds. | Parcial |
|---|---|---|
| Sala espectadores | 50 | 50.00 |
| Total |  | 50 |

**IIC020** Ud DETECTOR DE MOVIMIENTO
11 Ud × 35.39 = 389.29
Suministro e instalación de detector de movimiento de infrarrojos de techo, para una potencia máxima de 300 W, 230 V y 50 Hz, ángulo de detección 360°, para mando automático de la iluminación. Incluso accesorios, sujeciones de anclaje y material auxiliar. Totalmente montado, conexionado y comprobado.

| Código | Ud | Descripción | Rendimiento | Precio | Importe |
|---|---|---|---|---|---|
| O01OB200 | Hr | Oficial 1ª Electricista | 0.191 | 15 | 2.87 |
| O01OB220 | Hr | Ayudante Electricista | 0.191 | 13 | 2.48 |
| mt34crg030aa | Ud | Detector de movimiento de infrarrojos de techo (material; 20/06/2012) | 1 | 28.01 | 28.01 |
| %MA | % | 3% Medios auxiliares | 3 % | 33.36 | 1.00 |
| %CI | % | 3% Costes indirectos..(s/total) | 3 % | 34.36 | 1.03 |
|  |  | Total |  |  | 35.39 |

| Medición | Uds. | Parcial |
|---|---|---|
| Baño señoras | 2 | 2.00 |
| Baño caballeros | 2 | 2.00 |
| Despensa | 1 | 1.00 |
| Almacén 1 | 1 | 1.00 |
| Pasillo 1 | 3 | 3.00 |
| Almacén 2 | 1 | 1.00 |
| Pasillo 2 | 1 | 1.00 |
| Total |  | 11 |

**E15ML010** Ud INTERRUPTOR SENCILLO
24 Ud × 17.14 = 411.36
Punto de luz sencillo realizado con tubo XLPE y conductor rígido de 1,5 mm2 de Cu., y aislamiento VV 750 V., incluyendo caja de registro, caja de mecanismo universal con tornillos, interruptor unipolar, totalmente instalado.

| Código | Ud | Descripción | Rendimiento | Precio | Importe |
|---|---|---|---|---|---|
| O01OB200 | Hr | Oficial 1ª Electricista | 0.3 | 15 | 4.50 |
| O01OB220 | Hr | Ayudante Electricista | 0.3 | 13 | 3.90 |
| P01DW090 | Ud | Pequeño material (material; 19/04/2012) | 1 | 0.71 | 0.71 |
| P15GA010 | m | Cond. rígi. 750 V 1,5 mm2 Cu (material; 19/04/2012) | 2 | 0.13 | 0.26 |
| P15GB010 | m | Tubo XLPE p.estruc.D=13 mm (material; 19/04/2012) | 8 | 0.1 | 0.80 |
| P15HE010 | Ud | Interruptor unipolar (material; 19/04/2012) | 1 | 5.98 | 5.98 |
| %MA | % | 3% Medios auxiliares | 3 % | 16.15 | 0.48 |
| %CI | % | 3% Costes indirectos..(s/total) | 3 % | 16.63 | 0.50 |
|  |  | Total |  |  | 17.14 |

## 04 CARPINTERIA
Importe: 11960.8

**FDC010** Ud CIERRE METÁLICO
1 Ud × 861.83 = 861.83
Suministro y montaje de cierre enrollable de lamas de chapa de acero inoxidable, panel ciego, 177x220 cm, acabado mate, apertura manual. Incluso cajón recogedor forrado de aislante, torno, muelles de torsión de acero templado, poleas circulares, guías laterales, cerradura central con llave de seguridad, falleba a los laterales y accesorios. Elaborado en taller, con ajuste y montaje en obra. Totalmente montado y probado por la empresa instaladora mediante las correspondientes pruebas de servicio (incluidas en este precio).

| Código | Ud | Descripción | Rendimiento | Precio | Importe |
|---|---|---|---|---|---|
| O01OB130 | Hr | Oficial 1ª Cerrajero (mano de obra; 03/07/2012) | 2 | 15 | 30.00 |
| O01OB140 | Hr | Ayudante Cerrajero (mano de obra; 03/07/2012) | 4 | 13 | 52.00 |
| mt26cec020aaa | M2 | Cierre metálico enrollable de lamas de chapa de acero inoxidable (material; 02/07/2012) | 7.59 | 78.35 | 594.68 |
| mt26eem020 | Ud | Cerradura de seguridad al suelo para cierre enrollable. (material; 08/05/2012) | 1 | 135.68 | 135.68 |
| %MA | % | 3% Medios auxiliares | 3 % | 812.36 | 24.37 |
| %CI | % | 3% Costes indirectos..(s/total) | 3 % | 836.73 | 25.10 |
|  |  | Total |  |  | 861.83 |

**PPC010** Ud PUERTA DE PASO SIMPLE
12 Ud × 149.37 = 1792.44
Suministro y colocación de puerta de paso de una hoja de 38 mm de espesor, 800x2045 mm de luz y altura de paso, acabado lacado en color blanco formada por dos chapas de acero galvanizado de 0,5 mm de espesor plegadas, ensambladas y montadas, con cámara intermedia rellena de poliuretano, sobre cerco de acero galvanizado de 1,5 mm de espesor con garras de anclaje a obra, incluso bisagras soldadas al cerco y remachadas a la hoja, cerradura embutida de cierre a un punto, cilindro de latón con llave, escudos y manivelas de nylon color negro. Elaborada en taller, con ajuste y fijación en obra. Totalmente montada y probada por la empresa instaladora mediante las correspondientes pruebas de servicio (incluidas en este precio).

| Código | Ud | Descripción | Rendimiento | Precio | Importe |
|---|---|---|---|---|---|
| O01OB130 | Hr | Oficial 1ª Cerrajero | 0.5 | 15 | 7.50 |
| O01OB140 | Hr | Ayudante Cerrajero | 0.6 | 13 | 7.80 |
| mt26ppa010aaa | Ud | Puerta de paso de una hoja (material; 02/07/2012) | 1 | 125.5 | 125.50 |
| %MA | % | 3% Medios auxiliares | 3 % | 140.80 | 4.22 |
| %CI | % | 3% Costes indirectos..(s/total) | 3 % | 145.02 | 4.35 |
|  |  | Total |  |  | 149.37 |

**PPC011** Ud PUERTA DOBLE DE PASO
3 Ud × 266.77 = 800.31
Suministro y colocación de puerta de paso de dos hojas de 38 mm de espesor, 1640x2045 mm de luz y altura de paso, acabado lacado en color blanco formada por dos chapas de acero galvanizado de 0,5 mm de espesor plegadas, ensambladas y montadas, con cámara intermedia rellena de poliuretano, sobre cerco de acero galvanizado de 1,5 mm de espesor con garras de anclaje a obra, incluso bisagras soldadas al cerco y remachadas a la hoja, cerradura embutida de cierre a un punto, cilindro de latón con llave, escudos y manivelas de nylon color negro. Elaborada en taller, con ajuste y fijación en obra. Totalmente montada y probada por la empresa instaladora mediante las correspondientes pruebas de servicio (incluidas en este precio).

| Código | Ud | Descripción | Rendimiento | Precio | Importe |
|---|---|---|---|---|---|
| O01OB130 | Hr | Oficial 1ª Cerrajero | 0.5 | 15 | 7.50 |
| O01OB140 | Hr | Ayudante Cerrajero | 0.6 | 13 | 7.80 |
| mt26ppa012 | Ud | Puerta de paso de dos hojas (material; 03/07/2012) | 1 | 236.15 | 236.15 |
| %MA | % | 3% Medios auxiliares | 3 % | 251.45 | 7.54 |
| %CI | % | 3% Costes indirectos..(s/total) | 3 % | 258.99 | 7.77 |
|  |  | Total |  |  | 266.77 |

**PPC012** Ud PUERTA CORTAFUEGOS
1 Ud × 370.1 = 370.10
Suministro y colocación de puerta cortafuegos pivotante homologada, EI2 60-C5, según UNE-EN 1634-1, de una hoja de 63 mm de espesor, 800x2045 mm de luz y altura de paso, para un hueco de obra de 850x2095 mm, acabado lacado en color blanco formada por 2 chapas de acero galvanizado de 0,8 mm de espesor, plegadas, ensambladas y montadas, con cámara intermedia de lana de roca de alta densidad y placas de cartón yeso, sobre cerco de acero galvanizado de 1,5 mm de espesor con junta intumescente y garras de anclaje a obra, incluso tres bisagras de doble pala regulables en altura, soldadas al marco y atornilladas a la hoja, según UNE-EN 1935, cerradura embutida de cierre a un punto, escudos, cilindro, llaves y manivelas antienganche RF de nylon color negro. Elaborada en taller, con ajuste y fijación en obra. Totalmente montada y probada por la empresa instaladora mediante las correspondientes pruebas de servicio (incluidas en este precio).

| Código | Ud | Descripción | Rendimiento | Precio | Importe |
|---|---|---|---|---|---|
| O01OB130 | Hr | Oficial 1ª Cerrajero | 0.5 | 15 | 7.50 |
| O01OB140 | Hr | Ayudante Cerrajero | 0.6 | 13 | 7.80 |
| mt26pca020aba | Ud | Puerta cortafuegos pivotante EI2 60-C5 (material; 04/06/2012) | 1 | 236.53 | 236.53 |
| mt26pca100aaa | Ud | Cierrapuertas para uso de puerta cortafuegos de una hoja (material; 04/06/2012) | 1 | 97.02 | 97.02 |
| %MA | % | 3% Medios auxiliares | 3 % | 348.85 | 10.47 |
| %CI | % | 3% Costes indirectos..(s/total) | 3 % | 359.32 | 10.78 |
|  |  | Total |  |  | 370.1 |

**PPC013** Ud PUERTA DOBLE CORTAFUEGOS
6 Ud × 828.56 = 4971.36
Suministro y colocación de puerta cortafuegos pivotante homologada, EI2 60-C5, según UNE-EN 1634-1, de dos hojas de 63 mm de espesor, 1640x2045 mm de luz y altura de paso, para un hueco de obra de 1770x2080 mm, acabado lacado en color blanco formada por 2 chapas de acero galvanizado de 0,8 mm de espesor, plegadas, ensambladas y montadas, con cámara intermedia de lana de roca de alta densidad y placas de cartón yeso, sobre cerco de acero galvanizado de 1,5 mm de espesor con junta intumescente y garras de anclaje a obra, incluso seis bisagras de doble pala regulables en altura, soldadas al marco y atornilladas a la hoja, según UNE-EN 1935, cerradura embutida de cierre a un punto, escudos, cilindro, llaves y manivelas antienganche RF de nylon color negro. Elaborada en taller, con ajuste y fijación en obra. Totalmente montada y probada por la empresa instaladora mediante las correspondientes pruebas de servicio (incluidas en este precio).

| Código | Ud | Descripción | Rendimiento | Precio | Importe |
|---|---|---|---|---|---|
| O01OB130 | Hr | Oficial 1ª Cerrajero | 1.11 | 15 | 16.65 |
| O01OB140 | Hr | Ayudante Cerrajero | 1.11 | 13 | 14.43 |
| mt26pca020abb | Ud | Puerta cortafuegos pivotante homologada (material; 04/06/2012) | 1 | 528.65 | 528.65 |
| mt26pca100baa | Ud | Cierrapuertas para puerta cortafuegos de dos hojas (material; 04/06/2012) | 2 | 85.02 | 170.04 |
| mt26pca105aaa | Ud | Selector de cierre para asegurar el adecuado cerrado de puertas (material; 04/06/2012) | 1 | 51.23 | 51.23 |
| %MA | % | 3% Medios auxiliares | 3 % | 781.00 | 23.43 |
| %CI | % | 3% Costes indirectos..(s/total) | 3 % | 804.43 | 24.13 |
|  |  | Total |  |  | 828.56 |

**PPC014** Ud PUERTA DOBLE DE PASO CON CIERRE ANTIPÁNICO
9 Ud × 351.64 = 3164.76
Suministro y colocación de puerta de paso de dos hojas de 38 mm de espesor, 1640x2045 mm de luz y altura de paso, acabado lacado en color blanco formada por dos chapas de acero galvanizado de 0,5 mm de espesor plegadas, ensambladas y montadas, con cámara intermedia rellena de poliuretano, sobre cerco de acero galvanizado de 1,5 mm de espesor con garras de anclaje a obra, incluso aberturas acristaladas, bisagras soldadas al cerco y remachadas a la hoja, cerradura embutida de cierre a un punto, cilindro de latón con llave, escudos y manivelas de nylon color negro. Elaborada en taller, con ajuste y fijación en obra. Totalmente montada y probada por la empresa instaladora mediante las correspondientes pruebas de servicio (incluidas en este precio). Dispone de cierre antipánico en su para interior y manivela en su cara exterior. Elaborada en taller, con ajuste y fijación en obra. Totalmente montada y probada por la empresa instaladora mediante las correspondientes pruebas de servicio (incluidas en este precio).

| Código | Ud | Descripción | Rendimiento | Precio | Importe |
|---|---|---|---|---|---|
| O01OB130 | Hr | Oficial 1ª Cerrajero | 0.5 | 15 | 7.500 |
| O01OB140 | Hr | Ayudante Cerrajero | 0.6 | 13 | 7.800 |
| mt26ppa012 | Ud | Puerta de paso de dos hojas | 1 | 236.15 | 236.150 |
| mt26pca110bA | Ud | Barra antipánico para puerta de dos hojas (material; 04/06/2012) | 1 | 80 | 80.000 |
| %MA | % | 3% Medios auxiliares | 3 % | 331.450 | 9.944 |
| %CI | % | 3% Costes indirectos..(s/total) | 3 % | 341.394 | 10.242 |
|  |  | Total |  |  | 351.64 |

## 05 FALSOS TECHOS
Importe: 48484.93

**RTD020** M2 FALSO TECHO REGISTRABLE DE PLACAS DE YESO LAMINADO
563.7 M2 × 17.63 = 9938.03
Suministro y montaje de falso techo registrable decorativo constituido por placas lisas de yeso laminado, acabado sin revestir, de 600x600x9 mm, suspendidas mediante perfilería vista, comprendiendo perfiles primarios, secundarios y angulares de remate fijados al techo mediante varillas y cuelgues. Incluso p/p de accesorios de fijación, completamente instalado.

| Código | Ud | Descripción | Rendimiento | Precio | Importe |
|---|---|---|---|---|---|
| U01MO110 | Hr | Oficial 1ª montador (mano de obra; 03/07/2012) | 0.222 | 15 | 3.33 |
| U01MO105 | Hr | Ayudante montador (mano de obra; 03/07/2012) | 0.222 | 13 | 2.89 |
| mt12psg220 | Ud | Fijación compuesta por taco y tornillo 5x27 (material; 18/06/2012) | 0.84 | 0.06 | 0.05 |
| mt12psg190 | Ud | Varilla de cuelgue (material; 18/06/2012) | 0.84 | 0.46 | 0.39 |
| mt12psg210a | Ud | Cuelgue para falsos techos suspendidos (material; 18/06/2012) | 0.84 | 0.89 | 0.75 |
| mt12psg210b | Ud | Seguro para la fijación del cuelgue, en falsos techos suspendido (material; 18/06/2012) | 0.84 | 0.14 | 0.12 |
| mt12psg210c | Ud | Conexión superior para fijar la varilla al cuelgue (material; 18/06/2012) | 0.84 | 1.08 | 0.91 |
| mt12psg200a | Ml | Perfil primario 24x38x3700 mm, de acero galvanizado (material; 18/06/2012) | 0.84 | 0.87 | 0.73 |
| mt12psg200b | Ml | Perfil secundario 24x32x600 mm, de acero galvanizado (material; 18/06/2012) | 0.84 | 0.87 | 0.73 |
| mt12psg200c | Ml | Perfil secundario 24x32x1200 mm, de acero galvanizado (material; 18/06/2012) | 1.57 | 0.87 | 1.37 |
| mt12psg200d | Ml | Perfil angular 25x25x3000 mm, de acero galvanizado (material; 18/06/2012) | 0.4 | 0.73 | 0.29 |
| mt12psg020aaa | M2 | Placa lisa de yeso laminado, acabado sin revestir, 600x600x9 mm (material; 19/06/2012) | 1.05 | 4.82 | 5.06 |
| %MA | % | 3% Medios auxiliares | 3 % | 16.62 | 0.50 |
| %CI | % | 3% Costes indirectos..(s/total) | 3 % | 17.12 | 0.51 |
|  |  | Total |  |  | 17.63 |

| Medición | Uds. | Largo | Ancho | Parcial |
|---|---|---|---|---|
| Despensa | 1 | 4.19 | 3.89 | 16.30 |
| Vestuarios | 2 | 4.34 | 1.77 | 15.36 |
| Taquillas | 1 | 3.37 | 2.04 | 6.87 |
| Almacén 1 | 1 | 3.7 | 5.77 | 21.35 |
| Camerinos | 2 | 5.12 | 3.56 | 36.45 |
|  | 2 | 3.4 | 2.49 | 16.93 |
| Almacén 2 | 1 | 19.42 | 1.8 | 34.96 |
|  | 1 | 1.27 | 0.26 | 0.33 |
| Vestíbulo | 1 | 8.9 | 7.59 | 67.55 |
|  | 1 | 18.29 | 6.74 | 123.27 |
|  | -1 | 4.4 | 0.84 | -3.70 |
|  | -1 | 1.2 | 0.96 | -1.15 |
| Baño señoras | 1 | 9.29 | 4.61 | 42.83 |
|  | 1 | 9.77 | 1.5 | 14.66 |
|  | -1 | 3 | 0.15 | -0.45 |
| Baño caballeros | 1 | 8.41 | 4.46 | 37.51 |
|  | 1 | 3.57 | 1.5 | 5.36 |
|  | -1 | 0.3 | 0.3 | -0.09 |
|  | -2 | 1.2 | 0.15 | -0.36 |
|  | 2 | 0.45 | 1.5 | 1.35 |
| Pasillo 1 | 1 | 6.03 | 1.36 | 8.20 |
|  | 1 | 2.15 | 1.22 | 2.62 |
|  | 1 | 3.01 | 1.35 | 4.06 |
|  | 1 | 27.48 | 1.2 | 32.98 |
| Pasillo 2 | 1 | 11.09 | 7.25 | 80.40 |
|  | 1 | 1.35 | 0.7 | 0.95 |
|  | -1 | 1.2 | 0.7 | -0.84 |
| Total |  |  |  | 563.7 |

**D14AJ120** M2 FALSO TECHO CONTINUO PROMAT CON UNA RESISTENCIA AL FUEGO R-120
7.46 M2 × 112.17 = 836.79
Falso techo continuo Promat con una resistencia al fuego R-120 formado de dos placas de silicato A1, de densidad 875 kg/m3 Promatect - 100, de espesor 25 + 25 mm. Totalmente instalado, incluyendo estructura exterior de montaje, accesorios y sellado de uniones para garantizar la estanqueidad al fuego mediante masilla intumescente acrílica de secado rápido, para protección pasiva contra incendios, con un espesor de 10mm.

| Código | Ud | Descripción | Rendimiento | Precio | Importe |
|---|---|---|---|---|---|
| U01MO110 | Hr | Oficial 1ª montador | 0.6 | 15 | 9.00 |
| U01MO105 | Hr | Ayudante montador | 0.35 | 13 | 4.55 |
| B0A12000 | Kg | Alambre acero galvanizado (material; 18/06/2012) | 0.45 | 1.93 | 0.87 |
| B0A44000 | Cu | Tornillos,para yeso laminado (material; 18/06/2012) | 0.18 | 10.69 | 1.92 |
| B84ZB0E0 | M2 | Entramado metálico oculto,susp.barra roscada,p/fal.techo (material; 18/06/2012) | 1 | 3.35 | 3.35 |
| B7D62A41 | M2 | Placa silicato cálcico+aditivos protección contra fuego,10mm (material; 18/06/2012) | 2.1 | 40.5 | 85.05 |
| mt16lrw100a | Ud | Cartucho de 310 ml de masilla intumescente para sellado de junta (material; 18/06/2012) | 0.223 | 4.42 | 0.99 |
| %MA | % | 3% Medios auxiliares | 3 % | 105.73 | 3.17 |
| %CI | % | 3% Costes indirectos..(s/total) | 3 % | 108.90 | 3.27 |
|  |  | Total |  |  | 112.17 |

| Medición | Uds. | Largo | Ancho | Parcial |
|---|---|---|---|---|
| Cuadro electrico | 1 | 2.2 | 2.2 | 4.84 |
| Vestíbulo protegido | 1 | 1.26 | 2.08 | 2.62 |
| Total |  |  |  | 7.46 |

**SEE010** Ud ESCALERA ESCAMOTEABLE
1 Ud × 535.23 = 535.23
Suministro y colocación de escalera escamoteable, de aluminio, de 2 tramos, para un hueco de 120x70 cm, equipada con tapa interior de madera, barra de apertura metálica y cajón de madera para empotrar en falso techo, recibido con mortero de cemento M-5. Diseñada para salvar una altura entre plantas de 277 a 302 cm y con un espacio necesario para la maniobra de 117 cm. Totalmente montada.

| Código | Ud | Descripción | Rendimiento | Precio | Importe |
|---|---|---|---|---|---|
| U01AA007 | Hr | Oficial 1ª construcción | 4.808 | 15 | 72.12 |
| U01AA011 | Hr | Peón ordinario construcción | 4.808 | 13 | 62.50 |
| mt44eeg020ade | Ud | Escalera escamoteable, de aluminio, de 2 tramos, para un hueco de 140x70 cm, equipada con tapa interior de madera, barra de apertura metálica y cajón de madera para empotrar en soporte, salvando una altura entre plantas de 297 a 323 cm. (material; 03/07/2012) | 1 | 354.3 | 354.30 |
| mt09mor010c | M3 | Mortero de cemento CEM II/B-P 32,5 N tipo M-5, confeccionado en obra con 250 kg/m³ de cemento y una proporción en volumen 1/6. (material; 13/05/2012) | 0.108 | 115.3 | 12.45 |
| mt15sja100 | Ud | Cartucho de masilla de silicona neutra para sellado exterior (material; 08/05/2012) | 1 | 3.13 | 3.13 |
| %MA | % | 3% Medios auxiliares | 3 % | 504.50 | 15.14 |
| %CI | % | 3% Costes indirectos..(s/total) | 3 % | 519.64 | 15.59 |
|  |  | Total |  |  | 535.23 |

**RTD030** M2 FALSO TECHO ACÚSTICO REGISTRABLE DE PLACAS DE YESO LAMINADO
681.14 M2 × 23.11 = 15741.15
Suministro y montaje de falso techo registrable acústico constituido por placas perforadas de yeso laminado, con borde para perfilería vista, de 600x600x9 mm, suspendidas mediante perfilería vista, comprendiendo perfiles primarios, secundarios y angulares de remate fijados al techo mediante varillas y cuelgues. Incluso p/p de accesorios de fijación, completamente instalado.

| Código | Ud | Descripción | Rendimiento | Precio | Importe |
|---|---|---|---|---|---|
| U01MO110 | Hr | Oficial 1ª montador | 0.222 | 15 | 3.33 |
| U01MO105 | Hr | Ayudante montador | 0.222 | 13 | 2.89 |
| mt12psg220 | Ud | Fijación compuesta por taco y tornillo 5x27 | 0.84 | 0.06 | 0.05 |
| mt12psg190 | Ud | Varilla de cuelgue | 0.84 | 0.46 | 0.39 |
| mt12psg210a | Ud | Cuelgue para falsos techos suspendidos | 0.84 | 0.89 | 0.75 |
| mt12psg210b | Ud | Seguro para la fijación del cuelgue, en falsos techos suspendido | 0.84 | 0.14 | 0.12 |
| mt12psg210c | Ud | Conexión superior para fijar la varilla al cuelgue | 0.84 | 1.08 | 0.91 |
| mt12psg200a | Ml | Perfil primario 24x38x3700 mm, de acero galvanizado | 0.84 | 0.87 | 0.73 |
| mt12psg200b | Ml | Perfil secundario 24x32x600 mm, de acero galvanizado | 0.84 | 0.87 | 0.73 |
| mt12psg200c | Ml | Perfil secundario 24x32x1200 mm, de acero galvanizado | 1.67 | 0.87 | 1.45 |
| mt12psg200d | Ml | Perfil angular 25x25x3000 mm, de acero galvanizado | 0.4 | 0.73 | 0.29 |
| MT12PSG021AAA | M2 | Placa perforada de yeso laminado, acabado sin revestir (material; 03/07/2012) | 1.05 | 9.67 | 10.15 |
| %MA | % | 3% Medios auxiliares | 3 % | 21.79 | 0.65 |
| %CI | % | 3% Costes indirectos..(s/total) | 3 % | 22.44 | 0.67 |
|  |  | Total |  |  | 23.11 |

| Medición | Uds. | Largo | Ancho | Parcial |
|---|---|---|---|---|
| Parte plana | 1 | 29.37 |  | 29.37 |
|  | 1 | 19.44 | 0.2 | 3.89 |
| Joroba 1 | 2 | 16.79 |  | 33.58 |
|  | 2 | 12.52 |  | 25.04 |
|  | -1 | 1.39 |  | -1.39 |
| Viga 1 | 1 | 14.46 | 0.79 | 11.42 |
| Joroba 2 | 1 | 12.52 |  | 12.52 |
|  | 1 | 15.18 |  | 15.18 |
|  | 2 | 38.36 |  | 76.72 |
|  | -1 | 6.61 |  | -6.61 |
| Viga 2 | 1 | 17.52 | 0.79 | 13.84 |
| Joroba 3 | 2 | 38.58 |  | 77.16 |
|  | 1 | 15.18 |  | 15.18 |
|  | 1 | 16.84 |  | 16.84 |
|  | -1 | 0.77 |  | -0.77 |
| Viga 3 | 1 | 19.44 | 0.79 | 15.36 |
| Joroba 4 | 2 | 43.07 |  | 86.14 |
|  | 2 | 16.84 |  | 33.68 |
| Viga 4 | 1 | 19.44 | 0.79 | 15.36 |
| Joroba 5 | 2 | 43.07 |  | 86.14 |
|  | 2 | 16.84 |  | 33.68 |
| Viga 5 | 1 | 19.44 | 0.79 | 15.36 |
| Joroba 6 | 1 | 16.84 |  | 16.84 |
|  | 2 | 19.79 |  | 39.58 |
|  | 1 | 17.03 |  | 17.03 |
| Total |  |  |  | 681.14 |

**NAT010** M2 AISLAMIENTO FIBRA DE VIDRIO 25 KG/M3 E = 10CM
750.8 M2 × 6.79 = 5097.93
Suministro y colocación de aislamiento acústico sobre falso techo de placas, formado por panel semirrígido de fibra de vidrio, no revestido, de 100 mm de espesor, y una densidad de 25 Kg/m3. Incluso p/p de cortes del aislante.

| Código | Ud | Descripción | Rendimiento | Precio | Importe |
|---|---|---|---|---|---|
| U01MO110 | Hr | Oficial 1ª montador | 0.067 | 15 | 1.01 |
| U01MO105 | Hr | Ayudante montador | 0.067 | 13 | 0.87 |
| MT16LRA022CBB | M2 | Panel semirrígido de fibra de vidrio, 25Kg/m3 y e=10cm (material; 03/07/2012) | 1.05 | 4.3 | 4.52 |
| %MA | % | 3% Medios auxiliares | 3 % | 6.40 | 0.19 |
| %CI | % | 3% Costes indirectos..(s/total) | 3 % | 6.59 | 0.20 |
|  |  | Total |  |  | 6.79 |

| Medición | Uds. | Largo | Ancho | Parcial |
|---|---|---|---|---|
| Parte plana | 1 | 29.37 |  | 29.37 |
|  | 1 | 19.44 | 0.2 | 3.89 |
| Joroba 1 | 2 | 16.79 |  | 33.58 |
|  | 2 | 12.52 |  | 25.04 |
|  | -1 | 1.39 |  | -1.39 |
| Viga 1 | 1 | 14.46 | 0.79 | 11.42 |
| Joroba 2 | 1 | 12.52 |  | 12.52 |
|  | 1 | 15.18 |  | 15.18 |
|  | 2 | 38.36 |  | 76.72 |
|  | -1 | 6.61 |  | -6.61 |
| Viga 2 | 1 | 17.52 | 0.79 | 13.84 |
| Joroba 3 | 2 | 38.58 |  | 77.16 |
|  | 1 | 15.18 |  | 15.18 |
|  | 1 | 16.84 |  | 16.84 |
|  | -1 | 0.77 |  | -0.77 |
| Viga 3 | 1 | 19.44 | 0.79 | 15.36 |
| Joroba 4 | 2 | 43.07 |  | 86.14 |
|  | 2 | 16.84 |  | 33.68 |
| Viga 4 | 1 | 19.44 | 0.79 | 15.36 |
| Joroba 5 | 2 | 43.07 |  | 86.14 |
|  | 2 | 16.84 |  | 33.68 |
| Viga 5 | 1 | 19.44 | 0.79 | 15.36 |
| Joroba 6 | 1 | 16.84 |  | 16.84 |
|  | 2 | 19.79 |  | 39.58 |
|  | 1 | 17.03 |  | 17.03 |
| Local entrada | 1 | 69.66 |  | 69.66 |
| Total |  |  |  | 750.8 |

**NAT011** M2 AISLAMIENTO LANA DE ROCA 100 KG/M3 E = 4CM
750.8 M2 × 5.79 = 4347.13
Suministro y colocación de aislamiento acústico sobre falso techo de placas, formado por panel semirrígido de lana de roca volcánica, no revestido, de 40 mm de espesor, y una densidad de 100 Kg/m3. Incluso p/p de cortes del aislante.

| Código | Ud | Descripción | Rendimiento | Precio | Importe |
|---|---|---|---|---|---|
| U01MO110 | Hr | Oficial 1ª montador | 0.067 | 15 | 1.01 |
| U01MO105 | Hr | Ayudante montador | 0.067 | 13 | 0.87 |
| mt16lra020cba | M2 | Panel semirrígido de lana de roca volcánica, 100Kg/m3 y e=4cm (material; 03/07/2012) | 1.05 | 3.4 | 3.57 |
| %MA | % | 3% Medios auxiliares | 3 % | 5.45 | 0.16 |
| %CI | % | 3% Costes indirectos..(s/total) | 3 % | 5.61 | 0.17 |
|  |  | Total |  |  | 5.79 |

| Medición | Uds. | Largo | Ancho | Parcial |
|---|---|---|---|---|
| Parte plana | 1 | 29.37 |  | 29.37 |
|  | 1 | 19.44 | 0.2 | 3.89 |
| Joroba 1 | 2 | 16.79 |  | 33.58 |
|  | 2 | 12.52 |  | 25.04 |
|  | -1 | 1.39 |  | -1.39 |
| Viga 1 | 1 | 14.46 | 0.79 | 11.42 |
| Joroba 2 | 1 | 12.52 |  | 12.52 |
|  | 1 | 15.18 |  | 15.18 |
|  | 2 | 38.36 |  | 76.72 |
|  | -1 | 6.61 |  | -6.61 |
| Viga 2 | 1 | 17.52 | 0.79 | 13.84 |
| Joroba 3 | 2 | 38.58 |  | 77.16 |
|  | 1 | 15.18 |  | 15.18 |
|  | 1 | 16.84 |  | 16.84 |
|  | -1 | 0.77 |  | -0.77 |
| Viga 3 | 1 | 19.44 | 0.79 | 15.36 |
| Joroba 4 | 2 | 43.07 |  | 86.14 |
|  | 2 | 16.84 |  | 33.68 |
| Viga 4 | 1 | 19.44 | 0.79 | 15.36 |
| Joroba 5 | 2 | 43.07 |  | 86.14 |
|  | 2 | 16.84 |  | 33.68 |
| Viga 5 | 1 | 19.44 | 0.79 | 15.36 |
| Joroba 6 | 1 | 16.84 |  | 16.84 |
|  | 2 | 19.79 |  | 39.58 |
|  | 1 | 17.03 |  | 17.03 |
| Local entrada | 1 | 69.66 |  | 69.66 |
| Total |  |  |  | 750.8 |

**NAT012** M2 AISLAMIENTO LANA DE ROCA 40 KG/M3 E = 3CM
681.14 M2 × 5.11 = 3480.63
Suministro y colocación de aislamiento acústico sobre falso techo de placas, formado por panel semirrígido de lana de roca volcánica, no revestido, de 30 mm de espesor, y una densidad de 40 Kg/m3. Incluso p/p de cortes del aislante.

| Código | Ud | Descripción | Rendimiento | Precio | Importe |
|---|---|---|---|---|---|
| U01MO110 | Hr | Oficial 1ª montador | 0.067 | 15 | 1.01 |
| U01MO105 | Hr | Ayudante montador | 0.067 | 13 | 0.87 |
| mt16lra020caa | M2 | Panel semirrígido de lana de roca volcánica, 40Kg/m3 y e=3cm (material; 28/06/2012) | 1.05 | 2.8 | 2.94 |
| %MA | % | 3% Medios auxiliares | 3 % | 4.82 | 0.14 |
| %CI | % | 3% Costes indirectos..(s/total) | 3 % | 4.96 | 0.15 |
|  |  | Total |  |  | 5.11 |

| Medición | Uds. | Largo | Ancho | Parcial |
|---|---|---|---|---|
| Parte plana | 1 | 29.37 |  | 29.37 |
|  | 1 | 19.44 | 0.2 | 3.89 |
| Joroba 1 | 2 | 16.79 |  | 33.58 |
|  | 2 | 12.52 |  | 25.04 |
|  | -1 | 1.39 |  | -1.39 |
| Viga 1 | 1 | 14.46 | 0.79 | 11.42 |
| Joroba 2 | 1 | 12.52 |  | 12.52 |
|  | 1 | 15.18 |  | 15.18 |
|  | 2 | 38.36 |  | 76.72 |
|  | -1 | 6.61 |  | -6.61 |
| Viga 2 | 1 | 17.52 | 0.79 | 13.84 |
| Joroba 3 | 2 | 38.58 |  | 77.16 |
|  | 1 | 15.18 |  | 15.18 |
|  | 1 | 16.84 |  | 16.84 |
|  | -1 | 0.77 |  | -0.77 |
| Viga 3 | 1 | 19.44 | 0.79 | 15.36 |
| Joroba 4 | 2 | 43.07 |  | 86.14 |
|  | 2 | 16.84 |  | 33.68 |
| Viga 4 | 1 | 19.44 | 0.79 | 15.36 |
| Joroba 5 | 2 | 43.07 |  | 86.14 |
|  | 2 | 16.84 |  | 33.68 |
| Viga 5 | 1 | 19.44 | 0.79 | 15.36 |
| Joroba 6 | 1 | 16.84 |  | 16.84 |
|  | 2 | 19.79 |  | 39.58 |
|  | 1 | 17.03 |  | 17.03 |
| Total |  |  |  | 681.14 |

**NAT013** M2 AISLAMIENTO LANA DE ROCA 70 KG/M3 E = 3CM
681.14 M2 × 6.23 = 4243.50
Suministro y colocación de aislamiento acústico sobre falso techo de placas, formado por panel semirrígido de lana de roca volcánica, no revestido, de 30 mm de espesor, y una densidad de 70 Kg/m3. Incluso p/p de cortes del aislante.

| Código | Ud | Descripción | Rendimiento | Precio | Importe |
|---|---|---|---|---|---|
| U01MO110 | Hr | Oficial 1ª montador | 0.067 | 15 | 1.01 |
| U01MO105 | Hr | Ayudante montador | 0.067 | 13 | 0.87 |
| MT16LRA020CAB | M2 | Panel semirrígido de lana de roca volcánica, 70Kg/m3 y e=3cm (material; 28/06/2012) | 1.05 | 3.8 | 3.99 |
| %MA | % | 3% Medios auxiliares | 3 % | 5.87 | 0.18 |
| %CI | % | 3% Costes indirectos..(s/total) | 3 % | 6.05 | 0.18 |
|  |  | Total |  |  | 6.23 |

| Medición | Uds. | Largo | Ancho | Parcial |
|---|---|---|---|---|
| Parte plana | 1 | 29.37 |  | 29.37 |
|  | 1 | 19.44 | 0.2 | 3.89 |
| Joroba 1 | 2 | 16.79 |  | 33.58 |
|  | 2 | 12.52 |  | 25.04 |
|  | -1 | 1.39 |  | -1.39 |
| Viga 1 | 1 | 14.46 | 0.79 | 11.42 |
| Joroba 2 | 1 | 12.52 |  | 12.52 |
|  | 1 | 15.18 |  | 15.18 |
|  | 2 | 38.36 |  | 76.72 |
|  | -1 | 6.61 |  | -6.61 |
| Viga 2 | 1 | 17.52 | 0.79 | 13.84 |
| Joroba 3 | 2 | 38.58 |  | 77.16 |
|  | 1 | 15.18 |  | 15.18 |
|  | 1 | 16.84 |  | 16.84 |
|  | -1 | 0.77 |  | -0.77 |
| Viga 3 | 1 | 19.44 | 0.79 | 15.36 |
| Joroba 4 | 2 | 43.07 |  | 86.14 |
|  | 2 | 16.84 |  | 33.68 |
| Viga 4 | 1 | 19.44 | 0.79 | 15.36 |
| Joroba 5 | 2 | 43.07 |  | 86.14 |
|  | 2 | 16.84 |  | 33.68 |
| Viga 5 | 1 | 19.44 | 0.79 | 15.36 |
| Joroba 6 | 1 | 16.84 |  | 16.84 |
|  | 2 | 19.79 |  | 39.58 |
|  | 1 | 17.03 |  | 17.03 |
| Total |  |  |  | 681.14 |

**NAT014** M2 AISLAMIENTO FIBRA DE VIDRIO 15 KG/M3 E = 10CM
750.8 M2 × 5.68 = 4264.54
Suministro y colocación de aislamiento acústico sobre falso techo de placas, formado por panel semirrígido de fibra de vidrio, no revestido, de 100 mm de espesor, y una densidad de 15 Kg/m3. Incluso p/p de cortes del aislante.

| Código | Ud | Descripción | Rendimiento | Precio | Importe |
|---|---|---|---|---|---|
| U01MO110 | Hr | Oficial 1ª montador | 0.067 | 15 | 1.01 |
| U01MO105 | Hr | Ayudante montador | 0.067 | 13 | 0.87 |
| MT16LRA021CBB | M2 | Panel semirrígido de fibra de vidrio, 15Kg/m3 y e=10cm (material; 28/06/2012) | 1.05 | 3.3 | 3.47 |
| %MA | % | 3% Medios auxiliares | 3 % | 5.35 | 0.16 |
| %CI | % | 3% Costes indirectos..(s/total) | 3 % | 5.51 | 0.17 |
|  |  | Total |  |  | 5.68 |

| Medición | Uds. | Largo | Ancho | Parcial |
|---|---|---|---|---|
| Parte plana | 1 | 29.37 |  | 29.37 |
|  | 1 | 19.44 | 0.2 | 3.89 |
| Joroba 1 | 2 | 16.79 |  | 33.58 |
|  | 2 | 12.52 |  | 25.04 |
|  | -1 | 1.39 |  | -1.39 |
| Viga 1 | 1 | 14.46 | 0.79 | 11.42 |
| Joroba 2 | 1 | 12.52 |  | 12.52 |
|  | 1 | 15.18 |  | 15.18 |
|  | 2 | 38.36 |  | 76.72 |
|  | -1 | 6.61 |  | -6.61 |
| Viga 2 | 1 | 17.52 | 0.79 | 13.84 |
| Joroba 3 | 2 | 38.58 |  | 77.16 |
|  | 1 | 15.18 |  | 15.18 |
|  | 1 | 16.84 |  | 16.84 |
|  | -1 | 0.77 |  | -0.77 |
| Viga 3 | 1 | 19.44 | 0.79 | 15.36 |
| Joroba 4 | 2 | 43.07 |  | 86.14 |
|  | 2 | 16.84 |  | 33.68 |
| Viga 4 | 1 | 19.44 | 0.79 | 15.36 |
| Joroba 5 | 2 | 43.07 |  | 86.14 |
|  | 2 | 16.84 |  | 33.68 |
| Viga 5 | 1 | 19.44 | 0.79 | 15.36 |
| Joroba 6 | 1 | 16.84 |  | 16.84 |
|  | 2 | 19.79 |  | 39.58 |
|  | 1 | 17.03 |  | 17.03 |
| Local entrada | 1 | 69.66 |  | 69.66 |
| Total |  |  |  | 750.8 |

## 06 REVESTIMIENTOS
Importe: 16285.55

**D13AD130** M2 GUARNECIDO Y ENLUCIDO DE YESO
1237.78 M2 × 9.43 = 11672.27
Guarnecido maestreado con yeso grueso YG, de 17 mm. de espesor, y enlucido con yeso fino YF de 3mm. de espesor, en superficies horizontales y/o verticales, con maestras intermedias separadas 1m. y alineadas con cuerda, i/rayado del yeso tosco antes de enlucir, formación de rincones, aristas y otros remates, p.p. de guardavivos de chapa galvanizada o PVC, distribución de material en planta, limpieza posterior de tajos y p.p. de costes indirectos, s/NTE/RPG-10, 11, 12 y 13.

| Código | Ud | Descripción | Rendimiento | Precio | Importe |
|---|---|---|---|---|---|
| U01AA007 | Hr | Oficial 1ª construcción | 0.25 | 15 | 3.75 |
| U01AA011 | Hr | Peón ordinario construcción | 0.25 | 13 | 3.25 |
| A01EA001 | M3 | Pasta de yeso negro | 0.017 | 90.45 | 1.54 |
| A01EF001 | M3 | Pasta de yeso blanco (material; 12/06/2012) | 0.003 | 88.19 | 0.26 |
| U13NA005 | Ml | Guardavivos chapa galvanizada, resistente a sulfatos (material; 12/06/2012) | 0.215 | 0.35 | 0.08 |
| %MA | % | 3% Medios auxiliares | 3 % | 8.88 | 0.27 |
| %CI | % | 3% Costes indirectos..(s/total) | 3 % | 9.15 | 0.27 |
|  |  | Total |  |  | 9.43 |

| Medición | Uds. | Largo | Ancho | Alto | Parcial |
|---|---|---|---|---|---|
| Vestibulo | 1 | 2.22 |  | 3.25 | 7.22 |
|  | 1 | 0.15 |  | 3.25 | 0.49 |
|  | 1 | 2.07 |  | 3.25 | 6.73 |
|  | 2 | 1.65 |  | 3.25 | 10.73 |
|  | 1 | 0.15 |  | 3.25 | 0.49 |
|  | 1 | 2.07 |  | 3.25 | 6.73 |
|  | 1 | 4.84 |  | 3.25 | 15.73 |
|  | 1 | 1.65 |  | 3.25 | 5.36 |
|  | 1 | 4.97 |  | 3.25 | 16.15 |
|  | 1 | 0.15 |  | 3.25 | 0.49 |
|  | 1 | 2.22 |  | 3.25 | 7.22 |
|  | 1 | 8.9 |  | 3.25 | 28.93 |
|  | 1 | 0.85 |  | 3.25 | 2.76 |
|  | 1 | 7.65 |  | 3.25 | 24.86 |
|  | 2 | 43.41 |  |  | 86.82 |
| Despensa | 2 | 4.19 |  | 3 | 25.14 |
|  | 2 | 3.89 |  | 3 | 23.34 |
| Vestuarios | 4 | 1.77 |  | 3 | 21.24 |
|  | 4 | 4.34 |  | 3 | 52.08 |
| Taquillas | 2 | 3.37 |  | 3 | 20.22 |
|  | 2 | 2.04 |  | 3 | 12.24 |
| Cuadro electrico | 4 | 2.2 |  | 3 | 26.40 |
| Almacén 1 | 2 | 3.7 |  | 3 | 22.20 |
|  | 2 | 5.77 |  | 3 | 34.62 |
| Camerinos | 4 | 5.12 |  | 3 | 61.44 |
|  | 4 | 3.56 |  | 3 | 42.72 |
| Almacén 2 | 1 | 19.68 |  | 3 | 59.04 |
|  | 1 | 1.8 |  | 3 | 5.40 |
|  | 1 | 1.27 |  | 3 | 3.81 |
| Vestíbulo protegido | 2 | 2.08 |  | 3 | 12.48 |
|  | 2 | 1.26 |  | 3 | 7.56 |
| Pasillo 1 | 1 | 1.36 |  | 3 | 4.08 |
|  | 1 | 6.03 |  | 3 | 18.09 |
|  | 2 | 2.15 |  | 3 | 12.90 |
|  | 1 | 4.83 |  | 3 | 14.49 |
|  | 1 | 27.48 |  | 3 | 82.44 |
|  | 1 | 1.81 |  | 3 | 5.43 |
|  | 1 | 3.01 |  | 3 | 9.03 |
|  | 1 | 1.35 |  | 3 | 4.05 |
| Pasillo 2 | 1 | 1.35 |  | 3.5 | 4.73 |
|  | 1 | 0.7 |  | 3.5 | 2.45 |
|  | 1 | 5.9 |  | 3.5 | 20.65 |
|  | 1 | 7.25 |  | 2.7 | 19.58 |
|  | 1 | 2.4 |  | 2.7 | 6.48 |
|  | 1 | 9.39 |  | 3.5 | 32.87 |
| Sala de espectadores | 2 | 1.84 |  | 3 | 11.04 |
|  | 2 | 8.9 |  | 3 | 53.40 |
|  | 1 | 8.66 |  | 4.5 | 38.97 |
|  | 1 | 4.08 |  | 4.5 | 18.36 |
|  | 1 | 1.4 |  | 4.5 | 6.30 |
|  | 1 | 4.35 |  | 4.5 | 19.58 |
|  | 1 | 3.06 |  | 4.5 | 13.77 |
|  | 1 | 21.52 |  | 4.5 | 96.84 |
|  | 1 | 19.44 |  | 4.5 | 87.48 |
|  | 1 | 17.98 |  | 4.5 | 80.91 |
|  | 1 | 1.92 |  | 4.5 | 8.64 |
|  | 1 | 8.98 |  | 4.5 | 40.41 |
|  | 1 | 3.51 |  | 4.5 | 15.80 |
|  | 1 | 1.48 |  | 4.5 | 6.66 |
|  | 1 | 1.49 |  | 4.5 | 6.71 |
|  | 1 | 0.6 |  | 4.5 | 2.70 |
|  | 1 | 1.5 |  | 4.5 | 6.75 |
| Frente de escenario | -1 | 15 |  | 0.8 | -12.00 |
| Puerta una hoja | -24 |  | 0.9 | 2.1 | -45.36 |
| Puerta doble hoja | -27 |  | 1.77 | 2.11 | -100.84 |
| Taquillas | -2 |  | 2.5 | 1.25 | -6.25 |
| Total |  |  |  |  | 1237.78 |

**RKT010** M2 ENFOSCADO MAESTREADO FRATASADO EN VERTICAL
310.78 M2 × 13.97 = 4341.60
Formación de revestimiento continuo de mortero de cemento M-15, maestreado, de 20 mm de espesor, aplicado sobre un paramento vertical interior, acabado superficial rayado, para servir de base a un posterior alicatado. Incluso p/p de preparación de la superficie soporte, formación de juntas, rincones, maestras con separación entre ellas no superior a un metro, aristas, mochetas, jambas, dinteles, remates en los encuentros con paramentos, revestimientos u otros elementos recibidos en su superficie.

| Código | Ud | Descripción | Rendimiento | Precio | Importe |
|---|---|---|---|---|---|
| U01AA007 | Hr | Oficial 1ª construcción | 0.4 | 15 | 6.00 |
| U01AA011 | Hr | Peón ordinario construcción | 0.4 | 13 | 5.20 |
| MT09MOR010F | M3 | Mortero M-15 (material; 12/06/2012) | 0.02 | 98.12 | 1.96 |
| %MA | % | 3% Medios auxiliares | 3 % | 13.16 | 0.39 |
| %CI | % | 3% Costes indirectos..(s/total) | 3 % | 13.55 | 0.41 |
|  |  | Total |  |  | 13.97 |

| Medición | Uds. | Largo | Ancho | Alto | Parcial |
|---|---|---|---|---|---|
| Baño caballeros | 1 | 6.11 |  | 2.8 | 17.11 |
|  | 1 | 4.71 |  | 2.8 | 13.19 |
|  | 4 | 1.2 |  | 2.8 | 13.44 |
|  | 2 | 0.15 |  | 2.8 | 0.84 |
|  | 2 | 1.7 |  | 2.8 | 9.52 |
|  | 1 | 4.46 |  | 2.8 | 12.49 |
|  | 1 | 3.27 |  | 2.8 | 9.16 |
|  | 1 | 3.35 |  | 2.8 | 9.38 |
|  | 1 | 0.15 |  | 2.8 | 0.42 |
| Baño señoras | 1 | 4.61 |  | 2.8 | 12.91 |
|  | 1 | 9.29 |  | 2.8 | 26.01 |
|  | 1 | 4.71 |  | 2.8 | 13.19 |
|  | 1 | 4.35 |  | 2.8 | 12.18 |
|  | 1 | 1.4 |  | 2.8 | 3.92 |
|  | 1 | 3.15 |  | 2.8 | 8.82 |
|  | 1 | 3 |  | 2.8 | 8.40 |
|  | 1 | 0.15 |  | 2.8 | 0.42 |
|  | 1 | 1.05 |  | 2.8 | 2.94 |
| Vestuarios | 4 | 1.77 |  | 3 | 21.24 |
|  | 4 | 4.34 |  | 3 | 52.08 |
| Baños camerinos | 4 | 3.4 |  | 3 | 40.80 |
|  | 4 | 2.49 |  | 3 | 29.88 |
| Puerta una hoja | -4 |  | 0.9 | 2.1 | -7.56 |
| Total |  |  |  |  | 310.78 |

**RKT011** M2 SOLERA BASE PAVIMENTOS
20.52 M2 × 13.24 = 271.68
Base para pavimento, de mortero M-15 de 7 cm de espesor, maestreada y fratasada, en rozas creadas para instalaciones.

| Código | Ud | Descripción | Rendimiento | Precio | Importe |
|---|---|---|---|---|---|
| U01AA007 | Hr | Oficial 1ª construcción | 0.2 | 15 | 3.00 |
| U01AA011 | Hr | Peón ordinario construcción | 0.2 | 13 | 2.60 |
| MT09MOR010F | M3 | Mortero M-15 | 0.07 | 98.12 | 6.87 |
| %MA | % | 3% Medios auxiliares | 3 % | 12.47 | 0.37 |
| %CI | % | 3% Costes indirectos..(s/total) | 3 % | 12.84 | 0.39 |
|  |  | Total |  |  | 13.24 |

| Medición | Uds. | Largo | Parcial |
|---|---|---|---|
|  | 4 | 1.68 | 6.72 |
|  | 4 | 1.03 | 4.12 |
|  | 2 | 0.35 | 0.70 |
|  | 8 | 0.77 | 6.16 |
|  | 2 | 0.53 | 1.06 |
|  | 2 | 0.88 | 1.76 |
| Total |  |  | 20.52 |

## 07 SOLADO
Importe: 64053.63

**D19DD025** M2 SOLADO DE GRES 40x40 cm.
770.88 M2 × 36.26 = 27952.11
Suministro y ejecución de pavimento mediante el método de colocación en capa fina, de baldosas cerámicas de gres esmaltado (tipo 1; suelos interiores secos), de 40x40 cm, 8 €/m²; recibidas con adhesivo cementoso normal, C1 sin ninguna característica adicional, color gris, con doble encolado y rejuntadas con lechada de cemento blanco, L, BL-V 22,5, para junta mínima (entre 1,5 y 3 mm), coloreada con la misma tonalidad de las piezas. Incluso p/p de limpieza, comprobación de la superficie soporte, replanteos, cortes, formación de juntas perimetrales continuas, de anchura no menor de 5 mm, en los límites con paredes, pilares exentos y elevaciones de nivel y, en su caso, juntas de partición y juntas estructurales existentes en el soporte, eliminación del material sobrante del rejuntado y limpieza final del pavimento.

| Código | Ud | Descripción | Rendimiento | Precio | Importe |
|---|---|---|---|---|---|
| U01AA007 | Hr | Oficial 1ª construcción | 0.4 | 15 | 6.00 |
| U01AA011 | Hr | Peón ordinario construcción | 0.4 | 13 | 5.20 |
| U18AD025 | M2 | Baldosa gres 40x40 cm. (material; 03/07/2012) | 1.05 | 7 | 7.35 |
| mt09mcr021baa | Kg | Adhesivo cementoso normal (material; 12/06/2012) | 3 | 0.75 | 2.25 |
| mt09lec010b | M3 | Lechada de cemento blanco BL 22,5 (19/04/2012) | 0.1 | 133.68 | 13.37 |
| %MA | % | 3% Medios auxiliares | 3 % | 34.17 | 1.03 |
| %CI | % | 3% Costes indirectos..(s/total) | 3 % | 35.20 | 1.06 |
|  |  | Total |  |  | 36.26 |

| Medición | Uds. | Largo | Ancho | Parcial |
|---|---|---|---|---|
| Despensa | 1 | 4.19 | 3.89 | 16.30 |
| Taquillas | 1 | 3.37 | 2.04 | 6.87 |
| Almacén 1 | 1 | 3.7 | 5.77 | 21.35 |
| Almacén 2 | 1 | 19.42 | 1.8 | 34.96 |
|  | 1 | 1.27 | 0.26 | 0.33 |
| Vestíbulo | 1 | 8.9 | 7.59 | 67.55 |
|  | 1 | 18.29 | 6.74 | 123.27 |
|  | -1 | 4.4 | 0.84 | -3.70 |
|  | -1 | 1.2 | 0.96 | -1.15 |
| Pasillo 1 | 1 | 6.03 | 1.36 | 8.20 |
|  | 1 | 2.15 | 1.22 | 2.62 |
|  | 1 | 3.01 | 1.35 | 4.06 |
|  | 1 | 27.48 | 1.2 | 32.98 |
| Pasillo 2 | 1 | 49.52 |  | 49.52 |
| Cuadro electrico | 1 | 2.2 | 2.2 | 4.84 |
| Vestíbulo protegido | 1 | 1.26 | 2.08 | 2.62 |
| Sala de espectadores | 1 | 8.9 | 1.84 | 16.38 |
|  | 1 | 516.68 |  | 516.68 |
|  | -1 | 2.3 |  | -2.30 |
|  | -1 | 15 | 8.7 | -130.50 |
| Total |  |  |  | 770.88 |

**D19DD050** M2 SOLADO GRES ANTIDESLIZANTE 40x40 cm.
95.51 M2 × 23.29 = 2224.43
Suministro y ejecución de pavimento mediante el método de colocación en capa fina, de baldosas cerámicas de gres esmaltado, (tipo 2; suelos interiores húmedos, higiénico), de 40x40 cm, 8 €/m²; recibidas con adhesivo cementoso normal, C1 sin ninguna característica adicional, color gris, con doble encolado y rejuntadas con mortero de juntas cementoso con resistencia elevada a la abrasión y absorción de agua reducida, CG2, para junta mínima (entre 1,5 y 3 mm), con la misma tonalidad de las piezas. Incluso p/p de limpieza, comprobación de la superficie soporte, replanteos, cortes, formación de juntas perimetrales continuas, de anchura no menor de 5 mm, en los límites con paredes, pilares exentos y elevaciones de nivel y, en su caso, juntas de partición y juntas estructurales existentes en el soporte, eliminación del material sobrante del rejuntado y limpieza final del pavimento.

| Código | Ud | Descripción | Rendimiento | Precio | Importe |
|---|---|---|---|---|---|
| U01AA007 | Hr | Oficial 1ª construcción | 0.4 | 15 | 6.00 |
| U01AA011 | Hr | Peón ordinario construcción | 0.4 | 13 | 5.20 |
| U18AD026 | M2 | Baldosa gres antideslizante 40x40 cm. (material; 12/06/2012) | 1.05 | 8 | 8.40 |
| mt09mcr021baa | Kg | Adhesivo cementoso normal | 3 | 0.75 | 2.25 |
| mt09mcr070c | Kg | Mortero de juntas cementoso (material; 12/06/2012) | 0.1 | 0.99 | 0.10 |
| %MA | % | 3% Medios auxiliares | 3 % | 21.95 | 0.66 |
| %CI | % | 3% Costes indirectos..(s/total) | 3 % | 22.61 | 0.68 |
|  |  | Total |  |  | 23.29 |

| Medición | Uds. | Largo | Ancho | Parcial |
|---|---|---|---|---|
| Vestuarios | 2 | 4.34 | 1.77 | 15.36 |
| Baño señoras | 1 | 9.29 | 4.61 | 42.83 |
|  | -1 | 3 | 0.15 | -0.45 |
| Baño caballeros | 1 | 8.41 | 4.46 | 37.51 |
|  | -1 | 0.3 | 0.3 | -0.09 |
|  | -2 | 1.2 | 0.15 | -0.36 |
|  | 2 | 1.5 | 0.15 | 0.45 |
|  | 2 | 0.85 | 0.15 | 0.26 |
| Total |  |  |  | 95.51 |

**D19DD305** Ml RODAPIÉ DE GRES 7 cm.
345.54 Ml × 17.59 = 6078.05
Suministro y colocación de rodapié cerámico de gres esmaltado, de 7 cm, 5 €/m, recibido con adhesivo cementoso normal, C1 sin ninguna característica adicional, gris y rejuntado con lechada de cemento blanco, L, BL-V 22,5, para junta mínima (entre 1,5 y 3 mm), coloreada con la misma tonalidad de las piezas.

| Código | Ud | Descripción | Rendimiento | Precio | Importe |
|---|---|---|---|---|---|
| U01AA007 | Hr | Oficial 1ª construcción | 0.15 | 15 | 2.25 |
| U01AA011 | Hr | Peón ordinario construcción | 0.15 | 13 | 1.95 |
| U18AJ605 | Ml | Rodapié gres 7 cm. (material; 12/06/2012) | 1.05 | 5 | 5.25 |
| mt09mcr021baa | Kg | Adhesivo cementoso normal | 0.6 | 0.75 | 0.45 |
| mt09lec010b | M3 | Lechada de cemento blanco BL 22,5 | 0.05 | 133.68 | 6.68 |
| %MA | % | 3% Medios auxiliares | 3 % | 16.58 | 0.50 |
| %CI | % | 3% Costes indirectos..(s/total) | 3 % | 17.08 | 0.51 |
|  |  | Total |  |  | 17.59 |

| Medición | Uds. | Largo | Parcial |
|---|---|---|---|
| Despensa | 2 | 4.19 | 8.38 |
|  | 2 | 3.89 | 7.78 |
| Taquillas | 2 | 3.37 | 6.74 |
|  | 2 | 2.04 | 4.08 |
| Almacén 1 | 2 | 3.7 | 7.40 |
|  | 2 | 5.77 | 11.54 |
| Almacén 2 | 2 | 1.8 | 3.60 |
|  | 2 | 19.68 | 39.36 |
| Vestíbulo | 1 | 2.07 | 2.07 |
|  | 2 | 1.65 | 3.30 |
|  | 2 | 1.5 | 3.00 |
|  | 1 | 2.07 | 2.07 |
|  | 3 | 0.15 | 0.45 |
|  | 2 | 2.22 | 4.44 |
|  | 1 | 4.97 | 4.97 |
|  | 1 | 4.84 | 4.84 |
|  | 1 | 8.9 | 8.90 |
|  | 1 | 0.85 | 0.85 |
|  | 1 | 11.55 | 11.55 |
|  | 1 | 5.39 | 5.39 |
|  | 1 | 2.58 | 2.58 |
|  | 1 | 0.64 | 0.64 |
|  | 1 | 4.4 | 4.40 |
|  | 1 | 4.75 | 4.75 |
|  | 1 | 0.2 | 0.20 |
|  | 1 | 5.35 | 5.35 |
|  | 1 | 16.47 | 16.47 |
|  | 2 | 0.96 | 1.92 |
|  | 1 | 1.35 | 1.35 |
|  | -1 | 15 | -15.00 |
| Pasillo 1 | 2 | 30.19 | 60.38 |
|  | 1 | 6.03 | 6.03 |
|  | 2 | 2.15 | 4.30 |
|  | 1 | 4.83 | 4.83 |
|  | 1 | 1.81 | 1.81 |
|  | 1 | 3.01 | 3.01 |
| Pasillo 2 | 1 | 26.02 | 26.02 |
| Cuadro electrico | 4 | 2.2 | 8.80 |
| Vestíbulo protegido | 2 | 1.26 | 2.52 |
|  | 2 | 2.08 | 4.16 |
| Sala espectadores | 2 | 1.84 | 3.68 |
|  | 2 | 8.9 | 17.80 |
|  | 2 | 19.44 | 38.88 |
|  | 2 | 29.95 | 59.90 |
|  | 2 | 0.6 | 1.20 |
| Puerta una hoja | -16 | 0.9 | -14.40 |
| Puerta doble hoja | -25 | 1.77 | -44.25 |
| Puerta abatible | -1 | 2.5 | -2.50 |
| Total |  |  | 345.54 |

**D19DD520** Ml PELDAÑO BALD. GRES HUELLA/TAB. C3
21.25 Ml × 31.2 = 663.00
Peldaño formado por huella y tabica de piezas de gres para interiores o exteriores (resistencia al deslizamiento Rd>45 s/ UNE-ENV 12633 CLASE 3), recibido con mortero de cemento y arena de río M 40 según UNE-EN 998-2, i/rejuntado, banda antideslizante y limpieza s/ CTE BD SU.

| Código | Ud | Descripción | Rendimiento | Precio | Importe |
|---|---|---|---|---|---|
| U01AA007 | Hr | Oficial 1ª construcción | 0.5 | 15 | 7.50 |
| U01AA011 | Hr | Peón ordinario construcción | 0.5 | 13 | 6.50 |
| U18AD014 | Ml | Peldaño de gres (material) | 1 | 14.25 | 14.25 |
| A01JF006 | M3 | Mortero cemento m-40 | 0.014 | 66.95 | 0.94 |
| U04CF005 | Tm | Cemento blanco BL-II 42,5 R Granel (material) | 0.001 | 222.5 | 0.22 |
| %MA | % | 3% Medios auxiliares | 3 % | 29.41 | 0.88 |
| %CI | % | 3% Costes indirectos..(s/total) | 3 % | 30.29 | 0.91 |
|  |  | Total |  |  | 31.2 |

| Medición | Uds. | Largo | Parcial |
|---|---|---|---|
|  | 5 | 4.25 | 21.25 |
| Total |  |  | 21.25 |

**RSE005** M2 SUELO TÉCNICO REGISTRABLE
202 M2 × 83.68 = 16903.36
Suelo técnico registrable, formado por paneles de 600x600 mm, con núcleo de tablero aglomerado de madera de alta densidad, 650 kg/m³ y 30 mm de espesor, con chapa de acero en la cara inferior y acabado superior de linóleo, con canteado perimetral de PVC de 18 mm, protegiendo el canto vivo del pavimento; apoyados sobre pedestales regulables para alturas de 850 a 1000 mm, de acero zincado con cabeza con junta antivibratoria, fijados al soporte con pegamento y arriostrados entre ellos mediante estructura adicional de travesaños; clasificación 4/2/A/2, según UNE-EN 12825 (carga límite > 9 KN) y Euroclase Bfl S1 de reacción al fuego, según UNE-EN 13501-1.

| Código | Ud | Descripción | Rendimiento | Precio | Importe |
|---|---|---|---|---|---|
| U01MO110 | Hr | Oficial 1ª montador | 0.29 | 15 | 4.35 |
| U01MO105 | Hr | Ayudante montador | 0.29 | 13 | 3.77 |
| mt12pmm010bab | M2 | Suelo técnico registrable (material; 03/07/2012) | 1 | 70.75 | 70.75 |
| %MA | % | 3% Medios auxiliares | 3 % | 78.87 | 2.37 |
| %CI | % | 3% Costes indirectos..(s/total) | 3 % | 81.24 | 2.44 |
|  |  | Total |  |  | 83.68 |

| Medición | Uds. | Largo | Ancho | Parcial |
|---|---|---|---|---|
|  | 2 | 5.12 | 3.56 | 36.45 |
|  | 2 | 0.15 | 0.85 | 0.26 |
|  | 2 | 2.49 | 3.4 | 16.93 |
|  | 1 | 15 | 8.7 | 130.50 |
|  | 1 | 7.25 | 2.4 | 17.40 |
|  | 1 | 0.26 | 1.77 | 0.46 |
| Total |  |  |  | 202 |

**RSE120** Ml TABICA PARA SUELO TÉCNICO
35.85 Ml × 66.54 = 2385.46
Tabica para suelo técnico, realizada con paneles con núcleo de aglomerado de madera de alta densidad, mayor o igual de 650 kg/m³, incluso revestimiento.

| Código | Ud | Descripción | Rendimiento | Precio | Importe |
|---|---|---|---|---|---|
| U01MO110 | Hr | Oficial 1ª montador | 0.097 | 15 | 1.46 |
| U01MO105 | Hr | Ayudante montador | 0.097 | 13 | 1.26 |
| mt12pmm030 | Ml | Tabica para suelo técnico (material; 12/05/2012) | 1 | 60 | 60.00 |
| %MA | % | 3% Medios auxiliares | 3 % | 62.72 | 1.88 |
| %CI | % | 3% Costes indirectos..(s/total) | 3 % | 64.60 | 1.94 |
|  |  | Total |  |  | 66.54 |

| Medición | Uds. | Largo | Parcial |
|---|---|---|---|
|  | 1 | 1.4 | 1.40 |
|  | 1 | 2.05 | 2.05 |
|  | 2 | 8.7 | 17.40 |
|  | 1 | 15 | 15.00 |
| Total |  |  | 35.85 |

**RSE130** Ud CAJEADO PARA SUELO TÉCNICO
4 Ud × 33.15 = 132.60
Cajeado de panel de suelo técnico, para la posterior colocación de tapas de registro de instalaciones.

| Código | Ud | Descripción | Rendimiento | Precio | Importe |
|---|---|---|---|---|---|
| U01MO110 | Hr | Oficial 1ª montador | 0.58 | 15 | 8.70 |
| U01MO105 | Hr | Ayudante montador | 0.58 | 13 | 7.54 |
| MK55MM3 | Ud | Puerta registrable (material; 07/06/2012) | 1 | 15 | 15.00 |
| %MA | % | 3% Medios auxiliares | 3 % | 31.24 | 0.94 |
| %CI | % | 3% Costes indirectos..(s/total) | 3 % | 32.18 | 0.97 |
|  |  | Total |  |  | 33.15 |

**RSE110** Ml ESCALÓN PARA SUELO TÉCNICO
5 Ml × 430.1 = 2150.50
Escalón para suelo técnico, compuesto por huella y tabica, realizado con paneles con núcleo de aglomerado de madera de alta densidad, mayor o igual de 650 kg/m³, con revestimiento exterior de seguridad, antideslizante y resistencia al deslizamiento/resbalamiento (índice USRV) > 45, según UNE-ENV 12633 (clase 3 según CTE), apoyados sobre pedestales de acero.

| Código | Ud | Descripción | Rendimiento | Precio | Importe |
|---|---|---|---|---|---|
| U01MO110 | Hr | Oficial 1ª montador | 0.193 | 15 | 2.90 |
| U01MO105 | Hr | Ayudante montador | 0.193 | 13 | 2.51 |
| mt12pmm020 | Ml | Escalón para suelo técnico, compuesto por huella y tabica, realizado con paneles con núcleo de aglomerado de madera de alta densidad, mayor o igual de 650 kg/m³, con revestimiento exterior de seguridad, antideslizante y resistencia al deslizamiento/resbalamiento (índice USRV) > 45, según UNE-ENV 12633 (clase 3 según CTE); incluso pedestales y cuñas de acero. (material; 12/05/2012) | 2 | 200 | 400.00 |
| %MA | % | 3% Medios auxiliares | 3 % | 405.41 | 12.16 |
| %CI | % | 3% Costes indirectos..(s/total) | 3 % | 417.57 | 12.53 |
|  |  | Total |  |  | 430.1 |

**RSE100** M2 RAMPA PARA SUELO TÉCNICO
12.01 M2 × 164.87 = 1980.09
Rampa para suelo técnico, realizada con paneles con núcleo de aglomerado de madera de alta densidad, mayor o igual de 650 kg/m³, con revestimiento exterior de seguridad, antideslizante y resistencia al deslizamiento/resbalamiento (índice USRV) > 45, según UNE-ENV 12633 (clase 3 según CTE), apoyados sobre pedestales con cuña de acero.

| Código | Ud | Descripción | Rendimiento | Precio | Importe |
|---|---|---|---|---|---|
| U01MO110 | Hr | Oficial 1ª montador | 0.193 | 15 | 2.90 |
| U01MO105 | Hr | Ayudante montador | 0.193 | 13 | 2.51 |
| mt12pmm040 | M2 | Rampa para suelo técnico, realizada con paneles con núcleo de aglomerado de madera de alta densidad, mayor o igual de 650 kg/m³, con revestimiento exterior de seguridad, antideslizante y resistencia al deslizamiento/resbalamiento (índice USRV) > 45, según UNE-ENV 12633 (clase 3 según CTE); incluso pedestales y cuñas de acero. (material; 03/07/2012) | 1 | 150 | 150.00 |
| %MA | % | 3% Medios auxiliares | 3 % | 155.41 | 4.66 |
| %CI | % | 3% Costes indirectos..(s/total) | 3 % | 160.07 | 4.80 |
|  |  | Total |  |  | 164.87 |

| Medición | Uds. | Largo | Ancho | Parcial |
|---|---|---|---|---|
|  | 1 | 6.67 | 1.8 | 12.01 |
| Total |  |  |  | 12.01 |

**RSE140** M2 SUELO TÉCNICO REGISTRABLE EXTERIOR
18.35 M2 × 104.89 = 1924.73
Suelo técnico registrable para exterior, formado por paneles autoportantes de 600x600 mm y 24 mm de espesor, con soporte base de material porcelánico, de 10,5 mm de espesor, una capa de acabado de gres porcelánico, y una malla de fibra ignífuga dispuesta entre ambas piezas, adherida con resinas sintéticas; apoyados sobre pedestales regulables para alturas de 850 a 1000 mm, de acero zincado con cabeza con junta antivibratoria, fijados al soporte con pegamento y arriostrados entre ellos mediante estructura adicional de travesaños. Clase 3 según CTE.

| Código | Ud | Descripción | Rendimiento | Precio | Importe |
|---|---|---|---|---|---|
| U01MO110 | Hr | Oficial 1ª montador | 0.29 | 15 | 4.350 |
| U01MO105 | Hr | Ayudante montador | 0.29 | 13 | 3.770 |
| MT12PMM011AB | M2 | Suelo técnico registrable exterior (material; 03/07/2012) | 1 | 90.75 | 90.750 |
| %MA | % | 3% Medios auxiliares | 3 % | 98.870 | 2.966 |
| %CI | % | 3% Costes indirectos..(s/total) | 3 % | 101.836 | 3.055 |
|  |  | Total |  |  | 104.89 |

| Medición | Uds. | Largo | Ancho | Parcial |
|---|---|---|---|---|
|  | 1 | 4.37 | 4.2 | 18.35 |
| Total |  |  |  | 18.35 |

**RSE170** Ml TABICA PARA SUELO TÉCNICO EXTERIOR
7.2 Ml × 77.15 = 555.48
Tabica para suelo técnico exterior, realizada con paneles con núcleo de aglomerado de madera de alta densidad con revestimiento resistente al agua.

| Código | Ud | Descripción | Rendimiento | Precio | Importe |
|---|---|---|---|---|---|
| U01MO110 | Hr | Oficial 1ª montador | 0.097 | 15 | 1.46 |
| U01MO105 | Hr | Ayudante montador | 0.097 | 13 | 1.26 |
| MT12PMM031 | Ml | Tabica para suelo técnico exterior (material; 26/06/2012) | 1 | 70 | 70.00 |
| %MA | % | 3% Medios auxiliares | 3 % | 72.72 | 2.18 |
| %CI | % | 3% Costes indirectos..(s/total) | 3 % | 74.90 | 2.25 |
|  |  | Total |  |  | 77.15 |

| Medición | Uds. | Largo | Parcial |
|---|---|---|---|
|  | 1 | 4.2 | 4.20 |
|  | 1 | 3 | 3.00 |
| Total |  |  | 7.2 |

**RSE160** Ud ESCALÓN PARA SUELO TÉCNICO EXTERIOR
6 Ud × 183.97 = 1103.82
Escalón para suelo técnico exterior, compuesto por huella y tabica, realizado con paneles con núcleo de aglomerado de madera de alta densidad, mayor o igual de 650 kg/m³, con revestimiento exterior impermeable de seguridad, antideslizante y resistencia al deslizamiento/resbalamiento (índice USRV) > 45, según UNE-ENV 12633 (clase 3 según CTE), apoyados sobre pedestales de acero.

| Código | Ud | Descripción | Rendimiento | Precio | Importe |
|---|---|---|---|---|---|
| U01MO110 | Hr | Oficial 1ª montador | 0.193 | 15 | 2.90 |
| U01MO105 | Hr | Ayudante montador | 0.193 | 13 | 2.51 |
| MT12PMM021 | Ml | Escalón para suelo técnico exterior (material; 03/07/2012) | 1.2 | 140 | 168.00 |
| %MA | % | 3% Medios auxiliares | 3 % | 173.41 | 5.20 |
| %CI | % | 3% Costes indirectos..(s/total) | 3 % | 178.61 | 5.36 |
|  |  | Total |  |  | 183.97 |

## 08 ACABADOS
Importe: 40561.13

**E28IEL010** M2 PINTURA AL TEMPLE SOBRE PARAMENTOS INTERIORES
1399.44 M2 × 1.85 = 2588.96
Formación de capa de pintura al temple color a elegir, acabado liso, sobre paramentos horizontales y verticales interiores de mortero, yeso o ladrillo, mediante aplicación una mano de fondo con temple diluido, dada a brocha o rodillo, hasta la impregnación de los poros de la superficie soporte y una mano de acabado de pintura al temple mediante brocha o rodillo liso. Incluso p/p de limpieza y lijado de pequeñas adherencias e imperfecciones, plasteciendo con espátula o rasqueta las grietas u oquedades.

| Código | Ud | Descripción | Rendimiento | Precio | Importe |
|---|---|---|---|---|---|
| O01OB230 | Hr | Oficial 1ª Pintor (mano de obra; 03/07/2012) | 0.052 | 15 | 0.78 |
| O01OB240 | Hr | Ayudante Pintor (mano de obra; 03/07/2012) | 0.052 | 13 | 0.68 |
| P24CT020 | Kg | Plaste (material; 21/06/2012) | 0.05 | 1.5 | 0.08 |
| P24CT030 | Kg | Pasta temple blanco mas color (material; 21/06/2012) | 0.5 | 0.32 | 0.16 |
| P24WW220 | Ud | Pequeño material (material; 19/04/2012) | 0.05 | 0.92 | 0.05 |
| %MA | % | 3% Medios auxiliares | 3 % | 1.75 | 0.05 |
| %CI | % | 3% Costes indirectos..(s/total) | 3 % | 1.80 | 0.05 |
|  |  | Total |  |  | 1.85 |

| Medición | Uds. | Largo | Ancho | Alto | Parcial |
|---|---|---|---|---|---|
| Vestibulo | 1 | 2.22 |  | 3.25 | 7.22 |
|  | 1 | 0.15 |  | 3.25 | 0.49 |
|  | 1 | 2.07 |  | 3.25 | 6.73 |
|  | 2 | 1.65 |  | 3.25 | 10.73 |
|  | 1 | 0.15 |  | 3.25 | 0.49 |
|  | 1 | 2.07 |  | 3.25 | 6.73 |
|  | 1 | 4.84 |  | 3.25 | 15.73 |
|  | 1 | 1.65 |  | 3.25 | 5.36 |
|  | 1 | 4.97 |  | 3.25 | 16.15 |
|  | 1 | 0.15 |  | 3.25 | 0.49 |
|  | 1 | 2.22 |  | 3.25 | 7.22 |
|  | 1 | 8.9 |  | 3.25 | 28.93 |
|  | 1 | 0.85 |  | 3.25 | 2.76 |
|  | 1 | 7.65 |  | 3.25 | 24.86 |
| Despensa | 2 | 4.19 |  | 3 | 25.14 |
|  | 2 | 3.89 |  | 3 | 23.34 |
| Vestuarios | 4 | 1.77 |  | 3 | 21.24 |
|  | 4 | 4.34 |  | 3 | 52.08 |
| Taquillas | 2 | 3.37 |  | 3 | 20.22 |
|  | 2 | 2.04 |  | 3 | 12.24 |
| Cuadro electrico | 4 | 2.2 |  | 3 | 26.40 |
| Almacén 1 | 2 | 3.7 |  | 3 | 22.20 |
|  | 2 | 5.77 |  | 3 | 34.62 |
| Camerinos | 4 | 5.12 |  | 3 | 61.44 |
|  | 4 | 3.56 |  | 3 | 42.72 |
| Almacén 2 | 1 | 19.68 |  | 3 | 59.04 |
|  | 1 | 1.8 |  | 3 | 5.40 |
|  | 1 | 1.27 |  | 3 | 3.81 |
| Vestíbulo protegido | 2 | 2.08 |  | 3 | 12.48 |
|  | 2 | 1.26 |  | 3 | 7.56 |
| Pasillo 1 | 1 | 1.36 |  | 3 | 4.08 |
|  | 1 | 6.03 |  | 3 | 18.09 |
|  | 2 | 2.15 |  | 3 | 12.90 |
|  | 1 | 4.83 |  | 3 | 14.49 |
|  | 1 | 27.48 |  | 3 | 82.44 |
|  | 1 | 1.81 |  | 3 | 5.43 |
|  | 1 | 3.01 |  | 3 | 9.03 |
|  | 1 | 1.35 |  | 3 | 4.05 |
| Pasillo 2 | 1 | 1.35 |  | 3.5 | 4.73 |
|  | 1 | 0.7 |  | 3.5 | 2.45 |
|  | 1 | 5.9 |  | 3.5 | 20.65 |
|  | 1 | 7.25 |  | 2.7 | 19.58 |
|  | 1 | 2.4 |  | 2.7 | 6.48 |
|  | 1 | 9.39 |  | 3.5 | 32.87 |
| Sala de espectadores | 2 | 1.84 |  | 3 | 11.04 |
|  | 2 | 8.9 |  | 3 | 53.40 |
|  | 1 | 8.66 |  | 4.5 | 38.97 |
|  | 1 | 4.08 |  | 4.5 | 18.36 |
|  | 1 | 1.4 |  | 4.5 | 6.30 |
|  | 1 | 4.35 |  | 4.5 | 19.58 |
|  | 1 | 3.06 |  | 4.5 | 13.77 |
|  | 1 | 21.52 |  | 4.5 | 96.84 |
|  | 1 | 19.44 |  | 4.5 | 87.48 |
|  | 1 | 17.98 |  | 4.5 | 80.91 |
|  | 1 | 1.92 |  | 4.5 | 8.64 |
|  | 1 | 8.98 |  | 4.5 | 40.41 |
|  | 1 | 3.51 |  | 4.5 | 15.80 |
|  | 1 | 1.48 |  | 4.5 | 6.66 |
|  | 1 | 1.49 |  | 4.5 | 6.71 |
|  | 1 | 0.6 |  | 4.5 | 2.70 |
|  | 1 | 1.5 |  | 4.5 | 6.75 |
| Vestibulo | 1 | 16.85 |  | 3.25 | 54.76 |
| Pasillo 1 | 1 | 30.19 |  | 3 | 90.57 |
| Almacén 1 | 1 | 3.7 |  | 3 | 11.10 |
|  | 1 | 5.77 |  | 3 | 17.31 |
| Almacén 2 | 1 | 20.21 |  | 3 | 60.63 |
| Pasillo 2 | 1 | 11.09 |  | 3.5 | 38.82 |
| Puerta doble hoja | -31 |  | 1.77 | 2.11 | -115.78 |
| Frente de escenario | -1 | 15 |  | 0.8 | -12.00 |
| Puerta una hoja | -25 |  | 0.9 | 2.1 | -47.25 |
| Taquillas | -2 |  | 2.5 | 1.25 | -6.25 |
| Puerta abatible | -1 |  | 2.5 | 3.15 | -7.88 |
| Total |  |  |  |  | 1399.44 |

**RAG014** M2 ALICATADO DE GRES ESMALTADO
310.78 M2 × 90.83 = 28228.15
Suministro y colocación de alicatado con gres esmaltado 20x20 cm, 8 €/m², recibido con adhesivo cementoso normal, C1 sin ninguna característica adicional, color gris. Incluso p/p de preparación de la superficie soporte de mortero de cemento; replanteo, cortes, cantoneras de PVC y juntas; rejuntado con lechada de cemento blanco, L, BL-V 22,5, para junta mínima (entre 1,5 y 3 mm), coloreada con la misma tonalidad de las piezas; acabado y limpieza final.

| Código | Ud | Descripción | Rendimiento | Precio | Importe |
|---|---|---|---|---|---|
| U01AA007 | Hr | Oficial 1ª construcción | 0.29 | 15 | 4.35 |
| U01AA011 | Hr | Peón ordinario construcción | 0.29 | 13 | 3.77 |
| mt09mcr021baa | Kg | Adhesivo cementoso normal | 3 | 0.75 | 2.25 |
| mt19awa010 | M2 | Baldosa cerámica de gres esmaltado 20x20 cm (material; 12/06/2012) | 1.05 | 8 | 8.40 |
| mt09lec010b | M3 | Lechada de cemento blanco BL 22,5 | 0.5 | 133.68 | 66.84 |
| %MA | % | 3% Medios auxiliares | 3 % | 85.61 | 2.57 |
| %CI | % | 3% Costes indirectos..(s/total) | 3 % | 88.18 | 2.65 |
|  |  | Total |  |  | 90.83 |

| Medición | Uds. | Largo | Ancho | Alto | Parcial |
|---|---|---|---|---|---|
| Baño caballeros | 1 | 6.11 |  | 2.8 | 17.11 |
|  | 1 | 4.71 |  | 2.8 | 13.19 |
|  | 4 | 1.2 |  | 2.8 | 13.44 |
|  | 2 | 0.15 |  | 2.8 | 0.84 |
|  | 2 | 1.7 |  | 2.8 | 9.52 |
|  | 1 | 4.46 |  | 2.8 | 12.49 |
|  | 1 | 3.27 |  | 2.8 | 9.16 |
|  | 1 | 3.35 |  | 2.8 | 9.38 |
|  | 1 | 0.15 |  | 2.8 | 0.42 |
| Baño señoras | 1 | 4.61 |  | 2.8 | 12.91 |
|  | 1 | 9.29 |  | 2.8 | 26.01 |
|  | 1 | 4.71 |  | 2.8 | 13.19 |
|  | 1 | 4.35 |  | 2.8 | 12.18 |
|  | 1 | 1.4 |  | 2.8 | 3.92 |
|  | 1 | 3.15 |  | 2.8 | 8.82 |
|  | 1 | 3 |  | 2.8 | 8.40 |
|  | 1 | 0.15 |  | 2.8 | 0.42 |
|  | 1 | 1.05 |  | 2.8 | 2.94 |
| Vestuarios | 4 | 1.77 |  | 3 | 21.24 |
|  | 4 | 4.34 |  | 3 | 52.08 |
| Baños camerinos | 4 | 3.4 |  | 3 | 40.80 |
|  | 4 | 2.49 |  | 3 | 29.88 |
| Puerta una hoja | -4 |  | 0.9 | 2.1 | -7.56 |
| Total |  |  |  |  | 310.78 |

**RNP010** M2 PINTURA PLÁSTICA SOBRE SUPERFICIE METÁLICA
176.86 M2 × 18.78 = 3321.43
Formación de capa de pintura plástica aplicada con pistola, con textura lisa, color a elegir, acabado mate, sobre soporte de metal pintado con toda la superficie en buen estado, mediante aplicación de dos manos de acabado con pintura a base de copolímeros acrílicos en dispersión acuosa y pigmentos, exenta de plomo y de cromatos, con un espesor mínimo de película seca de 50 micras por mano (rendimiento: 0,25 l/m² cada mano). Incluso p/p de preparación del soporte mediante lavado a alta presión con agua y una solución de agua y lejía al 10%, aclarado, secado y repercusión de montaje, utilización y desmontaje de plataforma elevadora y medios de protección, por m² de superficie ejecutada.

| Código | Ud | Descripción | Rendimiento | Precio | Importe |
|---|---|---|---|---|---|
| O01OB230 | Hr | Oficial 1ª Pintor | 0.15 | 15 | 2.25 |
| O01OB240 | Hr | Ayudante Pintor | 0.15 | 13 | 1.95 |
| mt27pfc030a | Ltr | Solución de agua y lejía al 10% (material; 21/06/2012) | 0.3 | 5 | 1.50 |
| mt27pir090aaa | Ltr | Pintura plástica a base de copolímeros acrílicos (material; 21/06/2012) | 0.5 | 16 | 8.00 |
| mt50spa200b40 | Ud | Plataforma elevadora (maquinaria; 01/07/2012) | 1 | 4 | 4.00 |
| %MA | % | 3% Medios auxiliares | 3 % | 17.70 | 0.53 |
| %CI | % | 3% Costes indirectos..(s/total) | 3 % | 18.23 | 0.55 |
|  |  | Total |  |  | 18.78 |

| Medición | Uds. | Largo | Alto | Parcial |
|---|---|---|---|---|
|  | 2 | 23.76 | 1.85 | 87.91 |
|  | 1 | 48.08 | 1.85 | 88.95 |
| Total |  |  |  | 176.86 |

**RFP010** M2 PINTURA PLÁSTICA SOBRE PARAMENTOS EXTERIORES
492.53 M2 × 13.04 = 6422.59
Formación en fachadas de capa de acabado para revestimientos continuos bicapa con pintura plástica, color a elegir, textura lisa, mediante la aplicación de una mano de fondo de pintura autolimpiable, basada en resinas de Pliolite y disolventes orgánicos, como fijador de superficie, y dos manos de acabado con pintura plástica lisa, acabado mate, diluido con un 10% de agua, a base de un copolímero acrílico-vinílico, impermeable al agua de lluvia y permeable al vapor de agua, antimoho, (rendimiento: 0,1 l/m² cada mano). Incluso p/p de preparación y limpieza previa del soporte de mortero tradicional, en buen estado de conservación, mediante cepillos o elementos adecuados y lijado de pequeñas adherencias e imperfecciones; formación de juntas, rincones, aristas y remates en los encuentros con paramentos, revestimientos u otros elementos recibidos en su superficie y repercusión de montaje, utilización y desmontaje de plataforma elevadora de trabajo y medios de protección, por m² de superficie ejecutada.

| Código | Ud | Descripción | Rendimiento | Precio | Importe |
|---|---|---|---|---|---|
| O01OB230 | Hr | Oficial 1ª Pintor | 0.15 | 15 | 2.25 |
| O01OB240 | Hr | Ayudante Pintor | 0.15 | 13 | 1.95 |
| mt27pij100aaa | Ltr | Pintura autolimpiable (material; 21/06/2012) | 0.2 | 11.16 | 2.23 |
| mt27pij020aba | Ltr | Pintura plástica para exterior (material; 21/06/2012) | 0.2 | 9.31 | 1.86 |
| mt50spa200b40 | Ud | Plataforma elevadora | 1 | 4 | 4.00 |
| %MA | % | 3% Medios auxiliares | 3 % | 12.29 | 0.37 |
| %CI | % | 3% Costes indirectos..(s/total) | 3 % | 12.66 | 0.38 |
|  |  | Total |  |  | 13.04 |

| Medición | Uds. | Largo | Alto | Parcial |
|---|---|---|---|---|
|  | 1 | 49.68 | 5.06 | 251.38 |
|  | 1 | 23.36 | 5.17 | 120.77 |
|  | 1 | 23.66 | 5.17 | 122.32 |
|  | 2 | 0.54 | 2.11 | 2.28 |
|  | 1 | 7.5 | 3.3 | 24.75 |
|  | -5 | 1.77 | 2.11 | -18.67 |
|  | -1 | 1.07 | 2.26 | -2.42 |
|  | -1 | 2.5 | 3.15 | -7.88 |
| Total |  |  |  | 492.53 |

## 09 EQUIPAMIENTO
Importe: 56511.87
Amueblamiento de barra con muebles bajos con zócalo inferior, acabado laminado con frente de 16 mm de grueso laminado por ambas caras, cantos verticales y horizontales redondeados.

**E29MB020B** Ud ESPEJO 82x100 cm
12 Ud × 103.44 = 1241.28
Suministro y colocación de espejo para baño, de 82x100 cm., con los bordes biselados, totalmente colocado.

| Código | Ud | Descripción | Rendimiento | Precio | Importe |
|---|---|---|---|---|---|
| U01AA007 | Hr | Oficial 1ª construcción | 0.5 | 15 | 7.50 |
| P29EB040 | Ud | Espejo 82x100cm (material; 03/07/2012) | 1 | 90 | 90.00 |
| %MA | % | 3% Medios auxiliares | 3 % | 97.50 | 2.93 |
| %CI | % | 3% Costes indirectos..(s/total) | 3 % | 100.43 | 3.01 |
|  |  | Total |  |  | 103.44 |

**D26SA001** Ud PLATO DE DUCHA
2 Ud × 195.39 = 390.78
Suministro e instalación de plato de ducha acrílico gama básica, color blanco, de 75x75 cm, con juego de desagüe, equipado con grifería monomando serie básica, acabado cromado. Incluso conexión a las redes de agua fría y caliente y a la red de evacuación existente, fijación del aparato y sellado con silicona. Totalmente instalado, conexionado, probado y en funcionamiento.

| Código | Ud | Descripción | Rendimiento | Precio | Importe |
|---|---|---|---|---|---|
| U01FY105 | Hr | Oficial 1ª fontanero | 1.055 | 15 | 15.83 |
| mt30pas010aaa | Ud | Plato de ducha acrílico gama básica, color blanco, de 75x75 cm (material; 19/06/2012) | 1 | 123.19 | 123.19 |
| mt31gmg050aa | Ud | Grifería monomando para ducha, acabado cromado, serie básica (material; 19/06/2012) | 1 | 44.1 | 44.10 |
| mt30www010 | Ud | Material auxiliar para instalación de aparato sanitario (material; 08/05/2012) | 1 | 1.05 | 1.05 |
| %MA | % | 3% Medios auxiliares | 3 % | 184.17 | 5.53 |
| %CI | % | 3% Costes indirectos..(s/total) | 3 % | 189.70 | 5.69 |
|  |  | Total |  |  | 195.39 |

**D26SA002** Ud LAVABO
12 Ud × 201.76 = 2421.12
Suministro e instalación de lavabo de porcelana sanitaria de semiempotrar serie básica, color blanco, de 650x515 mm, equipado con grifería temporizada, serie básica, acabado cromo, con aireador y desagüe, acabado cromo, con sifón botella. Incluso llaves de regulación, enlaces de alimentación flexibles, conexión a las redes de agua fría y caliente, si existiese, y a la red de evacuación existente, fijación del aparato y sellado con silicona. Totalmente instalado, conexionado, probado y en funcionamiento.

| Código | Ud | Descripción | Rendimiento | Precio | Importe |
|---|---|---|---|---|---|
| U01FY105 | Hr | Oficial 1ª fontanero | 1.055 | 15 | 15.83 |
| mt30lps030aaa | Ud | Lavabo de porcelana sanitaria, de semiempotrar serie básica (material; 19/06/2012) | 1 | 78.47 | 78.47 |
| mt31gpg010aaa | Ud | Grifería temporizada para lavabo, serie básica, acabado cromo (material; 19/06/2012) | 1 | 58.69 | 58.69 |
| mt30sif010abb | Ud | Sifón botella extensible, para lavabo, acabado cromo (material; 19/06/2012) | 1 | 23.43 | 23.43 |
| mt30lla010 | Ud | Llave de regulación de 1/2", para lavabo, acabado cromado (material; 08/05/2012) | 1 | 12.7 | 12.70 |
| mt30www010 | Ud | Material auxiliar para instalación de aparato sanitario | 1 | 1.05 | 1.05 |
| %MA | % | 3% Medios auxiliares | 3 % | 190.17 | 5.71 |
| %CI | % | 3% Costes indirectos..(s/total) | 3 % | 195.88 | 5.88 |
|  |  | Total |  |  | 201.76 |

**D26SA003** Ud INODORO
20 Ud × 170.07 = 3401.40
Suministro e instalación de inodoro de porcelana sanitaria con tanque bajo serie básica, color blanco, compuesto de taza, asiento, tapa especial, mecanismo de doble descarga, salida dual con juego de fijación y codo de evacuación. Incluso llave de regulación, enlace de alimentación flexible, conexión a la red de agua fría y a la red de evacuación existente, fijación del aparato y sellado con silicona. Totalmente instalado, conexionado, probado y en funcionamiento.

| Código | Ud | Descripción | Rendimiento | Precio | Importe |
|---|---|---|---|---|---|
| U01FY105 | Hr | Oficial 1ª fontanero | 1.435 | 15 | 21.53 |
| mt30ips010aa | Ud | Inodoro de porcelana sanitaria, con tanque bajo, serie básica (material; 19/06/2012) | 1 | 128.38 | 128.38 |
| mt30asn170 | Ud | Llave de regulación de 1/2" con filtro desmontable, para inodoro (material; 19/06/2012) | 1 | 6.5 | 6.50 |
| mt38tew010a | Ud | Latiguillo flexible de 20 cm y 1/2" de diámetro. (material; 08/05/2012) | 1 | 2.85 | 2.85 |
| mt30www010 | Ud | Material auxiliar para instalación de aparato sanitario | 1 | 1.05 | 1.05 |
| %MA | % | 3% Medios auxiliares | 3 % | 160.31 | 4.81 |
| %CI | % | 3% Costes indirectos..(s/total) | 3 % | 165.12 | 4.95 |
|  |  | Total |  |  | 170.07 |

**D26SA004** Ud URINARIO
8 Ud × 168.4 = 1347.20
Suministro e instalación de urinario de porcelana sanitaria esmaltada, con alimentación y desagüe vistos, serie básica, color blanco, de 250x320 mm, equipado con grifería temporizada, serie básica, acabado cromo, de 82x70 mm y desagüe visto, con sifón botella, acabado cromo. Incluso conexión a la red de agua fría y a la red de evacuación existente, fijación del aparato y sellado con silicona. Totalmente instalado, conexionado, probado y en funcionamiento.

| Código | Ud | Descripción | Rendimiento | Precio | Importe |
|---|---|---|---|---|---|
| U01FY105 | Hr | Oficial 1ª fontanero | 1.247 | 15 | 18.71 |
| mt30uag020aaa | Ud | Urinario de porcelana sanitaria esmaltada, color blanco (material; 19/06/2012) | 1 | 48.5 | 48.50 |
| mt31gtn030aaa | Ud | Grifería temporizada para urinario, serie básica, acabado cromo (material; 19/06/2012) | 1 | 70.87 | 70.87 |
| mt30sif010aeb | Ud | Sifón botella extensible, para urinario, acabado cromo (material; 19/06/2012) | 1 | 19.6 | 19.60 |
| mt30www010 | Ud | Material auxiliar para instalación de aparato sanitario | 1 | 1.05 | 1.05 |
| %MA | % | 3% Medios auxiliares | 3 % | 158.73 | 4.76 |
| %CI | % | 3% Costes indirectos..(s/total) | 3 % | 163.49 | 4.90 |
|  |  | Total |  |  | 168.4 |

**D26SA005** Ud FREGADERO
2 Ud × 175.69 = 351.38
Suministro e instalación de fregadero de acero inoxidable de 1 cubeta y 1 escurridor, de 1000x490 mm, para encimera de cocina, con grifería monomando serie básica, acabado cromado, compuesta de aireador, válvula con desagüe, sifón y enlaces de alimentación flexibles. Incluso conexión a las rede de agua fría y a la red de desagües existentes, fijación del aparato y sellado con silicona. Totalmente instalado y en funcionamiento.

| Código | Ud | Descripción | Rendimiento | Precio | Importe |
|---|---|---|---|---|---|
| U01FY105 | Hr | Oficial 1ª fontanero | 0.665 | 15 | 9.98 |
| U01FY110 | Hr | Ayudante fontanero | 0.511 | 13 | 6.64 |
| mt30sif020a | Ud | Sifón botella sencillo de 1 1/2" para fregadero de 1 cubeta (material; 13/05/2012) | 1 | 4.07 | 4.07 |
| mt30lla030 | Ud | Llave de regulación de 1/2", para fregadero, cromado (material; 13/05/2012) | 1 | 12.7 | 12.70 |
| mt30fxs010bf | Ud | Fregadero de acero inoxidable para instalación en encimera, de 1 cubeta y 1 escurridor, de 1000x490 mm, con juego de válvulas con desagüe, incluso desagüe automático. (material; 13/05/2012) | 1 | 91.96 | 91.96 |
| mt31gmg030aaa | Ud | Grifería monomando para fregadero, serie básica, acabado cromado (material; 04/07/2012) | 1 | 40.25 | 40.25 |
| %MA | % | 3% Medios auxiliares | 3 % | 165.60 | 4.97 |
| %CI | % | 3% Costes indirectos..(s/total) | 3 % | 170.57 | 5.12 |
|  |  | Total |  |  | 175.69 |

**ICA010** Ud TERMO ELÉCTRICO.
2 Ud × 347.82 = 695.64
Termo eléctrico para el servicio de A.C.S., mural horizontal, resistencia blindada, capacidad 80 l, potencia 1200 W, de 515 mm de diámetro y 750 mm de altura, formado por cuba de acero vitrificado, aislamiento de espuma de poliuretano y ánodo de sacrificio de magnesio, incluso válvula de seguridad antirretorno.

| Código | Ud | Descripción | Rendimiento | Precio | Importe |
|---|---|---|---|---|---|
| U01FY105 | Hr | Oficial 1ª fontanero | 0.781 | 15 | 11.72 |
| U01FY110 | Hr | Ayudante fontanero | 0.781 | 13 | 10.15 |
| mt38ted020aaa | Ud | Termo eléctrico (material; 06/06/2012) | 1 | 290.57 | 290.57 |
| mt38tew010a | Ud | Latiguillo flexible de 20 cm y 1/2" de diámetro. | 2 | 2.85 | 5.70 |
| mt37sve010b | Ud | Válvula de esfera de latón niquelado para roscar de 1/2". (material; 06/06/2012) | 2 | 4.13 | 8.26 |
| mt38www011 | Ud | Material auxiliar para instalaciones de A.C.S. (material; 06/06/2012) | 1 | 1.45 | 1.45 |
| %MA | % | 3% Medios auxiliares | 3 % | 327.85 | 9.84 |
| %CI | % | 3% Costes indirectos..(s/total) | 3 % | 337.69 | 10.13 |
|  |  | Total |  |  | 347.82 |

**SCM010** Ml AMUEBLAMIENTO DE BARRA
13.96 Ml × 165.27 = 2307.17
Amueblamiento de barra con muebles bajos con zócalo inferior, acabado laminado con frente de 18 mm de grueso laminado por ambas caras, cantos verticales postformados, cantos horizontales de 1,5 mm de grueso.

| Código | Ud | Descripción | Rendimiento | Precio | Importe |
|---|---|---|---|---|---|
| O01OB150 | Hr | Oficial 1ª Carpintero (mano de obra; 03/07/2012) | 0.742 | 15 | 11.13 |
| O01OB160 | Hr | Ayudante-Carpintero (mano de obra; 03/07/2012) | 0.742 | 13 | 9.65 |
| mt32muo020ca | Ml | Mueble bajo de cocina de 55 cm de fondo y 67 cm de altura, acabado laminado blanco, con las puertas recubiertas de un folio impregnado de resinas melamínicas con un espesor de 0,2 mm, frente de 16 mm de grueso laminado por ambas caras, cantos verticales y horizontales redondeados. (material; 13/05/2012) | 1 | 125 | 125.00 |
| mt32muo021 | Ml | Zócalo inferior para mueble bajo, acabado estratificado. Incluso p/p de remates. (material; 13/05/2012) | 1 | 10 | 10.00 |
| %MA | % | 3% Medios auxiliares | 3 % | 155.78 | 4.67 |
| %CI | % | 3% Costes indirectos..(s/total) | 3 % | 160.45 | 4.81 |
|  |  | Total |  |  | 165.27 |

| Medición | Uds. | Largo | Parcial |
|---|---|---|---|
| Barra | 1 | 10.7 | 10.70 |
|  | 1 | 3.26 | 3.26 |
| Total |  |  | 13.96 |

**SVC010** Ud CABINA DE TABLERO FENÓLICO HPL
26 Ud × 435.7 = 11328.20
Cabina con puerta y 1 lateral, de tablero fenólico HPL, de 13 mm de espesor, color a elegir, de 2000 mm de altura y estructura de aluminio anodizado, incluso bisagras con muelle, tirador de acero inoxidable, tope de goma, pies regulables en altura y colgador de acero inoxidable.

| Código | Ud | Descripción | Rendimiento | Precio | Importe |
|---|---|---|---|---|---|
| O01OB150 | Hr | Oficial 1ª Carpintero | 0.434 | 15 | 6.51 |
| O01OB160 | Hr | Ayudante-Carpintero | 0.434 | 13 | 5.64 |
| mt45cvg010b | Ud | Cabina de fenólico (material; 07/06/2012) | 1 | 398.54 | 398.54 |
| %MA | % | 3% Medios auxiliares | 3 % | 410.69 | 12.32 |
| %CI | % | 3% Costes indirectos..(s/total) | 3 % | 423.01 | 12.69 |
|  |  | Total |  |  | 435.7 |

**SMA010** Ud SECADOR ELÉCTRICO
4 Ud × 89.06 = 356.24
Secamanos eléctrico, potencia calorífica de 1930 W, caudal de aire de 40 l/s, carcasa de ABS, pulsador con 35 segundos de temporización, interior fabricado en policarbonato gris, de 310x230x150 mm, con doble aislamiento eléctrico (clase II).

| Código | Ud | Descripción | Rendimiento | Precio | Importe |
|---|---|---|---|---|---|
| U01FY110 | Hr | Ayudante fontanero | 0.241 | 13 | 3.133 |
| mt31abj010aaa | Ud | Secamanos eléctrico (material; 02/07/2012) | 1 | 80.81 | 80.810 |
| %MA | % | 3% Medios auxiliares | 3 % | 83.943 | 2.518 |
| %CI | % | 3% Costes indirectos..(s/total) | 3 % | 86.461 | 2.594 |
|  |  | Total |  |  | 89.06 |

**SMA015** Ud DOSIFICADOR DE JABÓN LÍQUIDO
12 Ud × 19.27 = 231.24
Dosificador de jabón líquido con disposición mural, para jabón a granel, de 1,4 l de capacidad, depósito con acabado fumé, pulsador de ABS gris y tapa de acero inoxidable, de 170x110x130 mm.

| Código | Ud | Descripción | Rendimiento | Precio | Importe |
|---|---|---|---|---|---|
| U01FY110 | Hr | Ayudante fontanero | 0.193 | 13 | 2.509 |
| mt31abj080aaa | Ud | Dosificador de jabón líquido (material; 02/07/2012) | 1 | 15.65 | 15.650 |
| %MA | % | 3% Medios auxiliares | 3 % | 18.159 | 0.545 |
| %CI | % | 3% Costes indirectos..(s/total) | 3 % | 18.704 | 0.561 |
|  |  | Total |  |  | 19.27 |

**SMA020** Ud DISPENSADOR DE PAPEL
20 Ud × 17.93 = 358.60
Portarrollos de papel higiénico industrial, de chapa electrozincada, acabado con pintura poliéster, de 220 mm de diámetro y 120 mm de ancho, para un rollo de papel de 220 mm de diámetro máximo, de 200 m de longitud, para mandril de 45 mm, cierre mediante cerradura y llave.

| Código | Ud | Descripción | Rendimiento | Precio | Importe |
|---|---|---|---|---|---|
| U01FY110 | Hr | Ayudante fontanero | 0.145 | 13 | 1.89 |
| mt31abj110aaa | Ud | Portarrollos de papel higiénico industrial (material; 02/07/2012) | 1 | 15.01 | 15.01 |
| %MA | % | 3% Medios auxiliares | 3 % | 16.90 | 0.51 |
| %CI | % | 3% Costes indirectos..(s/total) | 3 % | 17.41 | 0.52 |
|  |  | Total |  |  | 17.93 |

**SMA030** Ud PAPELERA HIGIÉNICA
6 Ud × 17.42 = 104.52
Papelera higiénica, de 50 litros de capacidad, de polipropileno blanco y acero inoxidable AISI 304, de 680x340x220 mm.

| Código | Ud | Descripción | Rendimiento | Precio | Importe |
|---|---|---|---|---|---|
| U01FY110 | Hr | Ayudante fontanero | 0.048 | 13 | 0.62 |
| mt31abj185aa | Ud | Papelera higiénica (material; 02/07/2012) | 1 | 15.8 | 15.80 |
| %MA | % | 3% Medios auxiliares | 3 % | 16.42 | 0.49 |
| %CI | % | 3% Costes indirectos..(s/total) | 3 % | 16.91 | 0.51 |
|  |  | Total |  |  | 17.42 |

**SMA035** Ud BARRA DE SUJECIÓN PARA MINUSVÁLIDOS
3 Ud × 145.23 = 435.69
Barra de sujeción para minusválidos, rehabilitación y tercera edad, para inodoro, colocada en pared, abatible, con forma de U, con muescas antideslizantes, de acero inoxidable pulido, de dimensiones totales 840x200 mm con tubo de 32 mm de diámetro exterior y 1 mm de espesor.

| Código | Ud | Descripción | Rendimiento | Precio | Importe |
|---|---|---|---|---|---|
| U01FY110 | Hr | Ayudante fontanero | 0.772 | 13 | 10.04 |
| mt31abj190aaa | Ud | Barra de sujeción para minusválidos (material; 07/06/2012) | 1 | 126.85 | 126.85 |
| %MA | % | 3% Medios auxiliares | 3 % | 136.89 | 4.11 |
| %CI | % | 3% Costes indirectos..(s/total) | 3 % | 141.00 | 4.23 |
|  |  | Total |  |  | 145.23 |

**SCE040** Ud LAVAVAJILLAS INDUSTRIAL
3 Ud × 936.15 = 2808.45
Lavavajillas industrial construido en acero inoxidable, con brazos de lavado y aclarado independientes, cuba con guías embutidas monoblock, doble pared, nivel de agua automático, dosificador de abrillantador incorporado, válvula anti-retorno en cumplimiento normativa CE, resistencia en cuba y calderín. Clase A+. Potencia: 2.770 W. Cesta: 45x45 cm. Dimensiones: 450x550x820 mm.

| Código | Ud | Descripción | Rendimiento | Precio | Importe |
|---|---|---|---|---|---|
| U01FY630 | Hr | Oficial 1ª electricista | 0.193 | 15 | 2.90 |
| U01FY635 | Hr | Ayudante electricista | 0.193 | 13 | 2.51 |
| mt32hok010a | Ud | Lavavajillas industrial (material; 08/06/2012) | 1 | 877 | 877.00 |
| %MA | % | 3% Medios auxiliares | 3 % | 882.41 | 26.47 |
| %CI | % | 3% Costes indirectos..(s/total) | 3 % | 908.88 | 27.27 |
|  |  | Total |  |  | 936.15 |

**SCE041** Ud ARCÓN FRIGORIFICO
3 Ud × 801.41 = 2404.23
Arcón congelador de 325 Litros brutos de capacidad (307 útiles), con puertas correderas metálicas, 2 cestas, ruedas, posibilidad de doble compartimento. Clase A+. Medidas: Alto 88cm, Ancho 65cm, Largo 112cm. Potencia: 250 W.

| Código | Ud | Descripción | Rendimiento | Precio | Importe |
|---|---|---|---|---|---|
| U01FY630 | Hr | Oficial 1ª electricista | 0.193 | 15 | 2.90 |
| U01FY635 | Hr | Ayudante electricista | 0.193 | 13 | 2.51 |
| MT32HOK010B | Ud | Arcón frigorífico (material; 08/06/2012) | 1 | 750 | 750.00 |
| %MA | % | 3% Medios auxiliares | 3 % | 755.41 | 22.66 |
| %CI | % | 3% Costes indirectos..(s/total) | 3 % | 778.07 | 23.34 |
|  |  | Total |  |  | 801.41 |

**SNM010** Ml ENCIMERA DE TABLERO AGLOMERADO HIDRÓFUGO
27.33 Ml × 74.09 = 2024.88
Suministro y colocación de encimera de tablero aglomerado hidrófugo con superficie revestida de formica color crema o blanco, parte inferior forrada de material neutro y canto frontal de una sola hoja de estratificado de 62 cm de ancho y 3 cm de grueso, apoyada en los muebles bajos o murete correspondientes. Incluso anclajes, posibles cortes de rebaje, embellecedor y remates, perfectamente terminada.

| Código | Ud | Descripción | Rendimiento | Precio | Importe |
|---|---|---|---|---|---|
| U01MO110 | Hr | Oficial 1ª montador | 0.241 | 15 | 3.615 |
| U01MO105 | Hr | Ayudante montador | 0.296 | 13 | 3.848 |
| mt19ema010aa | Ml | Encimera de tablero aglomerado hidrófugo (material; 19/06/2012) | 1 | 51.77 | 51.770 |
| mt19ewa020 | Ud | Material auxiliar para anclaje de encimera (material; 07/06/2012) | 1 | 10.6 | 10.600 |
| %MA | % | 3% Medios auxiliares | 3 % | 69.833 | 2.095 |
| %CI | % | 3% Costes indirectos..(s/total) | 3 % | 71.928 | 2.158 |
|  |  | Total |  |  | 74.09 |

| Medición | Uds. | Largo | Parcial |
|---|---|---|---|
| Taquillas | 1 | 3.37 | 3.37 |
|  | 1 | 2.5 | 2.50 |
| Camerinos | 2 | 3.75 | 7.50 |
| Barra | 1 | 10.7 | 10.70 |
|  | 1 | 3.26 | 3.26 |
| Total |  |  | 27.33 |

**SNM011** Ud SILLA
10 Ud × 95.48 = 954.80
Silla fija con estructura aluminizada y carcasa en madera tapizada en piel negra.

| Código | Ud | Descripción | Rendimiento | Precio | Importe |
|---|---|---|---|---|---|
| mt45bvg040a | Ud | Silla (material; 19/06/2012) | 1 | 90 | 90.00 |
| %MA | % | 3% Medios auxiliares | 3 % | 90.00 | 2.70 |
| %CI | % | 3% Costes indirectos..(s/total) | 3 % | 92.70 | 2.78 |
|  |  | Total |  |  | 95.48 |

**SNM012** Ml BARRERA ANTIAVALANCHA
19.44 Ml × 164.98 = 3207.21
Suministro y colocación de barrera anti-avalancha de aluminio, con tratamiento especial pulido-brillo, de plancha perforada, provista de peldaño para permitir al personal de seguridad acceder al público en caso de necesidad. La base cuenta con recubrimiento de plancha de aluminio estriado que previene posibles resbalones. Medidas de módulo: 1000x1105x1280mm.

| Código | Ud | Descripción | Rendimiento | Precio | Importe |
|---|---|---|---|---|---|
| U01MO110 | Hr | Oficial 1ª montador | 0.15 | 15 | 2.25 |
| U01MO105 | Hr | Ayudante montador | 0.25 | 13 | 3.25 |
| mt07aco030 | Ud | Barrera antiavalancha (material; 21/06/2012) | 1 | 150 | 150.00 |
| %MA | % | 3% Medios auxiliares | 3 % | 155.50 | 4.67 |
| %CI | % | 3% Costes indirectos..(s/total) | 3 % | 160.17 | 4.81 |
|  |  | Total |  |  | 164.98 |

**PDB010** Ml BARANDILLA
45.78 Ml × 82.49 = 3776.39
Suministro y colocación de barandilla metálica de tubo hueco de acero laminado en frío de 90 cm de altura, con bastidor doble, compuesta de pasamanos de 100x40x2 mm sujeto a bastidor formado por barandal superior e inferior de 80x40x2 mm; montantes verticales de 80x40x2 mm dispuestos cada 120 cm y barrotes verticales de 20x20x1 mm, colocados cada 12 cm y soldados entre sí, para escalera recta de un tramo. Incluso p/p de patas de agarre, fijación mediante atornillado en obra de fábrica con tacos y tornillos de acero. Elaborada en taller y montada en obra.

| Código | Ud | Descripción | Rendimiento | Precio | Importe |
|---|---|---|---|---|---|
| O01OB130 | Hr | Oficial 1ª Cerrajero | 0.29 | 15 | 4.35 |
| O01OB140 | Hr | Ayudante Cerrajero | 0.29 | 13 | 3.77 |
| mt26aaa031 | Ud | Repercusión, por m de barandilla, de elementos de fijación (material; 25/06/2012) | 1 | 2.04 | 2.04 |
| mt26dbe020aaa | Ml | Barandilla metálica de tubo hueco de acero laminado en frío (material; 25/06/2012) | 1 | 67.6 | 67.60 |
| %MA | % | 3% Medios auxiliares | 3 % | 77.76 | 2.33 |
| %CI | % | 3% Costes indirectos..(s/total) | 3 % | 80.09 | 2.40 |
|  |  | Total |  |  | 82.49 |

| Medición | Uds. | Largo | Parcial |
|---|---|---|---|
| Escalera 1 | 3 | 1.84 | 5.52 |
| Escalera 2 | 2 | 1.96 | 3.92 |
| Rampa | 2 | 7.31 | 14.62 |
| Zona camerinos | 1 | 1.4 | 1.40 |
|  | 1 | 1.1 | 1.10 |
| Escalera exterior | 1 | 2.3 | 2.30 |
| Pasillo exterior | 1 | 7.9 | 7.90 |
|  | 1 | 4.82 | 4.82 |
|  | 1 | 4.2 | 4.20 |
| Total |  |  | 45.78 |

**PDB012** Ud PLATAFORMA ELEVADORA
2 Ud × 4258.45 = 8516.90
Suministro y montaje de plataforma elevadora Guldmann LP5, para superar pequeños desniveles en vertical en interiores y exteriores hasta una altura de 90 cm, apto tanto para personas de pie como para sillas de ruedas. Incluidos bordes y barandillas de seguridad con abertura, botonera adaptable a la barandilla, superficie antideslizante, especial para sillas de ruedas, cortinas de protección antiaccidentes, e instalación.

| Código | Ud | Descripción | Rendimiento | Precio | Importe |
|---|---|---|---|---|---|
| U01MO110 | Hr | Oficial 1ª montador | 0.5 | 15 | 7.50 |
| U01MO105 | Hr | Ayudante montador | 0.5 | 13 | 6.50 |
| mt12pck020b | Ud | Plataforma elevadora (material; 27/06/2012) | 1 | 4000 | 4000.00 |
| %MA | % | 3% Medios auxiliares | 3 % | 4014.00 | 120.42 |
| %CI | % | 3% Costes indirectos..(s/total) | 3 % | 4134.42 | 124.03 |
|  |  | Total |  |  | 4258.45 |

**SIR010** Ud ELEMENTO DE SEÑALIZACIÓN ACCESIBILIDAD
10 Ud × 10.92 = 109.20
Suministro y colocación de rótulo SIA con soporte de aluminio lacado para señalización de accesibilidad.

| Código | Ud | Descripción | Rendimiento | Precio | Importe |
|---|---|---|---|---|---|
| U01MO105 | Hr | Ayudante montador | 0.084 | 13 | 1.09 |
| mt45rsv020aa | Ud | Rótulo SIA de señalización accesibilidad (material; 30/06/2012) | 1 | 9.2 | 9.20 |
| %MA | % | 3% Medios auxiliares | 3 % | 10.29 | 0.31 |
| %CI | % | 3% Costes indirectos..(s/total) | 3 % | 10.60 | 0.32 |
|  |  | Total |  |  | 10.92 |

**SIR011** Ud EQUIPAMIENTO SONIDO E ILUMINACION
1 Ud × 6365.4 = 6365.40
Equipo de sonido e iluminación con todos los componentes necesarios, incluidas torres de elevación de cuatro tramos extensibles.

| Código | Ud | Descripción | Rendimiento | Precio | Importe |
|---|---|---|---|---|---|
| MT04TT65 | Ud | Material para espectáculos (material; 03/07/2012) | 1 | 6000 | 6000.00 |
| %MA | % | 3% Medios auxiliares | 3 % | 6000.00 | 180.00 |
| %CI | % | 3% Costes indirectos..(s/total) | 3 % | 6180.00 | 185.40 |
|  |  | Total |  |  | 6365.4 |

**SIR012** Ml ENCIMERA DE MADERA DE PINO
15.86 Ml × 86.63 = 1373.95
Encimera de madera de pino con tratamiento de protección contra la humedad. Incluido pletina y material de amarre a fábrica de ladrillo.

| Código | Ud | Descripción | Rendimiento | Precio | Importe |
|---|---|---|---|---|---|
| U01MO110 | Hr | Oficial 1ª montador | 0.88 | 15 | 13.20 |
| U01MO105 | Hr | Ayudante montador | 1.035 | 13 | 13.46 |
| mt19ema010a | Ml | Encimera madera pino (material; 04/07/2012) | 1 | 55 | 55.00 |
| %MA | % | 3% Medios auxiliares | 3 % | 81.66 | 2.45 |
| %CI | % | 3% Costes indirectos..(s/total) | 3 % | 84.11 | 2.52 |
|  |  | Total |  |  | 86.63 |

| Medición | Uds. | Largo | Parcial |
|---|---|---|---|
| Barra | 1 | 11.65 | 11.65 |
|  | 1 | 4.21 | 4.21 |
| Total |  |  | 15.86 |

## 10 CONTROL DE CALIDAD
Importe: 4546.56

**XLL010** Ud ENSAYO DE LADRILLOS CERÁMICOS PARA REVESTIR
1 Ud × 601.14 = 601.14
Ensayos a realizar en laboratorio acreditado en el área técnica correspondiente, sobre una muestra de ladrillo cerámico para revestir, tomada en obra, para la determinación de las siguientes características: tolerancia dimensional, forma y aspecto según UNE 67030 y UNE-EN 772-16, absorción de agua según UNE 67027, succión de agua según UNE-EN 772-11, resistencia a compresión según UNE-EN 772-1, masa, densidad aparente y densidad real según UNE-EN 771-1. Incluso desplazamiento a obra e informe de resultados.

| Código | Ud | Descripción | Rendimiento | Precio | Importe |
|---|---|---|---|---|---|
| mt49des010 | Ud | Repercusión de desplazamiento a obra para la toma de muestras (material; 11/06/2012) | 1 | 1.74 | 1.74 |
| mt49lch020 | Ud | Toma en obra de muestras de ladrillos cerámicos, peso < 50 Kg (material; 11/06/2012) | 1 | 30.71 | 30.71 |
| mt49lch090 | Ud | Ensayo para determinar la tolerancia dimensional, forma y aspect (material; 11/06/2012) | 1 | 99.46 | 99.46 |
| mt49lch050 | Ud | Ensayo para determinar la absorción de agua (material; 11/06/2012) | 1 | 43.7 | 43.70 |
| mt49lch070 | Ud | Ensayo para determinar la succión de agua (material; 11/06/2012) | 1 | 88.27 | 88.27 |
| mt49lch080 | Ud | Ensayo para determinar la resistencia a compresión (material; 11/06/2012) | 1 | 158.94 | 158.94 |
| mt49lch100 | Ud | Ensayo para determinar la masa, d. aparente y d. real (material; 11/06/2012) | 1 | 47.75 | 47.75 |
| mt49lch030 | Ud | Informe de resultados de los ensayos realizados (material; 11/06/2012) | 1 | 96.06 | 96.06 |
| %MA | % | 3% Medios auxiliares | 3 % | 566.63 | 17.00 |
| %CI | % | 3% Costes indirectos..(s/total) | 3 % | 583.63 | 17.51 |
|  |  | Total |  |  | 601.14 |

**XAM010** Ud ENSAYO DE MORTERO FRESCO
1 Ud × 273.54 = 273.54
Ensayos a realizar en laboratorio acreditado en el área técnica correspondiente, sobre una muestra de mortero fresco, tomada en obra según UNE-EN 1015-2, para la determinación de las siguientes características: consistencia según UNE-EN 1015-3 y densidad aparente según UNE-EN 1015-6. Incluso desplazamiento a obra e informe de resultados.

| Código | Ud | Descripción | Rendimiento | Precio | Importe |
|---|---|---|---|---|---|
| mt49des010 | Ud | Repercusión de desplazamiento a obra para la toma de muestras | 1 | 1.74 | 1.740 |
| mt49moc020 | Ud | Toma en obra de muestras de mortero de cemento, (UNE-EN 1015-2) (material; 11/06/2012) | 1 | 32.02 | 32.020 |
| mt49moc050 | Ud | Ensayo de consistencia según UNE-EN 1015-3 (material; 11/06/2012) | 1 | 67.42 | 67.420 |
| mt49moc100 | Ud | Ensayo de densidad aparente según UNE-EN 1015-6 (material; 11/06/2012) | 1 | 60.6 | 60.600 |
| mt49moc120 | Ud | Informe de resultados de los ensayos realizados (material; 11/06/2012) | 1 | 96.06 | 96.060 |
| %MA | % | 3% Medios auxiliares | 3 % | 257.840 | 7.735 |
| %CI | % | 3% Costes indirectos..(s/total) | 3 % | 265.575 | 7.967 |
|  |  | Total |  |  | 273.54 |

**XAY010** Ud ENSAYO DE YESO O ESCAYOLA
1 Ud × 334.26 = 334.26
Ensayos a realizar en laboratorio acreditado en el área técnica correspondiente, sobre una muestra de yeso o escayola tomada en obra para la determinación de las siguientes características: humedad según UNE 102032, absorción de agua según UNE 102032, índice de pureza según UNE 102032. Incluso desplazamiento a obra e informe de resultados.

| Código | Ud | Descripción | Rendimiento | Precio | Importe |
|---|---|---|---|---|---|
| mt49des010 | Ud | Repercusión de desplazamiento a obra para la toma de muestras | 1 | 1.74 | 1.74 |
| mt49yga020 | Ud | Toma en obra de muestras de yesos o escayolas, con peso < 50 Kg (material; 11/06/2012) | 1 | 32.02 | 32.02 |
| mt49yga090 | Ud | Ensayo para determinar la humedad según UNE 102032 (material; 11/06/2012) | 1 | 18.06 | 18.06 |
| mt49yga100 | Ud | Ensayo para determinar la absorción según UNE 102032 (material; 11/06/2012) | 1 | 40.19 | 40.19 |
| mt49yga120 | Ud | Ensayo para determinar el índice de pureza según UNE 102032 (material; 11/06/2012) | 1 | 127 | 127.00 |
| mt49yga030 | Ud | Informe de resultados de los ensayos realizados (material; 11/06/2012) | 1 | 96.06 | 96.06 |
| %MA | % | 3% Medios auxiliares | 3 % | 315.07 | 9.45 |
| %CI | % | 3% Costes indirectos..(s/total) | 3 % | 324.52 | 9.74 |
|  |  | Total |  |  | 334.26 |

**XLB010** Ud ENSAYO DE BLOQUES CERÁMICOS
1 Ud × 476.86 = 476.86
Ensayos a realizar en laboratorio acreditado en el área técnica correspondiente, sobre una muestra de bloque cerámico, tomada en obra, para la determinación de las siguientes características: características dimensionales, estructurales y de forma según UNE 67030 y UNE-EN 772-16, eflorescencias según UNE 67047, resistencia a la heladicidad según UNE 67048. Incluso desplazamiento a obra e informe de resultados.

| Código | Ud | Descripción | Rendimiento | Precio | Importe |
|---|---|---|---|---|---|
| mt49des010 | Ud | Repercusión de desplazamiento a obra para la toma de muestras | 1 | 1.74 | 1.74 |
| mt49blc020 | Ud | Toma en obra de muestras de bloques cerámicos, peso < 50 Kg (material; 11/06/2012) | 1 | 32.02 | 32.02 |
| mt49blc050 | Ud | Ensayo para determinar las características (material; 11/06/2012) | 1 | 96.2 | 96.20 |
| mt49blc060 | Ud | Ensayo para determinar las eflorescencias (material; 11/06/2012) | 1 | 69.96 | 69.96 |
| mt49blc070 | Ud | Ensayo para determinar la resistencia a la helada (material; 11/06/2012) | 1 | 153.5 | 153.50 |
| mt49blc030 | Ud | Informe de resultados de los ensayos (material; 11/06/2012) | 1 | 96.06 | 96.06 |
| %MA | % | 3% Medios auxiliares | 3 % | 449.48 | 13.48 |
| %CI | % | 3% Costes indirectos..(s/total) | 3 % | 462.96 | 13.89 |
|  |  | Total |  |  | 476.86 |

**XLR010** Ud ENSAYO DE REVESTIMIENTO CERÁMICO
1 Ud × 694.82 = 694.82
Ensayos a realizar en laboratorio acreditado en el área técnica correspondiente, sobre una muestra de revestimiento cerámico, tomada en obra, para la determinación de las siguientes características: características dimensionales y aspecto superficial según UNE-EN ISO 10545-2, absorción de agua, porosidad abierta, densidad relativa y densidad aparente según UNE-EN ISO 10545-3, resistencia a la flexión y carga de rotura según UNE-EN ISO 10545-4, resistencia al cuarteo según UNE-EN ISO 10545-11, resistencia a las manchas según UNE-EN ISO 10545-14. Incluso desplazamiento a obra e informe de resultados.

| Código | Ud | Descripción | Rendimiento | Precio | Importe |
|---|---|---|---|---|---|
| mt49des010 | Ud | Repercusión de desplazamiento a obra para la toma de muestras | 1 | 1.74 | 1.74 |
| mt49bac020 | Ud | Toma en obra de muestras de revestimiento cerámico, peso < 50 Kg (material; 11/06/2012) | 1 | 32.02 | 32.02 |
| mt49bac060 | Ud | Ensayo para determinar las características dimensionales (material; 11/06/2012) | 1 | 158.23 | 158.23 |
| mt49bac040 | Ud | Ensayo para determinar la absorción de agua, la porosidad abierta, la densidad relativa aparente y la densidad aparente. (material; 11/06/2012) | 1 | 65.16 | 65.16 |
| mt49bac050 | Ud | Ensayo para determinar la resistencia a la flexión (material; 11/06/2012) | 1 | 134.84 | 134.84 |
| mt49bac090 | Ud | Ensayo para determinar la resistencia al cuarteo (material; 11/06/2012) | 1 | 108.58 | 108.58 |
| mt49bac140 | Ud | Ensayo para determinar la resistencia a las manchas (material; 11/06/2012) | 1 | 58.3 | 58.30 |
| mt49bac030 | Ud | Informe de resultados de los ensayos realizados (material; 11/06/2012) | 1 | 96.06 | 96.06 |
| %MA | % | 3% Medios auxiliares | 3 % | 654.93 | 19.65 |
| %CI | % | 3% Costes indirectos..(s/total) | 3 % | 674.58 | 20.24 |
|  |  | Total |  |  | 694.82 |

**XNR010** Ud ENSAYO PARA LA DETERMINACIÓN DEL AISLAMIENTO ACÚSTICO
1 Ud × 1370.26 = 1370.26
Ensayos para la medición del aislamiento acústico a ruido aéreo y de impacto. Ruido aéreo: en separación entre área protegida y de actividad según UNE-EN ISO 140-4, en separación entre área protegida y cualquier otra según UNE-EN ISO 140-4, en separación entre área habitable y cualquier otra según UNE-EN ISO 140-4, en elemento horizontal según UNE-EN ISO 140-4, en fachada según UNE-EN ISO 140-5. Ruido de impacto: en elemento horizontal según UNE-EN ISO 140-7. Incluso desplazamiento a obra e informe de resultados.

| Código | Ud | Descripción | Rendimiento | Precio | Importe |
|---|---|---|---|---|---|
| mt49des030 | Ud | Desplazamiento de personal y equipo a obra (material; 11/06/2012) | 1 | 150 | 150.00 |
| mt49ais010a | Ud | Medición de aislamiento acústico a ruido aéreo entre locales (material; 11/06/2012) | 4 | 120.2 | 480.80 |
| mt49ais010b | Ud | Medición de aislamiento acústico a ruido aéreo en fachada (material; 11/06/2012) | 3 | 120.2 | 360.60 |
| mt49ais010c | Ud | Medición de aislamiento acústico a ruido de impacto (material; 11/06/2012) | 1 | 120.2 | 120.20 |
| mt49ais020 | Ud | Informe de resultados de los ensayos de aislamiento acústico (material; 11/06/2012) | 1 | 180 | 180.00 |
| %MA | % | 3% Medios auxiliares | 3 % | 1291.60 | 38.75 |
| %CI | % | 3% Costes indirectos..(s/total) | 3 % | 1330.35 | 39.91 |
|  |  | Total |  |  | 1370.26 |

**XNR011** Ud PRUEBA COMPLETA INST. ELÉCTRICA
1 Ud × 159.14 = 159.14
Prueba completa de la instalación eléctrica interior de local comprendiendo la comprobación de los diámetros de los conductos y las secciones de los conductores, la medición en el C.G..P. de la resistencia en el circuito de puesta a tierra y el funcionamiento de los mecanismos; incluso emisión del informe.

| Código | Ud | Descripción | Rendimiento | Precio | Importe |
|---|---|---|---|---|---|
| O01OB520 | Hr | E técn. lab. (personal + equipos) (mano de obra; 03/07/2012) | 2.5 | 60 | 150.00 |
| %MA | % | 3% Medios auxiliares | 3 % | 150.00 | 4.50 |
| %CI | % | 3% Costes indirectos..(s/total) | 3 % | 154.50 | 4.64 |
|  |  | Total |  |  | 159.14 |

**XRI080** Ud PBA.FUN./TRAZADO I.FONTANERÍA
1 Ud × 127.31 = 127.31
Prueba para comprobación del funcionamiento, dimensionado y trazados de la instalación de fontanería de 1 vivienda, mediante la comprobación del funcionamiento del 100% de la grifería y de los elementos de regulación y la correspondencia con lo proyectado de los trazados y secciones de tuberías de los circuitos; incluso emisión del informe.

| Código | Ud | Descripción | Rendimiento | Precio | Importe |
|---|---|---|---|---|---|
| O01OB520 | Hr | E técn. lab. (personal + equipos) | 2 | 60 | 120.00 |
| %MA | % | 3% Medios auxiliares | 3 % | 120.00 | 3.60 |
| %CI | % | 3% Costes indirectos..(s/total) | 3 % | 123.60 | 3.71 |
|  |  | Total |  |  | 127.31 |

**XNR012** Ud PRU.RESIST./ESTANQU.RED FONTAN.
1 Ud × 95.48 = 95.48
Prueba de presión interior y estanqueidad de la red de fontanería, s/art. 6.2 de N.B.I.I.S.A., con carga hasta 20 kp/cm² para comprobar la resistencia y mantenimiento posterior durante 15 minutos de la presión a 6 kp/cm² para comprobar la estanqueidad.

| Código | Ud | Descripción | Rendimiento | Precio | Importe |
|---|---|---|---|---|---|
| O01OB520 | Hr | E técn. lab. (personal + equipos) | 1.5 | 60 | 90.00 |
| %MA | % | 3% Medios auxiliares | 3 % | 90.00 | 2.70 |
| %CI | % | 3% Costes indirectos..(s/total) | 3 % | 92.70 | 2.78 |
|  |  | Total |  |  | 95.48 |

**XNR013** Ud MEDICION CAUDAL I. FONTANERÍA
1 Ud × 31.83 = 31.83
Prueba de comprobación del caudal de agua en conductos, abiertos o cerrados, de la red de la instalación de fontanería con caudalímetro digital.

| Código | Ud | Descripción | Rendimiento | Precio | Importe |
|---|---|---|---|---|---|
| O01OB520 | Hr | E técn. lab. (personal + equipos) | 0.5 | 60 | 30.00 |
| %MA | % | 3% Medios auxiliares | 3 % | 30.00 | 0.90 |
| %CI | % | 3% Costes indirectos..(s/total) | 3 % | 30.90 | 0.93 |
|  |  | Total |  |  | 31.83 |

**XNR014** Ud PRUEBA FUNCIONAMIENTO RED DESAGÜES
1 Ud × 63.65 = 63.65
Prueba de funcionamiento de la red interior de desagües de la instalación de fontanería, mediante el llenado y vaciado de las cubetas y descarga de todos los aparatos, comprobando la evacuación y ausencia de embalsamientos.

| Código | Ud | Descripción | Rendimiento | Precio | Importe |
|---|---|---|---|---|---|
| O01OB520 | Hr | E técn. lab. (personal + equipos) | 1 | 60 | 60.00 |
| %MA | % | 3% Medios auxiliares | 3 % | 60.00 | 1.80 |
| %CI | % | 3% Costes indirectos..(s/total) | 3 % | 61.80 | 1.85 |
|  |  | Total |  |  | 63.65 |

**XNR015** Ud PRUEBA ESTANQ.SANEAM.150-300mm
1 Ud × 127.31 = 127.31
Prueba de estanqueidad en saneamiento de diámetro desde 150 a 300 mm, mediante taponado con obturador de caucho hinchable en la salida y llenado con agua durante un periodo mínimo de 30 minutos, comprobando pérdidas y filtraciones.

| Código | Ud | Descripción | Rendimiento | Precio | Importe |
|---|---|---|---|---|---|
| O01OB520 | Hr | E técn. lab. (personal + equipos) | 2 | 60 | 120.00 |
| %MA | % | 3% Medios auxiliares | 3 % | 120.00 | 3.60 |
| %CI | % | 3% Costes indirectos..(s/total) | 3 % | 123.60 | 3.71 |
|  |  | Total |  |  | 127.31 |

**XNR016** Ud PRUEBA FUNCIONAMIENTO SANEAMIENTO
1 Ud × 95.48 = 95.48
Prueba de funcionamiento de la red de saneamiento mediante vertido de agua durante un periodo mínimo de 1 hora y comprobación de la perfecta evacuación y ausencia de embalsamientos en las arquetas.

| Código | Ud | Descripción | Rendimiento | Precio | Importe |
|---|---|---|---|---|---|
| O01OB520 | Hr | E técn. lab. (personal + equipos) | 1.5 | 60 | 90.00 |
| %MA | % | 3% Medios auxiliares | 3 % | 90.00 | 2.70 |
| %CI | % | 3% Costes indirectos..(s/total) | 3 % | 92.70 | 2.78 |
|  |  | Total |  |  | 95.48 |

**XNR017** Ud PRUEBA FUNCIONAMIENTO INST. INCENDIOS
1 Ud × 95.48 = 95.48
Prueba de funcionamiento de la red de protección contra incendios mediante la revisión de BIEs, extintores, detectores, etc.

| Código | Ud | Descripción | Rendimiento | Precio | Importe |
|---|---|---|---|---|---|
| O01OB520 | Hr | E técn. lab. (personal + equipos) | 1.5 | 60 | 90.00 |
| %MA | % | 3% Medios auxiliares | 3 % | 90.00 | 2.70 |
| %CI | % | 3% Costes indirectos..(s/total) | 3 % | 92.70 | 2.78 |
|  |  | Total |  |  | 95.48 |

## 11 GESTION DE RESIDUOS
Importe: 5983.11

**GCA010** M3 CLASIFICACIÓN DE RESIDUOS DE LA CONSTRUCCIÓN
79.8 M3 × 13.33 = 1063.73
Clasificación a pie de obra de los residuos de construcción y/o demolición, separándolos en fracciones según lo especificado en el plan de gestión de residuos (hormigón, cerámicos, metales, maderas, vidrios, plásticos, papeles o cartones y residuos peligrosos), dentro de la obra en la que se produzcan, con medios manuales.

| Código | Ud | Descripción | Rendimiento | Precio | Importe |
|---|---|---|---|---|---|
| U01AA011 | Hr | Peón ordinario construcción | 0.966 | 13 | 12.56 |
| %MA | % | 3% Medios auxiliares | 3 % | 12.56 | 0.38 |
| %CI | % | 3% Costes indirectos..(s/total) | 3 % | 12.94 | 0.39 |
|  |  | Total |  |  | 13.33 |

| Medición | Uds. | Largo | Parcial |
|---|---|---|---|
| Materiales separados | 1 | 58.85 | 58.85 |
| Productos peligrosos y otros | 1 | 20.95 | 20.95 |
| Total |  |  | 79.8 |

**GRA010** Ud TRANSPORTE DE LADRILLOS Y MATERIA CERÁMICO CON CONTENEDOR
7 Ud × 96.54 = 675.78
Transporte de residuos inertes de ladrillos, tejas y materiales cerámicos, producidos en obras de construcción y/o demolición, con contenedor de 7 m³, a vertedero específico, instalación de tratamiento de residuos de construcción y demolición externa a la obra o centro de valorización o eliminación de residuos, considerando ida, descarga y vuelta. Incluso servicio de entrega, alquiler y recogida en obra del contenedor, y coste del vertido.

| Código | Ud | Descripción | Rendimiento | Precio | Importe |
|---|---|---|---|---|---|
| mq04res010bg | Ud | Carga y cambio de contenedor de 7 m3 (maquinaria; 08/05/2012) | 1 | 91 | 91.00 |
| %MA | % | 3% Medios auxiliares | 3 % | 91.00 | 2.73 |
| %CI | % | 3% Costes indirectos..(s/total) | 3 % | 93.73 | 2.81 |
|  |  | Total |  |  | 96.54 |

**GRA011** Ud TRANSPORTE DE METAL CON CONTENEDOR
1 Ud × 91.52 = 91.52
Transporte de residuos inertes metálicos producidos en obras de construcción y/o demolición, con contenedor de 2,5 m³, a vertedero específico, instalación de tratamiento de residuos de construcción y demolición externa a la obra o centro de valorización o eliminación de residuos, considerando ida, descarga y vuelta. Incluso servicio de entrega, alquiler y recogida en obra del contenedor, y coste del vertido.

| Código | Ud | Descripción | Rendimiento | Precio | Importe |
|---|---|---|---|---|---|
| mq04res010hb | Ud | Carga y cambio de contenedor de 2,5 m3 (maquinaria; 01/07/2012) | 1 | 86.26 | 86.26 |
| %MA | % | 3% Medios auxiliares | 3 % | 86.26 | 2.59 |
| %CI | % | 3% Costes indirectos..(s/total) | 3 % | 88.85 | 2.67 |
|  |  | Total |  |  | 91.52 |

**GRA012** Ud TRANSPORTE DE MADERA CON CONTENEDOR
2 Ud × 130.74 = 261.48
Transporte de residuos inertes de madera producidos en obras de construcción y/o demolición, con contenedor de 5 m³, a vertedero específico, instalación de tratamiento de residuos de construcción y demolición externa a la obra o centro de valorización o eliminación de residuos, considerando ida, descarga y vuelta. Incluso servicio de entrega, alquiler y recogida en obra del contenedor, y coste del vertido.

| Código | Ud | Descripción | Rendimiento | Precio | Importe |
|---|---|---|---|---|---|
| mq04res010de | Ud | Carga y cambio de contenedor de 5 m3 (maquinaria; 01/07/2012) | 1 | 123.23 | 123.23 |
| %MA | % | 3% Medios auxiliares | 3 % | 123.23 | 3.70 |
| %CI | % | 3% Costes indirectos..(s/total) | 3 % | 126.93 | 3.81 |
|  |  | Total |  |  | 130.74 |

**GRA013** Ud TRANSPORTE DE PLÁSTICO CON CONTENEDOR
1 Ud × 91.52 = 91.52
Transporte de residuos inertes plásticos producidos en obras de construcción y/o demolición, con contenedor de 2,5 m³, a vertedero específico, instalación de tratamiento de residuos de construcción y demolición externa a la obra o centro de valorización o eliminación de residuos, considerando ida, descarga y vuelta. Incluso servicio de entrega, alquiler y recogida en obra del contenedor, y coste del vertido.

| Código | Ud | Descripción | Rendimiento | Precio | Importe |
|---|---|---|---|---|---|
| mq04res010hb | Ud | Carga y cambio de contenedor de 2,5 m3 | 1 | 86.26 | 86.26 |
| %MA | % | 3% Medios auxiliares | 3 % | 86.26 | 2.59 |
| %CI | % | 3% Costes indirectos..(s/total) | 3 % | 88.85 | 2.67 |
|  |  | Total |  |  | 91.52 |

**GRA014** Ud TRANSPORTE DE RESIDUOS INERTES CON CONTENEDOR
3 Ud × 96.54 = 289.62
Transporte de mezcla sin clasificar de residuos inertes producidos en obras de construcción y/o demolición, con contenedor de 7 m³, a vertedero específico, instalación de tratamiento de residuos de construcción y demolición externa a la obra o centro de valorización o eliminación de residuos, considerando ida, descarga y vuelta. Incluso servicio de entrega, alquiler y recogida en obra del contenedor, y coste del vertido.

| Código | Ud | Descripción | Rendimiento | Precio | Importe |
|---|---|---|---|---|---|
| mq04res010bg | Ud | Carga y cambio de contenedor de 7 m3 | 1 | 91 | 91.00 |
| %MA | % | 3% Medios auxiliares | 3 % | 91.00 | 2.73 |
| %CI | % | 3% Costes indirectos..(s/total) | 3 % | 93.73 | 2.81 |
|  |  | Total |  |  | 96.54 |

**GRA016** Ud BIDÓN PARA ALMACENAR RESIDUOS PELIGROSOS
54 Ud × 64.99 = 3509.46
Suministro y ubicación en obra de bidón de 200 litros de capacidad apto para almacenar residuos peligrosos procedentes de la construcción o demolición. Incluso marcado del recipiente con la etiqueta correspondiente y transporte y entrega a gestor autorizado de residuos peligrosos.

| Código | Ud | Descripción | Rendimiento | Precio | Importe |
|---|---|---|---|---|---|
| U01AA011 | Hr | Peón ordinario construcción | 0.097 | 13 | 1.26 |
| mt08grg010c | Ud | Bidón de 200 litros de capacidad (maquinaria; 01/07/2012) | 1 | 60 | 60.00 |
| %MA | % | 3% Medios auxiliares | 3 % | 61.26 | 1.84 |
| %CI | % | 3% Costes indirectos..(s/total) | 3 % | 63.10 | 1.89 |
|  |  | Total |  |  | 64.99 |

## 12 SEGURIDAD Y SALUD
Importe: 10727.89

### 09.01 ACTUACIONES PREVIAS
Importe: 7142.23

**0AE010** Ud DESCONEXIÓN DE ACOMETIDA ELÉCTRICA
1 Ud × 153.17 = 153.17
Desconexión de acometida subterránea de la instalación eléctrica del edificio.

| Código | Ud | Descripción | Rendimiento | Precio | Importe |
|---|---|---|---|---|---|
| O01OB200 | Hr | Oficial 1ª Electricista | 9.625 | 15 | 144.38 |
| %MA | % | 3% Medios auxiliares | 3 % | 144.38 | 4.33 |
| %CI | % | 3% Costes indirectos..(s/total) | 3 % | 148.71 | 4.46 |
|  |  | Total |  |  | 153.17 |

**0AF010** Ud DESCONEXIÓN DE ACOMETIDA DE LA RED DE AGUA POTABLE
1 Ud × 38.29 = 38.29
Desconexión de acometida de la red de agua potable del edificio.

| Código | Ud | Descripción | Rendimiento | Precio | Importe |
|---|---|---|---|---|---|
| U01FY105 | Hr | Oficial 1ª fontanero | 2.406 | 15 | 36.09 |
| %MA | % | 3% Medios auxiliares | 3 % | 36.09 | 1.08 |
| %CI | % | 3% Costes indirectos..(s/total) | 3 % | 37.17 | 1.12 |
|  |  | Total |  |  | 38.29 |

**0AF020** Ud DESCONEXIÓN DE ACOMETIDA DE LA RED CONTRA INCENDIOS
1 Ud × 38.29 = 38.29
Desconexión de acometida de la red contra incendios del edificio.

| Código | Ud | Descripción | Rendimiento | Precio | Importe |
|---|---|---|---|---|---|
| U01FY105 | Hr | Oficial 1ª fontanero | 2.406 | 15 | 36.09 |
| %MA | % | 3% Medios auxiliares | 3 % | 36.09 | 1.08 |
| %CI | % | 3% Costes indirectos..(s/total) | 3 % | 37.17 | 1.12 |
|  |  | Total |  |  | 38.29 |

**0AS010** Ud DESCONEXIÓN DE ACOMETIDA DE SANEAMIENTO
2 Ud × 114.89 = 229.78
Desconexión de acometida de la instalación de saneamiento del edificio.

| Código | Ud | Descripción | Rendimiento | Precio | Importe |
|---|---|---|---|---|---|
| U01AA007 | Hr | Oficial 1ª construcción | 4.813 | 15 | 72.20 |
| U01FY105 | Hr | Oficial 1ª fontanero | 2.406 | 15 | 36.09 |
| %MA | % | 3% Medios auxiliares | 3 % | 108.29 | 3.25 |
| %CI | % | 3% Costes indirectos..(s/total) | 3 % | 111.54 | 3.35 |
|  |  | Total |  |  | 114.89 |

**YPA010** Ud ACOMETIDA PROVISIONAL FONTANERIA A CASETA
1 Ud × 108.72 = 108.72
Acometida provisional de fontanería a caseta prefabricada de obra.

| Código | Ud | Descripción | Rendimiento | Precio | Importe |
|---|---|---|---|---|---|
| mt50ica010c | Ud | Acometida provisional de fontanería a caseta prefabricada (material; 10/06/2012) | 1 | 102.47 | 102.47 |
| %MA | % | 3% Medios auxiliares | 3 % | 102.47 | 3.07 |
| %CI | % | 3% Costes indirectos..(s/total) | 3 % | 105.54 | 3.17 |
|  |  | Total |  |  | 108.72 |

**YPA011** Ud ACOMETIDA PROVISIONAL DE SANEAMIENTO A CASETA
1 Ud × 438.37 = 438.37
Acometida provisional de saneamiento a caseta prefabricada de obra.

| Código | Ud | Descripción | Rendimiento | Precio | Importe |
|---|---|---|---|---|---|
| mt50ica010b | Ud | Acometida provisional de saneamiento a caseta prefabricada (material; 10/06/2012) | 1 | 413.2 | 413.20 |
| %MA | % | 3% Medios auxiliares | 3 % | 413.20 | 12.40 |
| %CI | % | 3% Costes indirectos..(s/total) | 3 % | 425.60 | 12.77 |
|  |  | Total |  |  | 438.37 |

**YPA012** Ud ACOMETIDA PROVISIONAL ELECTRICA A CASETA
1 Ud × 185.88 = 185.88
Acometida provisional a caseta prefabricada de obra.

| Código | Ud | Descripción | Rendimiento | Precio | Importe |
|---|---|---|---|---|---|
| mt50ica010a | Ud | Acometida provisional eléctrica a caseta prefabricada (material; 10/06/2012) | 1 | 175.2 | 175.20 |
| %MA | % | 3% Medios auxiliares | 3 % | 175.20 | 5.26 |
| %CI | % | 3% Costes indirectos..(s/total) | 3 % | 180.46 | 5.41 |
|  |  | Total |  |  | 185.88 |

**YSB135** Ml VALLA TRASLADABLE
45.84 Ml × 12.48 = 572.08
Vallas trasladables de 3,50x2,00 m, formadas por panel de malla electrosoldada con pliegues de refuerzo, de 200x100 mm de paso de malla, con alambres horizontales de 5 mm de diámetro y verticales de 4 mm, soldados en los extremos a postes verticales de 40 mm de diámetro, acabado galvanizado, amortizables en 5 usos y bases prefabricadas de hormigón, de 65x24x12 cm, con 8 orificios, para soporte de los postes, amortizables en 5 usos. Incluso malla de ocultación de polietileno de alta densidad, color verde, colocada sobre las vallas y p/p de montaje, mantenimiento en condiciones seguras durante todo el periodo de tiempo que se requiera y desmontaje.

| Código | Ud | Descripción | Rendimiento | Precio | Importe |
|---|---|---|---|---|---|
| U01AA007 | Hr | Oficial 1ª construcción | 0.251 | 15 | 3.77 |
| U01AA011 | Hr | Peón ordinario construcción | 0.376 | 13 | 4.89 |
| mt50spv020 | Ud | Valla trasladable de 3,50x2,00 m (material; 10/06/2012) | 0.06 | 30.75 | 1.85 |
| mt50spv025 | Ud | Base prefabricada de hormigón, de 65x24x12 cm (material; 10/06/2012) | 0.08 | 4.8 | 0.38 |
| mt50spr050 | M2 | Malla tupida de polietileno de alta densidad (material; 10/06/2012) | 2 | 0.44 | 0.88 |
| %MA | % | 3% Medios auxiliares | 3 % | 11.77 | 0.35 |
| %CI | % | 3% Costes indirectos..(s/total) | 3 % | 12.12 | 0.36 |
|  |  | Total |  |  | 12.48 |

| Medición | Uds. | Largo | Parcial |
|---|---|---|---|
|  | 1 | 23.06 | 23.06 |
|  | 1 | 22.78 | 22.78 |
| Total |  |  | 45.84 |

**YPA013** Mes ALQUILER DE CASETA PREFABRICADA PARA ASEOS
7 Mes × 198.67 = 1390.69
Mes de alquiler de caseta prefabricada para aseos en obra, de 3,25x1,90x2,50 m (6,20 m²), compuesta por: estructura metálica mediante perfiles conformados en frío; cerramiento de chapa nervada y galvanizada con terminación de pintura prelacada; cubierta de chapa galvanizada ondulada reforzada con perfil de acero; aislamiento interior con lana de vidrio combinada con poliestireno expandido; instalaciones de fontanería, saneamiento y electricidad y fuerza con toma exterior a 230 V; tubos fluorescentes y punto de luz exterior; termo eléctrico de 100 litros de capacidad; ventanas correderas de aluminio anodizado, con luna de 6 mm y rejas; puerta de entrada de chapa galvanizada de 1 mm con cerradura; suelo contrachapado hidrófugo con capa fenólica antideslizante; revestimiento de tablero melaminado en paredes; placa turca, plato de ducha y lavabo de tres grifos, de fibra de vidrio con terminación de gel-coat blanco y pintura antideslizante; puerta de madera en placa turca y cortina en ducha.

| Código | Ud | Descripción | Rendimiento | Precio | Importe |
|---|---|---|---|---|---|
| mt50cas010a | Mes | Caseta prefabricada para aseos en obra, 3,25x1,90x2,50 m (material; 10/06/2012) | 1 | 187.26 | 187.26 |
| %MA | % | 3% Medios auxiliares | 3 % | 187.26 | 5.62 |
| %CI | % | 3% Costes indirectos..(s/total) | 3 % | 192.88 | 5.79 |
|  |  | Total |  |  | 198.67 |

**YPA014** Mes ALQUILER DE CASETA PREFABRICADA PARA VESTUARIOS
7 Mes × 130.05 = 910.35
Mes de alquiler de caseta prefabricada para vestuarios de obra, de 6,00x2,33x2,50 (14,00) m², compuesta por: estructura metálica mediante perfiles conformados en frío; cerramiento de chapa nervada y galvanizada con terminación de pintura prelacada; cubierta de chapa galvanizada ondulada reforzada con perfil de acero; aislamiento interior con lana de vidrio combinada con poliestireno expandido; instalación de electricidad y fuerza con toma exterior a 230 V; tubos fluorescentes y punto de luz exterior; ventanas correderas de aluminio anodizado, con luna de 6 mm y rejas; puerta de entrada de chapa galvanizada de 1 mm con cerradura; suelo de aglomerado revestido con PVC continuo de 2 mm y poliestireno de 50 mm con apoyo en base de chapa galvanizada de sección trapezoidal y revestimiento de tablero melaminado en paredes.

| Código | Ud | Descripción | Rendimiento | Precio | Importe |
|---|---|---|---|---|---|
| mt50cas050 | Mes | Caseta prefabricada para vestuarios en obra, 6,00x2,33x2,50 m (material; 10/06/2012) | 1 | 122.58 | 122.58 |
| %MA | % | 3% Medios auxiliares | 3 % | 122.58 | 3.68 |
| %CI | % | 3% Costes indirectos..(s/total) | 3 % | 126.26 | 3.79 |
|  |  | Total |  |  | 130.05 |

**YPA015** Mes ALQUILER DE CASETA PREFABRICADA PARA COMEDOR
7 Mes × 194.47 = 1361.29
Mes de alquiler de caseta prefabricada para comedor de obra, de 7,87x2,33x2,50 (18,40) m², compuesta por: estructura metálica mediante perfiles conformados en frío; cerramiento de chapa nervada y galvanizada con terminación de pintura prelacada; cubierta de chapa galvanizada ondulada reforzada con perfil de acero; aislamiento interior con lana de vidrio combinada con poliestireno expandido; instalación de electricidad y fuerza con toma exterior a 230 V; tubos fluorescentes y punto de luz exterior; ventanas correderas de aluminio anodizado, con luna de 6 mm y rejas; puerta de entrada de chapa galvanizada de 1 mm con cerradura; suelo de aglomerado revestido con PVC continuo de 2 mm y poliestireno de 50 mm con apoyo en base de chapa galvanizada de sección trapezoidal y revestimiento de tablero melaminado en paredes.

| Código | Ud | Descripción | Rendimiento | Precio | Importe |
|---|---|---|---|---|---|
| mt50cas040 | Mes | Caseta prefabricada para comedor en obra, 7,87x2,33x2,50 m (material; 10/06/2012) | 1 | 183.31 | 183.31 |
| %MA | % | 3% Medios auxiliares | 3 % | 183.31 | 5.50 |
| %CI | % | 3% Costes indirectos..(s/total) | 3 % | 188.81 | 5.66 |
|  |  | Total |  |  | 194.47 |

**YPA017** Mes ALQUILER DE CASETA PREFABRICADA PARA ALMACEN
7 Mes × 119.2 = 834.40
Mes de alquiler de caseta prefabricada para almacén en obra, de dimensiones 6,00x2,30x2,30 m (14,00 m²), compuesta por: estructura metálica, cerramiento de chapa con terminación de pintura prelacada, cubierta de chapa, instalación de electricidad, tubos fluorescentes y punto de luz exterior, ventanas de aluminio con luna y rejas, puerta de entrada de chapa, suelo de aglomerado hidrófugo. Según R.D. 486/97.

| Código | Ud | Descripción | Rendimiento | Precio | Importe |
|---|---|---|---|---|---|
| mt50cas020b | Mes | Caseta prefabricada para comedor en obra, 6,00x2,30x2,40 m (material; 03/07/2012) | 1 | 112.36 | 112.36 |
| %MA | % | 3% Medios auxiliares | 3 % | 112.36 | 3.37 |
| %CI | % | 3% Costes indirectos..(s/total) | 3 % | 115.73 | 3.47 |
|  |  | Total |  |  | 119.2 |

**YPA016** Ud TRANSPORTE DE CASETA PREFABRICADA
4 Ud × 220.23 = 880.92
Transporte de caseta prefabricada de obra.

| Código | Ud | Descripción | Rendimiento | Precio | Importe |
|---|---|---|---|---|---|
| U01AA011 | Hr | Peón ordinario construcción | 1.04 | 13 | 13.52 |
| mt50cas060 | Ud | Camión de transporte de caseta prefabricada de obra (maquinaria; 10/06/2012) | 1 | 194.07 | 194.07 |
| %MA | % | 3% Medios auxiliares | 3 % | 207.59 | 6.23 |
| %CI | % | 3% Costes indirectos..(s/total) | 3 % | 213.82 | 6.41 |
|  |  | Total |  |  | 220.23 |

### 09.02 PROTECCIÓN COLECTIVA
Importe: 1248.77

**YCS020** Ud CUADRO GENERAL DE OBRA
1 Ud × 506.13 = 506.13
Suministro e instalación de cuadro general de mando y protección de obra para una potencia máxima de 25 kW, compuesto por armario de distribución con dispositivo de emergencia, con grados de protección IP 55 e IK 10, 6 tomas con dispositivos de bloqueo y los interruptores automáticos magnetotérmicos y diferenciales necesarios, amortizable en 4 usos. Incluso elementos de fijación, regletas de conexión y cuantos accesorios sean necesarios para su correcta instalación. Totalmente montado, conexionado y probado.

| Código | Ud | Descripción | Rendimiento | Precio | Importe |
|---|---|---|---|---|---|
| mt50spe020d | Ud | Cuadro general de mando y protección de obra (material; 25/06/2012) | 1 | 450 | 450.00 |
| O01OB200 | Hr | Oficial 1ª Electricista | 0.967 | 15 | 14.51 |
| O01OB220 | Hr | Ayudante Electricista | 0.967 | 13 | 12.57 |
| %MA | % | 3% Medios auxiliares | 3 % | 477.08 | 14.31 |
| %CI | % | 3% Costes indirectos..(s/total) | 3 % | 491.39 | 14.74 |
|  |  | Total |  |  | 506.13 |

**YMM010** Ud BOTIQUÍN DE URGENCIA
1 Ud × 104.92 = 104.92
Botiquín de urgencia en caseta de obra.

| Código | Ud | Descripción | Rendimiento | Precio | Importe |
|---|---|---|---|---|---|
| mt50eca010 | Ud | Botiquín de urgencia (material; 10/06/2012) | 1 | 96.16 | 96.16 |
| U01AA011 | Hr | Peón ordinario construcción | 0.21 | 13 | 2.73 |
| %MA | % | 3% Medios auxiliares | 3 % | 98.89 | 2.97 |
| %CI | % | 3% Costes indirectos..(s/total) | 3 % | 101.86 | 3.06 |
|  |  | Total |  |  | 104.92 |

**YMM011** Ud REPOSICIÓN DE MATERIAL DE BOTIQUÍN
1 Ud × 104.58 = 104.58
Reposición de material de botiquín de urgencia en caseta de obra.

| Código | Ud | Descripción | Rendimiento | Precio | Importe |
|---|---|---|---|---|---|
| mt50eca011 | Ud | Reposición de botiquín de urgencia (material; 10/06/2012) | 1 | 98.57 | 98.57 |
| %MA | % | 3% Medios auxiliares | 3 % | 98.57 | 2.96 |
| %CI | % | 3% Costes indirectos..(s/total) | 3 % | 101.53 | 3.05 |
|  |  | Total |  |  | 104.58 |

**YCU010** Ud EXTINTOR 6 KG
5 Ud × 15.67 = 78.35
Extintor portátil de polvo químico ABC polivalente antibrasa, con presión incorporada, de eficacia 21A-113B-C, con 6 kg de agente extintor, con manómetro y manguera con boquilla difusora, amortizable en 3 usos. Incluso p/p de soporte y accesorios de montaje, mantenimiento en condiciones seguras durante todo el periodo de tiempo que se requiera y desmontaje.

| Código | Ud | Descripción | Rendimiento | Precio | Importe |
|---|---|---|---|---|---|
| mt41ixi010a | Ud | Extintor portátil de polvo químico antibrasa (material; 25/06/2012) | 0.333 | 44.34 | 14.77 |
| %MA | % | 3% Medios auxiliares | 3 % | 14.77 | 0.44 |
| %CI | % | 3% Costes indirectos..(s/total) | 3 % | 15.21 | 0.46 |
|  |  | Total |  |  | 15.67 |

**YCL160** Ud LÍNEA DE ANCLAJE HORIZONTAL DE CABLE DE ACERO
1 Ud × 374.99 = 374.99
Suministro, colocación y desmontaje de sistema de protección contra caídas de altura mediante línea de anclaje horizontal temporal, de cable de acero, con amortiguador de caídas, de 20 m de longitud máxima, para asegurar hasta tres operarios, clase C, compuesta por 2 placas de anclaje, para fijación mecánica a paramento y 1 línea de anclaje flexible, formada por 1 absorbedor de energía con indicador de tensión e indicador de número de caídas; 1 tensor y 20 m de cable, de acero galvanizado, de 8 mm de diámetro. compuesto por 7 cordones de 19 hilos, con prensado terminal con casquillo de cobre, guardacable y conector en un extremo, amortizable en 3 usos. Incluso fijaciones mecánicas.

| Código | Ud | Descripción | Rendimiento | Precio | Importe |
|---|---|---|---|---|---|
| U01AA011 | Hr | Peón ordinario construcción | 0.774 | 13 | 10.062 |
| mt50spl305 | Ud | Placa de anclaje de acero para fijación mecánica a paramento (material; 25/06/2012) | 2 | 23.5 | 47.000 |
| mt50spl005 | Ud | Fijación compuesta por taco químico, arandela y tornillo (material; 25/06/2012) | 8 | 4.8 | 38.400 |
| mt50spl300b | Ud | Línea de anclaje flexible (material; 25/06/2012) | 0.3 | 860 | 258.000 |
| %MA | % | 3% Medios auxiliares | 3 % | 353.462 | 10.604 |
| %CI | % | 3% Costes indirectos..(s/total) | 3 % | 364.066 | 10.922 |
|  |  | Total |  |  | 374.99 |

**YSS020** Ud CARTEL GENERAL INDICATIVO DE RIESGOS
20 Ud × 3.99 = 79.80
Cartel general indicativo de riesgos, de PVC serigrafiado, de 990x670 mm, con 6 orificios de fijación, amortizable en 3 usos, fijado con bridas de nylon. Incluso p/p de mantenimiento en condiciones seguras durante todo el periodo de tiempo que se requiera.

| Código | Ud | Descripción | Rendimiento | Precio | Importe |
|---|---|---|---|---|---|
| mt50les020aa | Ud | Cartel general indicativo de riesgos (material; 25/06/2012) | 0.333 | 10.75 | 3.58 |
| mt50spr046 | Ud | Brida de nylon, de 4,8x200 mm (material; 25/06/2012) | 6 | 0.03 | 0.18 |
| %MA | % | 3% Medios auxiliares | 3 % | 3.76 | 0.11 |
| %CI | % | 3% Costes indirectos..(s/total) | 3 % | 3.87 | 0.12 |
|  |  | Total |  |  | 3.99 |

### 09.03 PROTECCIÓN INDIVIDUAL
Importe: 1488.19

**YIU001** Ud CASCO DE PROTECCIÓN
15 Ud × 2.45 = 36.75
Casco de protección con arnés de adaptación, homologado, destinado a proteger al usuario contra la caída de objetos y las consecuentes lesiones cerebrales y fracturas de cráneo. Certificado CE. s/R.D. 773/97.

| Código | Ud | Descripción | Rendimiento | Precio | Importe |
|---|---|---|---|---|---|
| mt50epc020bfj | Ud | Casco de protección (material; 25/06/2012) | 1 | 2.31 | 2.31 |
| %MA | % | 3% Medios auxiliares | 3 % | 2.31 | 0.07 |
| %CI | % | 3% Costes indirectos..(s/total) | 3 % | 2.38 | 0.07 |
|  |  | Total |  |  | 2.45 |

**YIU002** Ud CINTURÓN SEG. 1 PTO. AMARRE
2 Ud × 128.38 = 256.76
Suministro de sistema anticaídas compuesto por un conector básico (clase B) que permite ensamblar el sistema con un dispositivo de anclaje (no incluido en este precio), amortizable en 4 usos; un dispositivo anticaídas retráctil con función de bloqueo automático y un mecanismo automático de tensión y retroceso del elemento de amarre, amortizable en 4 usos; una cuerda de fibra de longitud fija como elemento de amarre, amortizable en 4 usos; un absorbente de energía encargado de disipar la energía cinética desarrollada durante una caída desde una altura determinada, amortizable en 4 usos y un arnés anticaídas con un punto de amarre constituido por bandas, elementos de ajuste y hebillas, dispuestos y ajustados de forma adecuada sobre el cuerpo de una persona para sujetarla durante una caída y después de la parada de ésta, amortizable en 4 usos. Certificado CE; s/ R.D. 773/97.

| Código | Ud | Descripción | Rendimiento | Precio | Importe |
|---|---|---|---|---|---|
| mt50epd010ad | Ud | Conector básico (clase B) (material; 25/06/2012) | 0.25 | 15.07 | 3.77 |
| mt50epd011bd | Ud | Dispositivo anticaídas retráctil (material; 25/06/2012) | 0.25 | 285.74 | 71.44 |
| mt50epd012aad | Ud | Cuerda de fibra como elemento de amarre (material; 25/06/2012) | 0.25 | 63.81 | 15.95 |
| mt50epd013d | Ud | Absorbente de energía (material; 25/06/2012) | 0.25 | 91.06 | 22.77 |
| mt50epd014ad | Ud | Arnés anticaídas, con un punto de amarre (material; 25/06/2012) | 0.25 | 28.33 | 7.08 |
| %MA | % | 3% Medios auxiliares | 3 % | 121.01 | 3.63 |
| %CI | % | 3% Costes indirectos..(s/total) | 3 % | 124.64 | 3.74 |
|  |  | Total |  |  | 128.38 |

**YIU003** Ud PANTALLA CASCO SEGURIDAD SOLDAR
3 Ud × 5.15 = 15.45
Pantalla de protección facial, para soldadores, con armazón opaco y mirilla fija, con fijación en la cabeza y con filtros de soldadura, amortizable en 5 usos. Certificado CE. s/ R.D. 773/97.

| Código | Ud | Descripción | Rendimiento | Precio | Importe |
|---|---|---|---|---|---|
| mt50epj010pdb | Ud | Pantalla de protección facial, para soldadores (material; 25/06/2012) | 0.2 | 24.25 | 4.85 |
| %MA | % | 3% Medios auxiliares | 3 % | 4.85 | 0.15 |
| %CI | % | 3% Costes indirectos..(s/total) | 3 % | 5.00 | 0.15 |
|  |  | Total |  |  | 5.15 |

**YIU005** Ud GAFAS CONTRA IMPACTOS
5 Ud × 2.79 = 13.95
Gafas de protección con montura universal, resistentes a impactos de partículas a gran velocidad y baja energía, con dos oculares integrados en una montura de gafa convencional con protección lateral, amortizable en 5 usos. Certificado CE. s/ R.D. 773/97.

| Código | Ud | Descripción | Rendimiento | Precio | Importe |
|---|---|---|---|---|---|
| mt50epj010kac | Ud | Gafas de protección con montura universal (material; 25/06/2012) | 0.2 | 13.17 | 2.63 |
| %MA | % | 3% Medios auxiliares | 3 % | 2.63 | 0.08 |
| %CI | % | 3% Costes indirectos..(s/total) | 3 % | 2.71 | 0.08 |
|  |  | Total |  |  | 2.79 |

**YIU004** Ud JUEGO TAPONES ANTIRUIDO
10 Ud × 0.54 = 5.40
Juego de tapones desechables, moldeables, con atenuación acústica de 31 dB, amortizable en 1 uso. Certificado CE. s/ R.D. 773/97.

| Código | Ud | Descripción | Rendimiento | Precio | Importe |
|---|---|---|---|---|---|
| mt50epo020aaa | Ud | Juego de tapones desechables (material; 25/06/2012) | 1 | 0.5 | 0.50 |
| %MA | % | 3% Medios auxiliares | 3 % | 0.50 | 0.02 |
| %CI | % | 3% Costes indirectos..(s/total) | 3 % | 0.52 | 0.02 |
|  |  | Total |  |  | 0.54 |

**YIU050** Ud FAJA DE PROTECCIÓN LUMBAR
6 Ud × 5.05 = 30.30
Faja de protección lumbar con amplio soporte abdominal y sujeción regulable mediante velcro, amortizable en 4 usos.

| Código | Ud | Descripción | Rendimiento | Precio | Importe |
|---|---|---|---|---|---|
| mt50epu050d | Ud | Faja de protección lumbar (material; 25/06/2012) | 0.25 | 19.05 | 4.76 |
| %MA | % | 3% Medios auxiliares | 3 % | 4.76 | 0.14 |
| %CI | % | 3% Costes indirectos..(s/total) | 3 % | 4.90 | 0.15 |
|  |  | Total |  |  | 5.05 |

**YIU008** Ud MONO DE TRABAJO
15 Ud × 28.43 = 426.45
Mono de trabajo de una pieza de poliéster-algodón. Amortizable en un uso. Certificado CE; s/ R.D. 773/97.

| Código | Ud | Descripción | Rendimiento | Precio | Importe |
|---|---|---|---|---|---|
| mt50epu005aa | Ud | Mono de protección (material; 25/06/2012) | 1 | 26.8 | 26.80 |
| %MA | % | 3% Medios auxiliares | 3 % | 26.80 | 0.80 |
| %CI | % | 3% Costes indirectos..(s/total) | 3 % | 27.60 | 0.83 |
|  |  | Total |  |  | 28.43 |

**YIU009** Ud MANDIL CUERO PARA SOLDADOR
3 Ud × 6.59 = 19.77
Mandil de protección para trabajos de soldadura, con propagación limitada de la llama y resistencia a la electricidad, sometidos a una temperatura ambiente superior a 100°C, amortizable en 3 usos. Certificado CE; s/R.D. 773/97.

| Código | Ud | Descripción | Rendimiento | Precio | Importe |
|---|---|---|---|---|---|
| mt50epu010abd | Ud | Mandil de protección para trabajos de soldeo (material; 25/06/2012) | 0.33 | 18.82 | 6.21 |
| %MA | % | 3% Medios auxiliares | 3 % | 6.21 | 0.19 |
| %CI | % | 3% Costes indirectos..(s/total) | 3 % | 6.40 | 0.19 |
|  |  | Total |  |  | 6.59 |

**YIU010** Ud CHALECO DE ALTA VISIBILIDAD
10 Ud × 4.86 = 48.60
Chaleco de alta visibilidad, de material combinado, con propiedades fluorescentes y reflectantes, color amarillo, amortizable en 5 usos. Certificado CE; s/ R.D. 773/97.

| Código | Ud | Descripción | Rendimiento | Precio | Importe |
|---|---|---|---|---|---|
| mt50epu030cac | Ud | Chaleco de alta visibilidad (material; 25/06/2012) | 0.2 | 22.89 | 4.58 |
| %MA | % | 3% Medios auxiliares | 3 % | 4.58 | 0.14 |
| %CI | % | 3% Costes indirectos..(s/total) | 3 % | 4.72 | 0.14 |
|  |  | Total |  |  | 4.86 |

**YIU031** Ud ROPA DE PROTECCIÓN PARA TRABAJOS CON BAJA TENSIÓN
3 Ud × 25.52 = 76.56
Mono con capucha de protección para trabajos en instalaciones de baja tensión, para prevenir frente al riesgo de paso de una corriente peligrosa a través del cuerpo humano, amortizable en 5 usos.

| Código | Ud | Descripción | Rendimiento | Precio | Importe |
|---|---|---|---|---|---|
| mt50epu031ae | Ud | Ropa de protección para trabajos con baja tensión (material; 25/06/2012) | 0.2 | 120.28 | 24.06 |
| %MA | % | 3% Medios auxiliares | 3 % | 24.06 | 0.72 |
| %CI | % | 3% Costes indirectos..(s/total) | 3 % | 24.78 | 0.74 |
|  |  | Total |  |  | 25.52 |

**YIU040** Ud BOLSA PORTAHERRAMIENTAS
15 Ud × 2.55 = 38.25
Cinturón con bolsa de varios compartimentos para herramientas, amortizable en 10 usos.

| Código | Ud | Descripción | Rendimiento | Precio | Importe |
|---|---|---|---|---|---|
| mt50epu040j | Ud | Bolsa portaherramientas (material; 25/06/2012) | 0.1 | 24.04 | 2.404 |
| %MA | % | 3% Medios auxiliares | 3 % | 2.404 | 0.072 |
| %CI | % | 3% Costes indirectos..(s/total) | 3 % | 2.476 | 0.074 |
|  |  | Total |  |  | 2.55 |

**YIU016** Ud GUANTES AISLANTE
3 Ud × 11.02 = 33.06
Par de guantes aislantes hasta 5000 V para trabajos eléctricos, de baja tensión, amortizable en 4 usos. Certificado CE; s/ R.D. 773/97.

| Código | Ud | Descripción | Rendimiento | Precio | Importe |
|---|---|---|---|---|---|
| mt50epm010ead | Ud | Par de guantes para trabajos eléctricos de baja tensión (material; 25/06/2012) | 0.25 | 41.56 | 10.39 |
| %MA | % | 3% Medios auxiliares | 3 % | 10.39 | 0.31 |
| %CI | % | 3% Costes indirectos..(s/total) | 3 % | 10.70 | 0.32 |
|  |  | Total |  |  | 11.02 |

**YIU011** Ud GUANTES DE USO GENERAL
15 Ud × 3.54 = 53.10
Par de guantes contra riesgos mecánicos, de algodón con refuerzo de serraje vacuno en la palma, resistente a la abrasión, al corte por cuchilla, al rasgado y a la perforación, amortizable en 4 usos. Certificado CE; s/ R.D. 773/97.

| Código | Ud | Descripción | Rendimiento | Precio | Importe |
|---|---|---|---|---|---|
| mt50epm010acd | Ud | Par de guantes contra riesgos mecánicos (material; 25/06/2012) | 0.25 | 13.36 | 3.34 |
| %CI | % | 3% Costes indirectos..(s/total) | 3 % | 3.34 | 0.10 |
| %MA | % | 3% Medios auxiliares | 3 % | 3.44 | 0.10 |
|  |  | Total |  |  | 3.54 |

**YIU012** Ud GUANTES PARA SOLDADOR
3 Ud × 2.39 = 7.17
Par de guantes para soldador, amortizable en 4 usos. Certificado CE; s/R.D. 773/97.

| Código | Ud | Descripción | Rendimiento | Precio | Importe |
|---|---|---|---|---|---|
| mt50epm010fcd | Ud | Par de guantes para soldadores (material; 25/06/2012) | 0.25 | 9 | 2.25 |
| %MA | % | 3% Medios auxiliares | 3 % | 2.25 | 0.07 |
| %CI | % | 3% Costes indirectos..(s/total) | 3 % | 2.32 | 0.07 |
|  |  | Total |  |  | 2.39 |

**YIM030** Ud MANGUITOS PARA SOLDADOR
3 Ud × 3.61 = 10.83
Par de manguitos para soldador, amortizable en 4 usos. Certificado CE; s/R.D. 773/97.

| Código | Ud | Descripción | Rendimiento | Precio | Importe |
|---|---|---|---|---|---|
| mt50epm030d | Ud | Par de manguitos al hombro (material; 25/06/2012) | 0.25 | 13.58 | 3.40 |
| %MA | % | 3% Medios auxiliares | 3 % | 3.40 | 0.10 |
| %CI | % | 3% Costes indirectos..(s/total) | 3 % | 3.50 | 0.11 |
|  |  | Total |  |  | 3.61 |

**YIU013** Ud PAR DE BOTAS C/PUNTERA METAL
15 Ud × 10.81 = 162.15
Par de botas de protección, con puntera resistente a un impacto de hasta 100 J y a una compresión de hasta 10 kN, con resistencia al deslizamiento, resistente a la perforación, amortizable en 3 usos. Certificado CE; s/ R.D. 773/97.

| Código | Ud | Descripción | Rendimiento | Precio | Importe |
|---|---|---|---|---|---|
| mt50epp010cbb | Ud | Par de botas de protección (material; 25/06/2012) | 0.333 | 30.56 | 10.18 |
| %MA | % | 3% Medios auxiliares | 3 % | 10.18 | 0.31 |
| %CI | % | 3% Costes indirectos..(s/total) | 3 % | 10.49 | 0.31 |
|  |  | Total |  |  | 10.81 |

**YIP010** Ud PAR DE BOTAS PARA SOLDADOR
3 Ud × 34.6 = 103.80
Par de botas de protección, con puntera resistente a un impacto de hasta 100 J y a una compresión de hasta 10 kN, con resistencia al deslizamiento, resistente a la perforación, aislante, amortizable en 5 usos.

| Código | Ud | Descripción | Rendimiento | Precio | Importe |
|---|---|---|---|---|---|
| mt50epp010bbb | Ud | Par de botas aislantes (material; 25/06/2012) | 0.2 | 163.03 | 32.61 |
| %MA | % | 3% Medios auxiliares | 3 % | 32.61 | 0.98 |
| %CI | % | 3% Costes indirectos..(s/total) | 3 % | 33.59 | 1.01 |
|  |  | Total |  |  | 34.6 |

**YIU014** Ud POLAINAS SOLDADURA
3 Ud × 2.92 = 8.76
Par de polainas para soldador, amortizable en 3 usos. Certificado CE; s/ R.D. 773/97.

| Código | Ud | Descripción | Rendimiento | Precio | Importe |
|---|---|---|---|---|---|
| mt50epp020ab | Ud | Par de polainas para soldador (material; 25/06/2012) | 0.33 | 8.35 | 2.756 |
| %MA | % | 3% Medios auxiliares | 3 % | 2.756 | 0.083 |
| %CI | % | 3% Costes indirectos..(s/total) | 3 % | 2.839 | 0.085 |
|  |  | Total |  |  | 2.92 |

**YIV020** Ud MASCARILLA AUTOFILTRANTE
10 Ud × 10.97 = 109.70
Mascarilla autofiltrante contra partículas, fabricada totalmente de material filtrante, que cubre la nariz, la boca y la barbilla, garantizando un ajuste hermético a la cara del trabajador frente a la atmósfera ambiente, FFP3, con válvula de exhalación, amortizable en 1 uso. Certificado CE; s/ R.D. 773/97.

| Código | Ud | Descripción | Rendimiento | Precio | Importe |
|---|---|---|---|---|---|
| mt50epv020caa | Ud | Mascarilla autofiltrante contra partículas (material; 25/06/2012) | 1 | 10.34 | 10.34 |
| %MA | % | 3% Medios auxiliares | 3 % | 10.34 | 0.31 |
| %CI | % | 3% Costes indirectos..(s/total) | 3 % | 10.65 | 0.32 |
|  |  | Total |  |  | 10.97 |

**YIV010** Ud EQUIPO DE PROTECCIÓN RESPIRATORIA
2 Ud × 15.69 = 31.38
Equipo de protección respiratoria (EPR), filtrante no asistido, compuesto por una mascarilla, de media máscara, que cubre la nariz, la boca y la barbilla, garantizando un ajuste hermético a la cara del trabajador frente a la atmósfera ambiente, amortizable en 3 usos y un filtro combinado, con un filtro contra gases combinado con un filtro contra partículas, amortizable en 3 usos. Certificado CE; s/ R.D. 773/97.

| Código | Ud | Descripción | Rendimiento | Precio | Importe |
|---|---|---|---|---|---|
| mt50epv010bad | Ud | Mascarilla, de media máscara (material; 25/06/2012) | 0.333 | 23.05 | 7.68 |
| mt50epv011cdd | Ud | Filtro combinado (material; 25/06/2012) | 0.333 | 21.34 | 7.11 |
| %MA | % | 3% Medios auxiliares | 3 % | 14.79 | 0.44 |
| %CI | % | 3% Costes indirectos..(s/total) | 3 % | 15.23 | 0.46 |
|  |  | Total |  |  | 15.69 |

### 09.04 SEGUIMIENTO
Importe: 848.7

**YFF010** Ud REUNIÓN DEL COMITÉ DE SEGURIDAD Y SALUD
10 Ud × 84.87 = 848.70
Reunión del Comité de Seguridad y Salud en el Trabajo, considerando una reunión de dos horas. El Comité estará compuesto por un técnico cualificado en materia de Seguridad y Salud con categoría de encargado de obra, dos trabajadores con categoría de oficial de 2ª, un ayudante y un vigilante de Seguridad y Salud con categoría de oficial de 1ª.

| Código | Ud | Descripción | Rendimiento | Precio | Importe |
|---|---|---|---|---|---|
| mt50mas010 | Ud | Coste de la reunión del Comité de Seguridad y Salud (mano de obra; 03/07/2012) | 1 | 80 | 80.00 |
| %MA | % | 3% Medios auxiliares | 3 % | 80.00 | 2.40 |
| %CI | % | 3% Costes indirectos..(s/total) | 3 % | 82.40 | 2.47 |
|  |  | Total |  |  | 84.87 |

| Código | Descripción | Precio |
|---|---|---|
| 222222 | Paredes yeso (09/02/2012) | 0 |
| 44444444 | falso techo (09/02/2012) | 0 |

## Precios auxiliares

**A01JF006** M3 Mortero cemento m-40 (material; 19/04/2012)
Precio: 66.95
Mortero de cemento CEM II/B-M 32,5 R y arena de río de dosificación 1/6 (M-40), confeccionado con hormigonero de 200 l.

| Código | Ud | Descripción | Rendimiento | Precio | Importe |
|---|---|---|---|---|---|
| U01AA011 | Hr | Peón ordinario construcción | 1.7 | 13 | 22.10 |
| U04CA001 | Tm | Cemento CEM II/B-P 32,5 R sacos (material; 19/04/2012) | 0.25 | 100.64 | 25.16 |
| U04AA001 | M3 | Arena de río (0-6mm) (material; 19/04/2012) | 1.1 | 16.8 | 18.48 |
| U04PY001 | M3 | Agua amasado (material; 19/04/2012) | 0.275 | 0.75 | 0.21 |
| A03LA006 | Hr | Hormigonera 200 l. gasolina (material; 19/04/2012) | 0.4 | 2.5 | 1.00 |
|  |  | Total |  |  | 66.95 |

**A01EA001** M3 Pasta de yeso negro (material; 19/04/2012)
Precio: 90.45
M3. Pasta de yeso negro amasada manualmente según NTE-RPG-5.

| Código | Ud | Descripción | Rendimiento | Precio | Importe |
|---|---|---|---|---|---|
| U01AA011 | Hr | Peón ordinario construcción | 3 | 13 | 39.00 |
| U04GA005 | Tm | Yeso negro (material; 03/07/2012) | 0.85 | 60 | 51.00 |
| U04PY001 | M3 | Agua amasado | 0.6 | 0.75 | 0.45 |
|  |  | Total |  |  | 90.45 |

**A01EF001** M3 Pasta de yeso blanco (material; 12/06/2012)
Precio: 88.19
M3. Pasta de yeso blanco amasado manualmente, según NTE-RPG-7.

| Código | Ud | Descripción | Rendimiento | Precio | Importe |
|---|---|---|---|---|---|
| U01AA011 | Hr | Peón ordinario construcción | 3 | 13 | 39.00 |
| U04GA050 | Tm | Yeso blanco (material; 03/07/2012) | 0.81 | 60 | 48.60 |
| U04AG001 | M3 | Agua de amasado (material; 12/06/2012) | 0.65 | 0.9 | 0.59 |
|  |  | Total |  |  | 88.19 |

**MT09MOR010F** M3 Mortero M-15 (material; 12/06/2012)
Precio: 98.12
Mortero de cemento CEM II/B-P 32,5 N tipo M-15, confeccionado en obra con 450 kg/m³ de cemento y una proporción en volumen 1/3.

| Código | Ud | Descripción | Rendimiento | Precio | Importe |
|---|---|---|---|---|---|
| U01AA011 | Hr | Peón ordinario construcción | 1.7 | 13 | 22.10 |
| U04AR001 | M3 | Arena de río 0/6 mm (material; 12/06/2012) | 0.88 | 16.8 | 14.78 |
| U04AG001 | M3 | Agua de amasado | 0.265 | 0.9 | 0.24 |
| U04CE001 | Kg | Cemento CEM II/B-P 32,5 N (material; 12/06/2012) | 600 | 0.1 | 60.00 |
| MT09MOR010C | Hr | Hormigonera 200 l. gasolina (maquinaria; 12/06/2012) | 0.4 | 2.5 | 1.00 |
|  |  | Total |  |  | 98.12 |

**mt09lec010b** M3 Lechada de cemento blanco BL 22,5 (19/04/2012)
Precio: 133.68
Lechada de cemento blanco BL-V 22,5 amasado a mano.

| Código | Ud | Descripción | Rendimiento | Precio | Importe |
|---|---|---|---|---|---|
| U01AA011 | Hr | Peón ordinario construcción | 2 | 13 | 26.00 |
| P01CC120 | Tn | Cemento blanco BL-V en sacos (material; 03/07/2012) | 0.5 | 214 | 107.00 |
| U04PY001 | M3 | Agua amasado | 0.9 | 0.75 | 0.68 |
|  |  | Total |  |  | 133.68 |

## Recursos

**mt37tca010cc** Ml Tubo de cobre rígido de 16/18 mm de diametro
Tubo de cobre rígido con pared de 1 mm de espesor y 16/18 mm de diámetro, según UNE-EN 1057, con el precio incrementado el 10% en concepto de accesorios y piezas especiales.

**mt37tca010dc** Ml Tubo de cobre rígido de 20/22 mm de diametro
Tubo de cobre rígido con pared de 1 mm de espesor y 20/22 mm de diámetro, según UNE-EN 1057, con el precio incrementado el 10% en concepto de accesorios y piezas especiales.

**mt37tca010fc** Ml Tubo de cobre rígido de 33/35 mm de diámetro
Tubo de cobre rígido con pared de 1 mm de espesor y 33/35 mm de diámetro, según UNE-EN 1057, con el precio incrementado el 10% en concepto de accesorios y piezas especiales.

**U25AA002** Ml Tub. PVC evac. 40 mm. UNE EN 1329
Tubo de PVC, serie B, de 40 mm de diámetro y 3 mm de espesor, según UNE-EN 1329-1, con el precio incrementado el 10% en concepto de accesorios y piezas especiales.

**U25DA002** Ud Material auxiliar para montaje y sujeción de las tuberías
Material auxiliar para montaje y sujeción a la obra de las tuberías de PVC, serie B, de 40 mm de diámetro.

**U25AA003** Ml Tub. PVC evac. 50 mm. UNE EN 1329
Tubo de PVC, serie B, de 50 mm de diámetro y 3 mm de espesor, según UNE-EN 1329-1, con el precio incrementado el 10% en concepto de accesorios y piezas especiales.

**U25DA003** Ud Material auxiliar para montaje y sujeción de las tuberías
Material auxiliar para montaje y sujeción a la obra de las tuberías de PVC, serie B, de 50 mm de diámetro.

**U25AA006** Ml Tub. PVC evac. 110 mm. UNE EN 1329
Tubo de PVC, serie B, de 110 mm de diámetro y 3,2 mm de espesor, según UNE-EN 1329-1, con el precio incrementado el 10% en concepto de accesorios y piezas especiales.

**U25DA006** Ud Material auxiliar para montaje y sujeción de las tuberías
Material auxiliar para montaje y sujeción a la obra de las tuberías de PVC, serie B, de 110 mm de diámetro.

**U25FA150** Ml Tubo PVC 160X5,3 mm
Tubo de PVC, serie B, según UNE-EN 1453-1, de 160 mm de diámetro y 5,3 mm de espesor, 3 m de longitud nominal, con embocadura, junta pegada, con el precio incrementado el 20% en concepto de accesorios y piezas especiales.

**mt36tiq011ah** Ud Material auxiliar para montaje y sujeción de las tuberías
Material auxiliar para montaje y sujeción a la obra de las tuberías de PVC, serie B, de 160 mm de diámetro y 3 m de longitud nominal.

**U25FA125** Ml Tubo PVC 125X5,3 mm
Tubo de PVC, serie B, según UNE-EN 1453-1, de 125 mm de diámetro y 5,3 mm de espesor, 3 m de longitud nominal, con embocadura, junta pegada, con el precio incrementado el 20% en concepto de accesorios y piezas especiales.

**mt36tiq011ag** Ud Material auxiliar para montaje y sujeción de las tuberías
Material auxiliar para montaje y sujeción a la obra de las tuberías de PVC, serie B, de 125 mm de diámetro y 3 m de longitud nominal.

**mt36tiq010afe** Ml Tubo PVC 110X3,2 mm
Tubo de PVC, serie B, según UNE-EN 1453-1, de 110 mm de diámetro y 3,2 mm de espesor, 3 m de longitud nominal, con embocadura, junta pegada, con el precio incrementado el 20% en concepto de accesorios y piezas especiales.

**mt36tiq011af** Ud Material auxiliar para montaje y sujeción de las tuberías
Material auxiliar para montaje y sujeción a la obra de las tuberías de PVC, serie B, de 110 mm de diámetro y 3 m de longitud nominal.

**mt36tiq010ace** Ml Tubo PVC 50X3 mm
Tubo de PVC, serie B, según UNE-EN 1453-1, de 50 mm de diámetro y 3 mm de espesor, 5 m de longitud nominal, junta pegada, con el precio incrementado el 20% en concepto de accesorios y piezas especiales.

**mt36tiq011ac** Ud Material auxiliar para montaje y sujeción de las tuberías
Material auxiliar para montaje y sujeción a la obra de las tuberías de PVC, serie B, de 50 mm de diámetro y 5 m de longitud nominal.

**mt36tiq010abe** Ml Tubo PVC 40X3 mm
Tubo de PVC, serie B, según UNE-EN 1453-1, de 40 mm de diámetro y 3 mm de espesor, 5 m de longitud nominal, junta pegada, con el precio incrementado el 20% en concepto de accesorios y piezas especiales.

**mt36tiq011ab** Ud Material auxiliar para montaje y sujeción de las tuberías
Material auxiliar para montaje y sujeción a la obra de las tuberías de PVC, serie B, de 40 mm de diámetro y 5 m de longitud nominal.

**mt34lam030aca** Ud Luminaria circular de techo empotrada
Luminaria de techo Downlight, de 250 mm de diámetro, para 2 lámparas fluorescentes TC-DEL de 18 W; con cerco exterior y cuerpo interior de aluminio inyectado, lacado, color blanco; reflector de aluminio de alta pureza y balasto electrónico; protección IP 20 y aislamiento clase F.

**mt34ode470adb** Ud Luminaria lineal, de 1486x250x85 mm
Luminaria lineal, de 1486x85x85 mm, para 2 lámparas fluorescentes T5 de 49 W, con cuerpo de luminaria formado por perfiles de aluminio extruido, termoesmaltado gris RAL 9006; tapas finales; difusor opal de alta transmitancia; reflector interior termoesmaltado, blanco; protección IP 20.
